# Wilfried-Dietrich-Halle Schifferstadt
Angebotsaufforderung (GAEB DA XML 3.3, DA83)
Projekt: Wilfried-Dietrich-Halle Schi
Währung: EUR
Erstellt mit: CaliforniaX by G&W Software AG, CaliforniaX V25.2.07, 05.05.2026

## Lüftung Wilfried-Dietrich-Halle Schifferstadt
Datum: 05.05.2026

*Hinweis: Allgemeine Baubeschreibung*
Allgemeine Baubeschreibung

1. Lage / Zugang
Die Wilfried-Dietrich-Halle (WDH) befindet sich in 67105 Schifferstadt.
In dem Gebiet befinden sich in unmittelbarer Nähe das Schulzentrum, mehrere Sporthallen, Schwimmbad, Kita, Freisportanlagen.

Während der Maßnahme herrscht in dem angrenzenden Schulzentrum regelmäßiger Schulbetrieb.
Die Sporthalle sowie die Freianlagen der WDH sind während der Baumaßnahme in Betrieb/Benutzung.
Bei der Baustellenanlieferung sind die Stoßzeiten des Schulbetriebs (wie Beginn, Ende, Pausen usw.) zu beachten und Gefahren zu vermeiden.
Die Sicherheit auf dem Gelände ist für die gesamte Dauer der Arbeiten zu jedem Zeitpunkt aufrecht zu erhalten. Bei allen Arbeiten ist ein wirksamer Schutz vor Brand- und Rauchentwicklung und -ausbreitung sicherzustellen.

2. Allgemein
Die Umbaumaßnahmen finden sowohl in der schulfreien Zeit als auch während des laufenden Schulbetriebes statt! Während dem Schulbetrieb wird die Konditionshalle weiter genutzt über den sportplatzseitigen Hintereingang. Der Ringerbereich bleibt in dauerhafter Benutzung.
Der Bauzaun ist dauerhaft geschlossen zu halten, um das Betreten der Baustelle durch Unbefugte zu verhindern.

3. Baumaßnahmen
Die Maßnahmen finden größtenteils im Bereich der Sporthalle WDH statt und sind allumfassend.
Weiterhin finden Anpassungsarbeiten im Ringerbereich mit "Alte Ringerhhalle", "Neue Ringerhalle" sowie "Konditionshalle" statt.
Für die beiden Maßnahmen sind auf Grund von Zuschuss-Regelungen getrennte Rechnungen zu erstellen. Die Aufteilung ist z.T. bereits im Leistungsverzeichnis durch getrennte Titel bzw. eigene Lose dargestellt.

4. Baustelleneinrichtung
Die Baustelleneinrichtung wird durch einen Bauzaun gesichert. Baustelleneinrichtung und Materiallager erfolgt auf dem Parkplatz der WDH gemäß Baustelleneinrichtungsplan.
Auf die dauerhafte und lückenlose Absicherung der Baustelle ist selbstverständlich besonders zu achten. Das Lagern hat ausschließlich innerhalb der Baustelleneinrichtung zu erfolgen.
Der Zugang zur Baustelleneinrichtung erfolgt über ein abzuschließendes Tor im Bauzaun. Die Fläche für die BE beinhaltet auch nur begrenzte Stellflächen für Fahrzeuge. Nach der Ein- bzw. Ausfahrt bzw. Materialan-/-abtransporten sind die Tore wieder zu verschließen.

Wasser- und Stromanschluss sind bauseits vorhanden.
Das Baustellen-WC (WC-Kabine) wird im Bereich der Baustelleneinrichtung aufgestellt.

Eine Kranstellung ist durch den Auftragnehmer mit der Bauleitung vor Ort zu klären.

5. Ausführung / Termine
Die Ausführungstermine und -fristen sind dem Bauzeitenplan zu entnehmen.
Überschneidende Ausführung von Gewerken und unvermeidbare Unterbrechungen infolge zwangsläufiger Arbeitsabläufe und witterungsbedingte Unterbrechungen sind zu berücksichtigen.
Mindestens 1 x wöchentlich findet eine gemeinsame Baubesprechung „Jour fixe“ statt. Im Zuge der Arbeitsvorbereitung und Ausführung ist die Teilnahme für die Bauleiter verpflichtend. Das Bautagebuch ist zu führen und wöchentlich vorzulegen.

6. Sicherheit
Für die Baustelle wird ein Sicherheits- und Gesundheitsschutz-Koordinator mit Weisungsbefugnis bestellt und ein SiGe-Plan ausgearbeitet. Der Auftragnehmer ist verpflichtet, umgehend nach Beauftragung eine Gefährdungsanalyse beim SiGeKo vorzulegen.
Neben dem Sicherheits- und Gesundheitsschutzplan gilt die Baustellenordnung. Diese soll einen störungsfreien Ablauf ermöglichen und die Sicherheit für am Bau Beteiligte, Anwohner, Umwelt und technische Anlagen gewährleisten.
Sie enthält Regelungen zur Organisation, Koordination und Überwachung des Baustellenbetriebes und umfasst Maßgaben, die in Zusammenarbeit mit den Berufsgenossenschaften und dem Staatlichen Gewerbeaufsichtsamt festgelegt wurden.
Jeder Auftragnehmer hat sein Personal über den Inhalt der Baustellenordnung zu unterweisen.
Die Einhaltung der Baustellenordnung und ihrer Anlagen sind Teil der Vertragserfüllung.

Neben der Baustellenordnung gelten für die Durchführung der Arbeiten auf der Baustelle uneingeschränkt die Forderungen der staatlichen und sonstigen Arbeitsschutzvorschriften, insbesondere des Arbeitsschutzgesetzes (ArbSchG), der Unfallverhütungsvorschriften der Berufsgenossenschaften der Unfallkassen und der Landesbauordnung (LBauO) Rheinland-Pfalz.

*Hinweis: Allgemeine Vorbedingungen*
Allgemeine Vorbedingungen

Für Ausschreibung, Vergabe, Ausführung und Abrechnung sind maßgebend die Vergabe- und Vertragsordnung für Bauleistungen VOB mit den Teilen
- VOB Teil A: Allgemeine Bestimmungen für die Vergabe von Bauleistungen, DIN 1960
- VOB Teil B: Allgemeine Vertragsbedingungen für die Ausführung von Bauleistungen, DIN 1961
- VOB Teil C: Allgemeine Technische Vertragsbedingungen für Bauleistungen (ATV), Allgemeine Regelungen für Bauarbeiten jeder Art, DIN 18299
- VOB Teil C: Allgemeine Technische Vertragsbedingungen für Bauleistungen (ATV), Raumlufttechnische Anlagen, DIN 18379
- VOB Teil C: Allgemeine Technische Vertragsbedingungen für Bauleistungen (ATV), Dämm- und Brandschutzarbeiten an technischen Anlagen, DIN 18421
- und die zusätzlichen technischen Vertragsbedingungen

Diese Vorschriften sind für beide Teile verbindlich, soweit im Leistungsverzeichnis nichts anderes bestimmt ist, ebenso die nachstehenden besonderen Bedingungen, die den allgemeinen Bedingungen übergeordnet sind. Zusätzlich sind die anerkannten Regeln der Technik zu beachten.

Das Leistungsverzeichnis bietet keine Bestellungsgrundlage. Bestellungen können erst nach vorheriger technischer Abstimmung mit der Bauleitung im Zuge der Vorlage der Montageplanung erfolgen. Die Montageplanung ist innerhalb der Frist gem. Bauzeitenplan (i.d.R. 4 Wochen) vorzulegen.

Die Baustelle ist mit einer bauleitenden Person zu besetzen, die gute bis sehr gute Deutschkenntnisse in Wort und Schrift besitzt.

*Hinweis: Zusätzliche Vertragsbedingungen und Technische Vorschriften (ZTV)*
Zusätzliche Vertragsbedingungen und Technische Vorschriften (ZTV)

Termine
Zeitpunkt und Umfang der einzelnen Teilleistungen sind grundsätzlich im Bauzeitenplan beschrieben, jedoch zwingend mit dem Auftraggeber abzustimmen und nach Aufforderung auszuführen. Generell gelten die Vertragstermine auf Grundlage des beigelegten Terminplans.

Der Auftragnehmer hat spätestens vier Wochen nach Auftragserteilung dem Auftraggeber einen Terminplan zu übergeben, in welchem dargestellt ist, wann und mit welchem Personaleinsatz die vereinbarten Arbeiten ausgeführt werden sollen, um die Vertragstermine einzuhalten.
In diesem Terminplan sind insbesondere darzustellen:
- Baustelleneinrichtung
- Anlieferung von Hauptkomponenten
- Rohmontage
- Fertigmontage
- Prüf- und Inbetriebnahmetätigkeiten
- Abhängigkeiten von Vorleistungen anderer Gewerke

Der Auftragnehmer verpflichtet sich, bei Gefährdung der Einhaltung von Terminen (auch Zwischentermine) auf Anforderung des Auftraggebers:
- die Anzahl der eingesetzten Arbeitskräfte, Geräte und Stoffe entsprechend der Notwendigkeit zu erhöhen
- die Regelarbeitszeit zu verlängern (und z.B. an Samstagen zu arbeiten)
Die genannten Maßnahmen sind Vertragsbestandteil und werden nicht gesondert vergütet.

Der Auftragnehmer hat die Durchführung der Arbeiten mit anderen Unternehmen, die zeitgleich tätig sind, so abzusprechen, dass ein reibungsloser Ablauf der Arbeiten gewährleistet ist.

Es muss bei der Kalkulation davon ausgegangen werden, dass die Arbeiten aufgrund der Abhängigkeit von Leistungen anderer Gewerke nicht vollständig unterbrechungsfrei durchgeführt werden können.

Ausführungs- und Planungsunterlagen
Die für die Ausführungsbearbeitung nötigen Unterlagen sowie Zeichnungen und Berechnungen der Fachplanung erhält der Auftragnehmer unentgeltlich rechtzeitig in einfacher Ausfertigung. Planunterlagen werden dem Auftragnehmer in Papierform und als PDF-Dateien zur Verfügung gestellt; auf Verlangen können auch 2-D-Dateien im DWG-Format zur Verfügung gestellt werden.
Sind diese Unterlagen bei Vertragsabschluss nicht überreicht worden, so hat der Auftragnehmer sie rechtzeitig anzufordern.
Übergebene Unterlagen, insbesondere die Zeichnungen und Berechnungen der Fachplanung, sind vom Auftragnehmer unverzüglich verantwortlich auf die Übereinstimmung und Richtigkeit zu prüfen.

Maßangaben im Leistungsverzeichnis und in den beigefügten Plänen verstehen sich als Rohbaumaße mit den gewerkeüblichen Toleranzen. Alle für die Ausführung erforderlichen Maße sind vom Auftragnehmer am Bau zu prüfen.

Montageplanung
Der Auftragnehmer hat nach Auftragserteilung die erforderliche technische Bearbeitung aufzunehmen, Montagepläne für seine Anlagen zu fertigen und einschl. aller für seine Anlagen erforderlichen technischen Daten und Angaben, insbesondere der Bauangaben, dem Auftraggeber zur Prüfung und Freigabe digital (als PDF- oder DWG-Datei) vorzulegen. Der Auftragnehmer hat außerdem die für die elektr. Verdrahtung, Regelung, Schaltung und Steuerung seiner Anlagen erforderlichen Teil- und Gesamtschaltpläne sowie Kabelanschlusspläne zu fertigen und alle sonstigen erforderlichen technischen Angaben so rechtzeitig zu liefern, dass keines der übrigen am Bau beteiligten Ausbaugewerke behindert wird.

Produktdatenblätter, Prüfzeugnisse, Zulassungen, Technische Merkblätter die als Nachweise für Konformität mit der Ausschreibung insbesondere hinsichtlich Brandschutz, Schallschutz ,Wärmeschutz, Einbruchschutz, Umweltschutz sowie der baurechtlichen Vorgaben dienen, sind rechtzeitig und ohne besondere Aufforderung zur Freigabe vorzulegen.

Für die Prüfung von Unterlagen zur Fertigungsfreigabe durch den Auftraggeber ist eine Frist von 10 Arbeitstagen vorzusehen. Fehlende oder falsche Angaben in den Dokumenten führen nicht zu einer Fristverlängerung.

Mustervorlagen
Produktmuster und Mustervorlagen, ob als Nebenleistung gem VOB oder als besondere Leistung im Ausschreibungstext gefordert, sind so rechtzeitig zu beschaffen und vorzulegen, dass Korrekturen und Wiedervorlage ohne Verzögerung des Bauablaufs möglich sind.

Baustelleneinrichtung
Leistungen des Auftraggebers:
- Bauzaun mit Tor(en) entsprechend dem Baustelleneinrichtungsplan ab Beginn der Gesamtmaßnahme
- befestigte Baustelleneinrichtungsfläche entsprechend dem Baustelleneinrichtungsplan
- WC-Kabinen ab Beginn der Gesamtmaßnahme entsprechend der Anzahl der vor Ort eingesetzten Arbeitskräfte
- Baustrom-Hauptverteilung ab Beginn der Gesamtmaßnahme
- geschoßweise Baustrom-Unterverteiler ab Fertigstellung der Rohbauarbeiten
- Bauwasserentnahmestelle im Außenbereich, bei Bedarf frostgeschützt
- Sicherheitsbeleuchtung innerhalb des Bauwerks ab Fertigstellung der Rohbauarbeiten

Leistungen des Auftragnehmers:
- Zusätzliche Maßnahmen der Baustelleneinrichtung, für die Gewerke HLS sind Sache des jeweiligen Auftragnehmers (insbesondere die Gestellung eines Lager- oder Personalaufenthaltscontainers).
- Für Maßnahmen der Baustelleneinrichtung die nicht Nebenleistung gemäß VOB sind, sind Leistungspositionen in der Ausschreibung enthalten.

Eine durchgängige Baustellenbewachung ist vom Auftraggeber nicht vorgesehen.

Arbeitshöhen
In den Stockwerken beträgt die Deckenhöhe max. 3,5 m (ab Rohfußboden). Aufstieghilfen (z.B. Leiter, Tritte, Podeste, Rollgerüste) sind ggf. vom Auftragnehmer zu stellen und in die Einheitspreise einzukalkulieren.

Die Arbeitshöhen betragen in der
- Dreifeldhalle:  ca. 10,00 m
- Ringerhalle 1:  ca. 5,70 m
- Ringerhalle 2:  ca. 10,0 m
Aufstieghilfen (Hubsteiger, Scherenbühne, Fahrgerüste) sind in der Leistungsbeschreibung enthalten. Erschwerte Montagebedingungen, erhöhter Personaleinsatz o.ä. sind in die Einheitspreise einzukalkulieren

Gerüste
Folgende Gerüste werden vom Auftraggeber gestellt:
- Fassadengerüst um die Außenfassade als Grundgerüst mit Auslegern bis 30 cm für das Gewerk Rohbau.

Zusätzlich für die Gewerke HLS benötigte Gerüste sind Sache des jeweiligen Auftragnehmers. Für Gerüste, die nicht Nebenleistung gemäß VOB sind, sind Leistungspositionen in der Ausschreibung enthalten.

Hebezeuge/Aufzüge
Durch den Auftraggeber werden keinerlei Hebezeuge zur Verfügung gestellt.
Die Gestellung von Hebezeugen oder Kränen ist Sache des Auftragnehmers. Die Mitbenutzung von Hebezeugen/Kränen anderer Gewerke ist ggf. direkt mit diesen abzustimmen.
Mögliche Stellplätze für Kräne können dem (zu Baubeginn vorliegenden) Baustelleneinrichtungsplan entnommen werden, sind aber unbedingt vor Ausführung mit der Bauüberwachung des Auftraggebers abzustimmen.
Ein bauseits gestellter Gerüstaufzug ist nicht vorgesehen.

Materialeinbringung
Die maßgeblichen Grundrisse und Schnitte der Baumaßnahme liegen dieser Ausschreibung bei. Der Auftragnehmer hat bei Kalkulation des Angebots anhand der Pläne das Einbringen seiner Materialien und Werkzeuge zu berücksichtigen.
Nachforderungen zur Materialeinbringung aus Gründen, die aus den Werk- und Bauzeitenplänen ersichtlich sind, werden nicht anerkannt.

Koordination
Der Auftragnehmer ist verpflichtet, seine Ausführung mit der Planung und Ausführung der übrigen am Bau beteiligten Firmen verantwortlich zu koordinieren und abzustimmen.

Materialien
Grundsätzlich sind nur ungebrauchte und neuwertige Materialien einzubauen
Soweit für die Materialien seitens des Herstellers oder sonstige Verarbeitungs-, Lagerungs- und Wartungsvorschriften bestehen, sind diese einzuhalten.

Schutzmaßnahmen
Zum Schutz gefährdeter Anlagenteile auf der Baustelle wird vom Auftragnehmer eine Schutzummantelung während und nach beendeter Montage angebracht, die erst unmittelbar vor Inbetriebnahme vom Auftragnehmer abgenommen und von der Baustelle entfernt wird. Vor der Abnahme beschädigte oder verschmutzte Farbanstriche oder Oberflächen werden vom Auftragnehmer wieder hergestellt. Offene Anlagenteile werden bei jeglicher Montageunterbrechung durch geeignete Maßnahmen so verschlossen und gesichert, dass mit Sicherheit keine Fremdteile eindringen oder Unbefugte Schaden anrichten können.

Überwachung bauseitiger Leistungen
Das bauseitige Herstellen von Gerätefundamenten, gemauerten oder betonierten Kanälen, Einbetonieren oder Beimauern von Brandschutzklappen, Leitungen, Futterrohren, Durchführungen, das Errichten von Trockenbauwänden usw. ist von dem Auftragnehmer auf die Einhaltung der anlagenbezogenen Belange hin zu überwachen.

Akustische Bedingungen
Der Auftragnehmer hat alle erforderlichen Maßnahmen zu treffen, die eine Geräuschübertragung durch die Anlage auf das Bauwerk bzw. die Nutzräume verhindert.

Boden-, Wand- und Deckenspiegel
Die technischen Einrichtungen und deren Anschlüsse sind auf die Boden-, Wand- und Deckenspiegel abzustimmen. Diese Abstimmung hat rechtzeitig zu erfolgen. Der Mehraufwand wird nicht besonders vergütet, sondern ist mit den Einheitspreisen abgegolten.

Elektroinstallationsarbeiten
Die elektrische Verkabelung, d.h. das Verlegen der Kabel zwischen Schaltschränken/Verteilerschränken und Antrieben/Sensoren erfolgt bauseits, sofern im Leistungsverzeichnis nicht anderes vorgesehen.
Der Elektroanschluss, d.h. das einseitige Einführen, Absetzen und Auflegen der Kabel auf die Anschlussklemmen an den Antrieben/Sensoren, ist vom Auftragnehmer auszuführen und in die Einheitspreise einzurechnen.

Bauschutt
Bauschutt und Verpackungsmaterial hat der Auftragnehmer arbeitstäglich von der Baustelle zu entfernen und ordnungsgemäß zu entsorgen.
Kommt der Auftragnehmer dieser Pflicht trotz Aufforderung nicht nach, so ist der Auftraggeber berechtigt, die Entsorgung auf Kosten des Auftragnehmers vorzunehmen.
Der Auftragnehmer hat bei der Ausführung darauf zu achten, dass sein Arbeitsbereich arbeitstäglich besenrein gesäubert ist, um somit Konfrontationen und Unstimmigkeiten mit anderen am Bau Beteiligten zu vermeiden.

Aufmaß
Die Abrechnung erfolgt nach Aufmaß. Notwendige örtliche Aufmaße sind vom Auftragnehmer durchzuführen. Dem Auftraggeber oder der Fachplanung ist auf Wunsch die Gelegenheit zur gemeinsamen Aufmaßerfassung einzuräumen; Termine sind hierzu rechtzeitig abzustimmen.
Erbrachte Lieferungen und Leistungen sind nach den zwei Abrechnungsbereichen des Objektes (Ringer und WDH) getrennt aufzumessen und abzurechnen.
Aufmaßunterlagen sind nachvollziehbar und mit eindeutigem Bezug zum Leistungsverzeichnis zu erstellen. Hierfür sind Montage- oder Revisionspläne und die Raumbezeichnungen des Objektes zu verwenden.
Die Einreichung der Unterlagen in elektronischer Form (möglichst im GAEB-Standard) wird explizit gewünscht.

Einweisung des Bedienungspersonals
Bei Inbetriebnahme der Anlagen ist der Auftraggeber oder von ihm benanntes Bedienungspersonal gründlich in alle Funktionen, Bedienungs- und Wartungsvorgänge einzuweisen. Falls erforderlich, muss diese Einweisung (gegen separate Vergütung) wiederholt werden.

Revisionspläne, Bedienungs- und Wartungsanweisungen - Dokumentation
Nach Fertigstellung der Anlagen hat der Auftragnehmer Revisionspläne über die Anlagen zu fertigen und in der im Leistungsverzeichnis genannten Form, spätestens bei der Abnahme dem Auftraggeber mit der Dokumentation auszuhändigen.

Außerdem ist dem Auftraggeber, spätestens bei der Abnahme, eine ausführliche Bedienungs- und Wartungsanweisung für die Anlagen und die einzelnen Anlagenteile einschl. ausführlicher Ersatzteilliste, Prüf- und Inbetriebnahmeprotokolle (mit Messwerten und ausgefüllten Parameterlisten der Einstellwerte) in der im Leistungsverzeichnis genannten Form auszuhändigen.

Einzelne Dokumente sind, sofern sachlich erforderlich, bereits im Rahmen des Bauablaufs vorzulegen (z.B. Einbauerklärung, Prüfprotokolle).

Die Dokumentation muss die ausgeführte Leistung einschl. Erfüllung der planerischen Anforderungen vollständig wiedergeben. Je nach Gewerk können ggfs. weitere Dokumente angefordert werden oder entfallen. Die Dokumentation ist in die Einheitspreise einzurechnen, sofern im Leistungsverzeichnis keine gesonderte Position enthalten ist.

*Hinweis: Zusätzliche Angaben für das Gewerk Lüftung*
Zusätzliche Angaben für das Gewerk Lüftung

Gegenstand der Ausschreibung
Gegenstand dieser Ausschreibung sind u.a. folgende Arbeiten (KGR nach DIN 276):

KGR 431 - Lüftungsanlagen
- Lüftungsanlagen (Innenaufstellung) mit Wärmerückgewinnung für Hallen, Sanitärräume, Gaststätte mit Lüftungsleitungen, Einbauten und Luftauslässen
- Einzelraumlüftungsgerät

KGR 439 - Lufttechnische Anlagen, sonstiges
- Demontagearbeiten
- Transportarbeiten
- Prüf- und Inbetriebnahmearbeiten
- Dokumentation
- Stundenlohnarbeiten

### 01 Lüftungsgeräte und Zubehör

#### 01.01 Lüftungsgeräte

**Ausführungsbeschreibung 1 Zu- und Abluftgerät**
*in frei konfigurierbarer Ausstattung und Bauform*
*Lüftungsgerät für Innenaufstellung;*
Lüftungsgerät für Innenaufstellung;
für in Bauteilen zerlegte Anlieferung, geeignet für Einbringung (z.T. Krantransport) und gebäudeinterner Transport in Bauteilen; geeignet für den Zusammenbau am Aufstellungsort;
einschl. Energielabel-Zertifizierung nach RLT-Richtlinie 01 und Eurovent
*Gehäuse*
Gehäuse
als hochflexible, selbstragende Paneelkonstruktion, thermisch und mechanisch optimiert; optimale Wartungseigenschaften durch minimale Anzahl von Fugen und vollständig glatte Innenflächen; Gehäuseelemente untereinander durch eine EPDM Dichtung abgedichtet, wodurch Gehäuseleckage minimiert wird; geschlossenporige Dichtungselemente, silikonfrei, desinfektionsmittel- und alterungsbeständig;
Verbindung der Elemente durch metrische Maschinenschrauben; Gehäuse ohne Spezialwerkzeug vollständig zerlegbar; passgenaue und einfache Montage mit Hilfe patentierter 3D-Modulverbindern

Pulverbeschichtung
Duplexbeschichtung für höchsten Korrosionsschutz;
Grundmaterial: verzinktes Stahlblech entfettet und eisendickschichtphosphatiert; Pulverbeschichtet (RAL 9016 o.ä.); Pulverbeschichtung labortechnisch geprüft nach DIN 55633; nachgewiesene Korrosionsschutzklasse/Korrosivitätskategorie C4 (K)

Paneele
doppelwandige Sandwich-Paneele aus verzinktem Stahlblech, formstabilisiert und inlayverstärkt, zusätzlich wie beschrieben pulverbeschichtet;
Beschichtung erfolgt nach der Blechbearbeitung zum Schutz aller Schnittkanten; Paneelbleche umlaufend mit Spezialklebstoff verklebt;
50 mm starke Multifunktionsisolierung (nach DIN 4102, Baustoffklasse A1, nicht brennbar); Raumgewicht an die Paneelfunktion angepasst; Geräteböden formstabil und ohne zusätzliche Maßnahmen begehbar

Revisionspaneele
Revisionspaneel mit austauschbarer EPDM-Hohlprofildichtung für optimalen Dichtsitz; einfache Demontage durch stabile Kunststoffgriffe auf der Außenseite; Paneele mit Hilfe außenliegender Kompressionsverschlüsse befestigt

Revisionstüren
Revisionspaneel mit austauschbarer EPDM-Hohlprofildichtung für optimalen Dichtsitz; Revisionstür mit außenliegenden Scharnierverschlüssen ausgestattet; leichtes Wechseln der Türanschlagsseite möglich

Varianten von Revisionstüren:
- Tür auch von innen zu öffnen
- sicherheitsrelevante Türen nur mit Werkzeug zu öffnen und mit Warnschild versehen
- druckseitige Revisionstüren mit nicht-deaktivierbarer Sicherheitsfangvorrichtung, die beim Öffnen im Betrieb ein Aufschlagen der Tür verhindert
- vei Außenaufstellung, erhalten Türen eine Türfeststellvorrichtung

Schauglas
quadratische, doppelschalige Schauöffnung, lichte Diagonale 265 mm; Einfassung stellt keine zusätzliche Wärmebrücke dar; Schauglas aus schwer entflammbarem, UV-stabilem Kunststoff; Wärmeleitfähigkeit ermittelt gemäß ISO 8302 von 0,20 W/(m*K)

Verpackung
werkseitige Verpackung der Geräte gemäß VDI 6022 zum Schutz vor Verschmutzung während Transport und Lagerung; Ein- und Auslässe verschlossen zum Schutz vor Verunreinigungen im Gerät

Technische Eigenschaften
Gehäusekennwerte  nach DIN EN 1886
  Klasse
Wärmedurchgang  T2
Wärmebrückenfaktor  TB2
Gehäuse-Leckluftstrom (-400 Pa)  L1 (M)
Gehäuse-Leckluftstrom (+700 Pa)  L1 (M)
Gehäusestabilität  D1 (M)
Bypass-Leckluftstrom Filter (400 Pa)  F9
*LED-Beleuchtung*
LED-Beleuchtung
stromsparende, wartungsfreie LED-Beleuchtung für Niederspannung mit glatter Oberfläche und variablem Leuchtenoberteil; 45° arretierbar; Leuchte aus Aluminium

Technische Eigenschaften
Spannung  24  V DC
Leistung  ca. 7  W
Lichtstrom  mind. 370  Lumen
Schutzklasse  IP 67
*Kondensatwanne*
Kondensatwanne
Hygiene-Kondensatwanne aus Edelstahl (mind. Werkstoff 1.4301) mit übereinstimmenden Konturen der Ablaufkante und dem Ablauf; vollständige Entleerung möglich; mit allseitigem Gefälle und Abfluss DN 32 an der tiefsten Stelle; geprüftes Ablaufverhalten nach DIN 1946-4; Anschlussmitte des Ablaufs stets min. 210 mm oberhalb des Gerätebodens;
optional: höhere Abstände durch höheren Grundrahmen möglich
*Grundrahmen*
Grundrahmen
aus umlaufendem C-Profil mit hoher Stabilität in variablen Höhen; Grundrahmen für Einzelbauteile und geteilten Transport geeignet; beim Zusammenbau am Aufstellungsort verschraubbar;
umlaufende C-Profile und sämtliche Zwischenprofile sind leitend in die gerätespezifische Potenzialausgleichsmaßnahme einbezogen; mit Erdungsanschluss zur Einbindung in die örtliche Potentialausgleichsmaßnahme (z.B. Anschluss an Fundamenterder);
Rahmen pulverbeschichtet und mit Transportvorrichtung ausgestattet;
einschl. Lieferung der benötigten Transportrohre

Technische Eigenschaften
Grundrahmenhöhe  gem. LV-Position
Schenkelbreite der Grundrahmenprofile
(= Auflagefläche)  mind. 55  mm
*Jalousieklappe*
Jalousieklappe
Rahmen aus C-förmigen Profilen; strömungsgerecht geformte Hohlkörperlamellen, stets gegenläufig; Dichtheitsklasse 2 nach DIN EN 1751;
Ausführung aus verzinktem Stahl, mit außenliegendem Hebelgestänge;
mit integriertem Querlenker im Hebelgestänge der gegenläufigen Lamellen für unterschiedliche Winkelgeschwindigkeiten, dadurch bessere Schließeigenschaften und geringere Leckluftströme; Lagerbuchsen aus Messing
*Dämmstutzen*
Dämmstutzen
für schall- und vibrationsentkoppelten Geräteanschluss aus verzinktem Stahlblech in U-Rahmenform 90 x 30 mm, mit zwischenliegender EPDM-Dämmschicht; mit Schraubenkompensatoren luftdicht verschraubt; mit Potentialausgleich
*Filterwand*
Filterwand
zur anströmseitigen Wartung, aus verzinktem pulverbeschichtetem Stahlblech; jeweils mit vier Andruckfedern zur Abdichtung zwischen Zellenrahmen und Filterelementen einschl. ansatzlos geschäumter Dichtung; geeignet zur Aufnahme verschiedener Filtertypen
mit Filter-Schnellspannvorrichtung;
Filterelemente für Wartungszwecke seitlich ausziehbar; kompakte Bauweise; anströmseitige Wartungskammer nicht erforderlich; Filterelemente umlaufend auf geschlossenporige Dichtung gepresst; Filterwechsel und Demontage der Edelstahlspannschienen ohne Werkzeug möglich
*Filterelement*
Filterelement
mit großer Filterfläche für lange Betriebszeiten und hohe Staubspeicherkapazität;
Filter mit Kunststoffrahmen vollständig veraschbar; kein Abrieb von Mediumfasern; geeignet für Temperaturen bis +90 °C und kurzzeitig 100% r.F.;
Filter nach DIN EN ISO16890 geprüft; mit Eurovent-Zertifizierung; hygienekonform nach VDI 6022; Brandschutzklasse F1 nach DIN 53438
*Lufterhitzer*
Lufterhitzer
als Rippenrohr-Lufterhitzer aus nahtlosen Kupferrohren mit fest aufgepressten Hochleistungslamellen; Kupferrohre zur optimalen Wärmeübertragung mechanisch aufgeweitet und fest mit den Lamellen verbunden;
Wanddurchführungen der Sammler mit Metallrosetten abgedeckt; Sammler und Anschlussstutzen mit Zollgewinde sowie Entlüftungs- und Entleerungsstutzen;
Reinigung des Wärmetauschers bis zum Kern möglich

Technische Eigenschaften
Heizmedien  Wasser, Wasser-Glykol-Gemische
Heizmedientemp.  max. +120  °C
Nenndruckstufe  PN 16
*Frostschutzrahmen*
Frostschutzrahmen
einstufiger, luftseitiger Frostschutz, auf einem bedienseitig ausziehbaren Frostschutzrahmen verspannt oder direkt auf dem Wärmetauscher befestigt
*Luftkühler*
Luftkühler
als Rippenrohr-Luftkühler aus nahtlosen Kupferrohren mit fest aufgepressten Hochleistungslamellen; Kupferrohre zur optimalen Wärmeübertragung mechanisch aufgeweitet und fest mit den Lamellen verbunden;
Wanddurchführungen der Sammler dampfdiffusionsdicht isoliert und mit Metallrosetten abgedeckt; Sammler und Anschlussstutzen mit Zollgewinde sowie Entlüftungs- und Entleerungsstutzen; Reinigung des Wärmetauschers bis zum Kern möglich;
einschl. Hygiene-Kondensatwanne wie zuvor beschrieben

Technische Eigenschaften
Kühlmedien  Wasser, Wasser-Glykol-Gemische
Nenndruckstufe  PN 16
*Tropfenabscheider*
Tropfenabscheider
für Revisionsarbeiten bedienseitig ausziehbar; hoher Abscheidungsgrad schon bei geringen Luftgeschwindigkeiten von 1,8 m/s

Technische Eigenschaften
Material Rahmen  Edelstahl
Material Abscheider  Polypropylen PPTV
Temperaturbeständigkeit  max. +80  °C
*Schalldämpfer (sofern integriert)*
Schalldämpfer (sofern integriert)
Energiesparkulissen in Hygieneausführung mit strömungsgünstig profiliertem Rahmen (Radius > 15 mm); wirksam nach dem Absorptionsprinzip oder Kammer-Absorptionsprinzip; Rahmenende zum Schutz der Kulissenfüllung umgefalzt;
Kulissenfüllung aus Mineralwolle mit RAL-Gütezeichen, biolöslich im Sinne der TRGS 905 sowie EU-Richtlinie 97/69/EG; Mineralwolle mit aufkaschiertem Glasseidengewebe vor Abrieb durch strömende Luft bis max. 20 m/s Luftgeschwindigkeit geschützt; inert gegenüber Pilz- und Bakterienwachstum;
Kulisse erfüllt die Hygieneanforderungen der VDI 6022, der DIN 1946, Teil 2 und Teil 4 sowie der VDI 3803;
Einfügungsdämpfung, Schallleistungspegel des Strömungsgeräusches sowie Druckdifferenz gemessen nach DIN EN ISO 7235;
seitlich herausziehbare Geräteschalldämpfer mittels handlichen Abstandshaltern wartungsfreundlich ausgeführt

Technische Eigenschaften
Material Rahmen, Kammerbleche  Stahlblech, verzinkt
Kulissenfüllung  Mineralwolle
Raumgewicht  min. 30  kg/m³
Baustoffklasse  A2 nach DIN 4102 (nicht brennbar)
*Wärmerückgewinnung (WRG) – Kreuzstrom-Plattenwärmeübertrager*
Wärmerückgewinnung (WRG) – Kreuzstrom-Plattenwärmeübertrager
zur Nutzung der im Luftstrom enthaltenen sensiblen und latenten Wärme; Abluft- und Außenluftstrom vollständig getrennt; Luftführung entlang dünner und parallel angeordneten, seewasserbeständigen Aluminiumplatten;
Ausführung als Kreuzstromwärmeübertrager mit integriertem Bypass für Umgehung in der Übergangszeit bzw. als Schutz vor Reifbildung;
optional mit integrierter Umluftklappe;
einschl. Kondensatwanne und (bei Luftgeschwindigkeiten ab 2,5 m/s) Tropfenabscheider
*EC-Ventilator*
EC-Ventilator
einseitig saugender Hochleistungs-Radialventilator mit rückwärts gekrümmten Schaufeln; spezielle Schaufelgestaltung für den Betrieb ohne Spiralgehäuse;
sehr hohe Wirkungsgrade und günstiges akustisches Verhalten;
aufgebaut auf elektrisch kommutierten Außenläufermotor mit integrierter Elektronik; komplette Einheit statisch und dynamisch ausgewuchtet gemäß DIN EN ISO 1940, Teil 1; hygienischer Trennwandanschluss (kein Flexstutzen);
EC-Außenläufermotor mit wartungsfreien Kugellagern mit Langzeitschmierung; optimierte Motortechnik, Sanftanlauf und integrierte Strombegrenzung
*Wartungskammern*
Wartungskammern
unter Berücksichtigung der VDI 6022 mit optimaler Länge gefertigt (Mindestlänge 266 mm); Ausführung der eingesetzten Paneele, Revisionstüren bzw. Revisionspaneelen wie zuvor beschrieben
*MSR-Technik - Schaltschrank*
MSR-Technik - Schaltschrank

Ausführungsvarianten:
- Wandschrank
  Gehäuse rundum geschlossen; ein- oder zweitürig; Flanschplatte im Gehäuseboden; mit Vorreiberverschlüssen; Türdichtung eingeschäumt; Montageplatte; Kabeleinführungen über Kabelverschraubungen
- integrierter Schaltschrank
  Montageplatte im Gerätegehäuse integriert; Türverschluss mit Doppelbart; Türdichtung eingeschäumt; Kabeleinführungen über Kabelverschraubungen
*MSR-Technik - Schaltschrankeinbauteile*
MSR-Technik - Schaltschrankeinbauteile

- Hauptschalter
  frei zugänglich, mit Vorhängeschloss abschließbar
- Schaltnetzgerät, 24 V DC, einphasig eingespeist, primär getaktet, für Schutzkleinspannung über einphasig eingespeistes primär getaktetes 24 V DC Schaltnetzgerät mit Signalisierung von Überlast über einen Störkontakt
- separate mit intelligenten elektronischen Sicherungsautomaten abgesicherte Abgänge für getrennte Versorgung von Controller, Sensoren und Aktoren zur Sicherstellung der maximalen Betriebssicherheit
- Schaltschrankheizung geregelt durch Temperaturmessung im Schaltschrank mittels Bimetallfühler (zur Frostsicherung und Vermeidung von Kondensation bei Geräten für Außenaufstellung)
- Leitungsschutzschalter und Abgangsklemmen für Zuluft- und Abluftventilator
*MSR-Technik - Controller*
MSR-Technik - Controller

- zukunftssichere SPS-Lösung in Embedded-PC-Technologie; frei programmierbar nach IEC 61131-3 Standard; garantierte Langzeitverfügbarkeit von mindestens 15 Jahren
- integrierte Micro-SD-Karte als Flashspeichermedium;
  sämtliche, zum Betrieb erforderliche Software, Konfigurations- und Trenddaten sowie alle Einstellungen auf SD-Karte gespeichert und über Standardkartenlesegeräte zugänglich; dadurch vereinfachter Systemaustausch und Datensicherung
- einschl. integrierte, kapazitive 1-Sekunden-USV, zur ausreichenden Energiebereitstellung bei Wegfall der Versorgungsspannung
- einschl. Unterstützung von BACnet/IP und Modbus TCP/IP
- einschl. gerätespezifischem Bus-System zur Kommunikation mit den angeschlossenen Feldgeräten
*MSR-Technik - Sensorpaket*
MSR-Technik - Sensorpaket
geeignet für gerätespezifisches Bus-System

- je Ventilator:
  1x Drucktransmitter Kanaldruckerfassung
  1x Drucktransmitter Wirkdruckerfassung an der Ventilatordüse zur Berechnung des Volumenstroms
- je Luftfilter:
  1x Drucktransmitter zur Erfassung der Filterverschmutzung
- je Wärmeübertrager für Pumpenwarm- oder Pumpenkaltwasser:
  1x PT1000 Anlegefühler zur Erfassung der Rücklauftempteratur
- sofern für die Gerätefunktion erforderlich:
  1x Außentemperaturfühler PT1000
- bei Geräten mit aktiver Feuchte bzw. Enthalpieregelung:
  2x Kombifühler Temperatur und relative Feuchte
  1x Zulufttemperaturfühler PT1000
  1 x Ablufttemperaturfühler PT 1000
*MSR-Technik - Softwarepaket*
MSR-Technik - Softwarepaket

- multifunktionales, parametrierbares Softwarepaket zur Regelung raumlufttechnischer Geräte und Anlagen zur Abbildung aller erforderlichen und verfügbaren Luftbehandlungsfunktionen und deren Kombinationen
- geeignet für bis zu zwei komplette Luftaufbereitungszonen oder bis zu zehn thermische Nachbehandlungszonen
- mit großer Bibliothek an Regelstrategien für die Luftmengenregelung, die Luftaufbereitung, die Raumluftkonditionierung und die Luftqualitätsregelung; Funktionen bei entsprechender Hardwareausstattung jederzeit ohne Programmiereingriff aktivierbar
- dadurch hohe Flexibilität für spätere Funktionsänderung bzw. Erweiterungen im Falle einer Nutzungsänderung
- Softwarepaket parametrierbar, dadurch keine Erstellung projektbezogener Software erforderlich
- Softwarepaket in allen Funktionen getestet und updatefähig
- System-Buskommunikation erlaubt Istwert- und Statusrückmeldungen aller angeschlossenen Feldgeräte wie Klappenstellantrieben, Ventilantrieben, Frequenzumrichtern und EC-Drives
- Bedienung der Software graphisch über den auf dem Controller befindlichen Webserver und eines Touchpanels (im Lieferumfang enthalten) oder einen PC mit Standardwebbrowser
- Embedded-PC-Technologie des Controllers erlaubt einfache Integration in bestehende Netzwerke
- Visualisierung des raumlufttechnischen Gerätes und angeschlossener Nachbehandlungszonen über graphische Bedienoberfläche; einschl. Statusmeldungen, Soll- und Istwerte
- standardmäßiger Modbus TCP/IP (oder optional BACnet/IP) für Kommunikation zu übergeordneten Leitsystemen (GA/GLT)
*MSR-Technik - Visualisierung- und Bedienterminal*
MSR-Technik - Visualisierung- und Bedienterminal
mit mindestens folgenden Funktionen und Eigenschaften

- Übersichtsseite mit Gerätegruppen
- Navigationsleiste zur Navigation in die Gerätegruppen mit Anzeige einer Störung in der Gerätegruppe; Anzahl der Warnungen und Fehler
- Überblick über die verschiedenen Systeme mit den wichtigsten Werten
- Anwahl der der Detailseite eines Systems über Bild oder Navigation
- Statuszeile mit Verbindungsstatus zwischen Webserver und Kommunikationsdienst; Verbindungsstatus zu den einzelnen Systemen (Information z.B.: keine Verbindung, Verbindung in Ordnung, Simulation bzw. Testbetrieb)
- Anzeige der Uhrzeit des Rechners, auf dem der Dienst läuft (wird für das Trendaufzeichnungen herangezogen)
- Zugriff auf die proprietären Webvisualisierungen der Systeme:
  - Hinzufügen proprietärer Webvisualisierungen über Einstellungen
  - Hinzufügen individueller Texte z.B. Anweisungen
  - Trending der voreingestellten Werte
  - Trending (Auswahl) mit Festlegung des Zeitraums
  - Auswahl eines vorgefertigten Zeitraums (z.B. „Letzte sieben Tage“)
  - Anzeige gewählter Werte in Diagrammform
  - Auswahl anzuzeigender Datenpunkte
  - Suche nach Datenpunkten
  - Diagrammdarstellung Anzeige der gewählten Daten im gewählten Intervall
  - Konfiguration Gruppe, für die das Intervall festgelegt wird, Festlegung des Intervalls oder Abschalten des Trendings pro Gruppe

einschl. Aufputzgehäuse aus verzinktem und pulverbeschichtetem Stahlblechgehäuse (RAL 9016 o.ä.) zur Aufnahme des Visualisierung- und Bedienterminals
*MSR-Technik - Elektrische Verbindung zum Schaltschrank*
MSR-Technik - Elektrische Verbindung zum Schaltschrank

bei Ausführung der Lüftungsanlage mit externem Schaltschrank im Lieferumfang enthalten:
elektrische Verbindungskabel/frei Anschlussleitungen zwischen Lüftungsanlage und externen Schaltschrank zur fachgerechten Verlegung (bauseitige Leistung bzw. in separater Leistungsposition erfasst)
*MSR-Technik - Rauchauslöseeinrichtung*
MSR-Technik - Rauchauslöseeinrichtung

Rauchmelder für optische Raucherkennung mittel Streulichtprinzip;
mit Signalmeldungen "Rauchmelder fehlt" und "Datenübertragung defekt";
mit VDS-Zulassung und allgemein bauaufsichtlicher Zulassung (abZ)

Technische Eigenschaften
Versorgungsspannung  230 - 50/60  V AC / Hz
oder  24  V DC
Schutzart  IP 42
Umgebungstemp.  0 ... +60  °C
zul. Luftgeschw.  1 ... 20  m/s
zul. Luftfeuchte  <= 95  % r.F. (nicht kondensierend)
Warngrenze  > 70  % (erhöhte Verschmutzung)
Systemüberwachung  > 90  % (verschmutzt)

Rauchmelder im Lüftungsgerät eingebaut oder lose mitgeliefert
*MSR-Technik - Steuerbaugruppen*
MSR-Technik - Steuerbaugruppen
mit mindestens folgenden Funktionen und Eigenschaften

Ansteuerung eines Wärmeübertragers für Pumpenwarm- oder Pumpenkaltwasser:
- Pumpenbaugruppe für Sekundärpumpe; im Schaltschrank eingebaut, für Pumpen mit Leistungsaufnahme bis zu 750 W und einphasiger Spannungsversorgung 230 V; Absicherung mittels Leitungsschutzschalter;
  Anlegetemperaturfühler PT1000 zur Messung der Rücklauftemperatur;
  Schaltschrankvorbereitung zur Verarbeitung aller erforderlichen Signale, Störmeldungen und Stellgrößen über System-Bus oder konventionelle Signale

Ansteuerung eines Wärmeübertragers für Pumpenwarm- oder Pumpenkaltwasser (z.B. Zonennacherwärmer)
- Pumpenbaugruppe für Sekundärpumpe; im Schaltschrank eingebaut, für Pumpen mit Leistungsaufnahme bis zu 4 kW und Spannungsversorgung 3 x 400 V o. 1 x 230 V; Absicherung mittels Leitungsschalter als Überlastschutz und Phasenausfallerkennung; Kanaltemperaturfühler PT1000 zur Lufttemperaturmessung, Anlegetemperaturfühler PT1000 zur Messung der Rücklauftemperatur;
  Schaltschrankvorbereitung zur Verarbeitung aller erforderlichen Signale, Störmeldungen und Stellgrößen über System-Bus oder konventionelle Signale

Steuermodul für Brandschutzklappen
- mit Endlagenüberwachung "Klappe geöffnet" und "Klappe geschlossen"

Steuermodul Klappen
- Ansteuerung von Außenluft, Umluft-, Fortluft, Zuluft- und  Abluftklappen mit bis zu 2 Aktoren (Stellantrieben) pro Klappe
- zusätzliche Ansteuerung von jeweils 2 Klappen zur Absperrung einzelner Zu- und Abluftventilatoren
- alle Klappen mit Erfassung und Anzeige der Ist-Stellung
- einschl. automatischer Erkennung blockierter Klappen

Steuermodul Filter
- Überwachung von bis zu 6 Filterdifferenzdrücken (2 Zuluft, 2 Abluft, 2 Außenluft)
- stetige Differenzdrucküberwachung mit Anzeige des aktuellen Druckes auf der Gerätevisualisierung und am Sensor
- Nullpunktabgleich des Differenzdrucksensors über Visualisierung ausführbar
- Überwachung Standzeit
- Überwachung Betriebszeit
- Filtervorwärmung über Elektrolufterhitzer oder Umluftbeimischung

Steuermodul Erhitzer
- Leistungsregelung entsprechend der Temperaturregelstrategie
- 2-stufiger Frostschutz
- Erfassung und Anzeige der Ist-Ventilstellung
- Vorspülen bei geringer Außentemperatur oder monatsabhängig
- Antiblockierschutz für Pumpe und Ventil
- automatische Pumpeneinschaltung bei geringer Außenlufttemperatur
- verzögerte Pumpenabschaltung
- Überwachung Pumpenstörung

Steuermodul Kühler
- Leistungsregelung entsprechend Temperatur- und/oder Feuchteregelstrategie
- Antiblockierschutz für Pumpe und Ventil
- Erfassung und Anzeige der Ist-Ventilstellung
- automatische Pumpenabschaltung
- Überwachung Pumpenstörung
- Regelung Vorlauftemperatur

Steuermodul Plattenwärmeübertrager
- Leistungsregelung entsprechend der Temperaturregelstrategie
- Winter-Startposition
- Erfassung und Anzeige der Ist-Klappenstellung (Bypass)
- Überwachung der Vereisung über den Differenzdruck
- automatische Enteisung durch Übersteuerung der Bypassklappe
- Sperre bei ungünstigen Temperaturverhältnissen

Steuermodul Ventilatoren
- Drehzahlregelung entsprechend der Luftförderungs-, der Luftqualitäts- und/oder der Temperaturregelstrategie
- Regelung von Zuluft- und Abluft- bzw. Fortluftventilatoren
- bis zu 16 parallele Ventilatoren je Strang möglich
- Redundanzfunktion
- Messung und Anzeige der aktuellen Volumenströme
- Erfassung und Anzeige der Ist-Drehzahlen
- Anzeige und Quittierung interner Ventilatoralarme über Gerätevisualisierung
- konfigurierbare Nachlaufzeit zur Befeuchtertrocknung oder Abkühlung von Elektrolufterhitzern
- konfigurierbare Maximaldruckbegrenzung

**01.01.01 Zu- und Abluftgerät, 6.600 m³/h, Dreifeldhalle**
*** gemäß Ausführungsbeschreibung 1
Zu- und Abluftgerät, 6.600 m³/h, Dreifeldhalle

Technische Eigenschaften
Aufstellung  Innenaufstellung, frostfrei
Geräteausführung  konfigurierbar
Geräteanordnung  übereinander
Außenluftanschluss  links  oben
Abluftanschluss  rechts  oben
Schaltschrankausführung  integriert

Zuluftgerät
Luftvolumenstrom  6.600  m3/h
externer Druck  mind. 250  Pa
SFPv-Wert  < 820  W/(m³/s)

Abluftgerät
Luftvolumenstrom  6.600  m3/h
externer Druck  mind. 250  Pa
SFPv-Wert  < 820  W/(m³/s)

Gesamtgerät  < 1.640  W((m³/s)

Isolierung  mind. 50  mm

Gesamtabmessungen incl. Anschlussstutzen:
Länge  max. 4.600  mm
Breite  max. 1.500  mm
Höhe incl. Grundrahmen  max. 2.400  mm
Grundrahmenhöhe  ca. 110  mm
Gesamtgewicht  max. 1.500  kg

Komponenten Zuluft in Luftrichtung
Bauteile und technische Daten

1 Stck. entkoppelter Kanalanschlussstutzen/Dämmstutzen

1 Stck. Ansaugkammer
mit Jalousieklappe, motorisch
Material Klappe  Stahl  verzinkt
Dichtheitsklasse  2  nach DIN EN 1751
Anzahl Stellantriebe  1  Stck.
Spannungsversorgung  24  V
Ansteuerung  Modbus

1 Stck. Wartungskammer
mit
1 Stck. Revisionstür
1 Stck. Schauglas
1 Stck. LED-Beleuchtung

1 Stck. Filterkammer
mit
2 Stck. Druckmessstutzen
1 Stck. Druckaufnehmer ohne Display
1 Satz Messleitung mit Anschluss

Filterbauart  Kompaktfilter
Klasse  ePM 1  60 %
Anzahl/Abmessungen  ca. 2/592 x 592  Stck./mm
  ca. 2/592 x 287  Stck./mm
Taschenlänge  ca. 292  mm
Filterfläche  ca. 49  m²
Druckdifferenz
A / E / D  ca. 40 / 120 / 80  Pa
Energieeffizienz  A  (nach Eurovent)
Material Filterrahmen  pulverbeschichtet

1 Stck. Wärmerückgewinnung
mit
1 Stck. Druckaufnehmer ohne Display
1 Stck. Bypassklappe, integriert
1 Stck. Umluftklappe, integriert
2 Stck. Stellantriebe für Klappen
4 Stck. Revisionstüren
2 Stck. Kondensatwannen

Bauart  Platten-WRG, Kreuzstrom
Auslegung für  Winterfall
Ablufttemp./-feuchte  +22 / 40  Grad C / %
Austrittstemp./-feuchte  +1,4 / 100  Grad C / %
Außenlufttemp./-feuchte  -12,0 / 90  Grad C / %
Austrittstemp./-feuchte  +15 / 11  Grad C / %
Leistung  ca. 59,9  kW
Kondensatanfall  ca. 0  kg/h

Auslegung für  Sommerfall
Ablufttemp./-feuchte  +26 / 50  Grad C / %
Austrittstemp./-feuchte  +32 / 35  Grad C / %
Außenlufttemp./-feuchte  +34 / 40  Grad C / %
Austrittstemp./-feuchte  +28 / 56  Grad C / %
Leistung  ca. 13  kW
Kondensatanfall  0,0  kg/h

Auslegung für  EN 13053
Rückwärmezahl trocken  mind. 73  %
Energieeffizienz  mind. 71  %
Effizienzklasse  H2

1 Stck. Lufterhitzer
mit
1 Stck. Revisionspaneel mit Griffen
1 Stck. Temperaturfühler
1 Stck. Frostschutzthermostat auf Wärmeübertragerrahmen
1 Stck. Ansteuerung von bauseitigem Regelventil und Pumpe auf Basis einer Beimischschaltung

Heizleistung  ca. 42  kW
Lufteintrittstemp.  +5  Grad C
Luftaustrittstemp.  +24  Grad C
Wärmeträger  Warmwasser
Wärmeträgereintrittstemp.  55  °C
Wärmeträgeraustrittstemp.  40  °C
Wärmeträgervol.-strom  2,46  m³/h
Druckverlust  ca. 15  kPa
Material Lamellen  Aluminium
Material Rohre  Kupfer
Material Rahmen  Stahl, verzinkt

1 Stck. Wartungskammer
mit 1 Stck. Revisionspaneel mit Griffen

1 Stck. Luftkühler
mit
1 Stck. Revisionspaneel mit Griffen
1 Stck. Temperaturfühler
1 Stck. Kondensatwanne
1 Stck. 2-Wege-Regelkugelhahn mit Mod-Bus-Antrieb; Auslegung für Drosselschaltung (Beistellung für Gewerk Heizung)

Kühlleistung  mind. 12  kW
Lufteintrittstemp./-feuchte  +28 / 56  Grad C / %
Luftaustrittstemp./-feuchte  +24 / 68  Grad C / %
Kälteträger  Kaltwasser
Kälteträgereintrittstemp.  8  °C
Kälteträgeraustrittstemp.  14  °C
Kälteträgervol.-strom  1,81  m³/h
Druckverlust  ca. 50  kPa
Material Lamellen  Aluminium
Material Rohre  Kupfer
Material Rahmen  Edelstahl

1 Stck. Zuluftventilator mit Ventilatormotor
mit
3 Stck. Druckmessstutzen
1 Stck. Druckaufnehmer ohne Display
1 Stck. Reparaturschalter, lastseitig
1 Satz Kabelverschraubung

Anzahl  1  Stck.
Drehzahl Betriebspunkt  ca. 2.200  1/min
Betriebsspannung  400-3-50  V-Ph-Hz
Nennleistung  ca. 2,1  kW
Nennstrom  ca. 3,4  A
Nenndrehzahl  2.360  1/min

1 Stck. Wartungskammer
mit
1 Stck. Revisionstür
1 Stck. Schauglas
1 Stck. LED-Beleuchtung

1 Stck. Ausblaskammer
ohne Jalousieklappe

1 Stck. entkoppelter Kanalanschlussstutzen/Dämmstutzen

Komponenten Abluft in Luftrichtung
Bauteile und technische Daten

1 Stck. entkoppelter Kanalanschlussstutzen/Dämmstutzen

1 Stck. Ansaugkammer
ohne Jalousieklappe

1 Stck. Wartungskammer
mit
1 Stck. Revisionstür
1 Stck. Schauglas
1 Stck. LED-Beleuchtung

1 Stck. Filterkammer
mit
2 Stck. Druckmessstutzen
1 Stck. Druckaufnehmer ohne Display
1 Satz Messleitung mit Anschluss

Filterbauart  Kompaktfilter
Klasse  ePM 1  60 %
Anzahl/Abmessungen  ca. 2/592 x 592  Stck./mm
  ca. 2/592 x 287  Stck./mm
Taschenlänge  ca. 292  mm
Filterfläche  ca. 49  m²
Druckdifferenz
A / E / D  ca. 40 / 120 / 80  Pa
Energieeffizienz  A  (nach Eurovent)
Material Filterrahmen  pulverbeschichtet

1 Stck. Fortluftventilator mit Ventilatormotor
mit
3 Stck. Druckmessstutzen
1 Stck. Druckaufnehmer ohne Display
1 Stck. Reparaturschalter, lastseitig
1 Satz Kabelverschraubung

Anzahl  1  Stck.
Drehzahl Betriebspunkt  ca. 2.200  1/min
Betriebsspannung  400-3-50  V-Ph-Hz
Nennleistung  ca. 2,1  kW
Nennstrom  ca. 3,4  A
Nenndrehzahl  2.360  1/min

1 Stck. Wartungskammer
mit
1 Stck. Revisionstür
1 Stck. Schauglas
1 Stck. LED-Beleuchtung

1 Stck. Ausblaskammer
mit Jalousieklappe, motorisch
Material Klappe  Stahl  verzinkt
Dichtheitsklasse  2  nach DIN EN 1751
Anzahl Stellantriebe  1  Stck.
Spannungsversorgung  24  V
Ansteuerung  Modbus

1 Stck. entkoppelter Kanalanschlussstutzen/Dämmstutzen

Komponenten Abluft in Luftrichtung
Bauteile und technische Daten

1 Stck. Filterkammer
mit
1 Stck. Revisionstür mit Scharnier und Knebel
2 Stck. Druckmessstutzen
1 Stck. Zeigermanometer
Filter ausziehbar

Bauart  Flachfilter
Klasse  Coarse  30 %
Anfangsdruckverlust  ca. 17  Pa
Anzahl  8  Stck.
Baulänge  ca. 20  mm
Material Filterrahmen  Edelstahl  V2A

1 Stck. Jalousieklappe, motorisch
Ausführung Klappe  Hygiene
Material Klappe  Edelstahl  V2A
Ausführung Antrieb  Gestänge
Material Antrieb  Edelstahl  V4A
Dichtheitsklasse  4  nach DIN EN 1751
Anzahl Stellantriebe  1  Stck.
Spannungsversorgung  24  V
Funktion  auf/zu

1 Stck. entkoppelter Kanalanschlussstutzen

1 Stck. Tropfwanne/Kondensatwanne

1 Stck. Filterkammer
mit
1 Stck. Revisionstür mit Scharnier und Knebel
2 Stck. Druckmessstutzen
1 Stck. Druckaufnehmer, analog
1 Stck. Zeigermanometer
1 Stck. Temperaturfühler
1 Stck. Feuchtefühler
1 Satz Messleitung mit Anschluss

Bauart  Taschenfilter
Klasse  ISO ePM 1  60 %
Anfangsdruckverlust  ca. 51  Pa
Anzahl  8  Stck.
Baulänge  ca. 520  mm
Filtermedium  Glasfaser
Material Filterrahmen  Edelstahl  V2A

1 Stck. Leergehäuseteil
mit
1 Stck. Revisionstür mit Scharnier und Knebel
1 Stck. Klemmkasten Elektro
1 Stck. Beleuchtung

1 Stck. Abluftventilator mit Ventilatormotor
mit
1 Revisionstür mit Scharnier und Knebel
1 Stck. Druckmessstutzen
1 Stck. Druckaufnehmer, analog
1 Stck. Reparaturschalter, UV-beständig, IP65
1 Satz Verkabelung EC-Ventilator
Ventilator mit erhöhtem Korrosionsschutz
incl. Druckschott und Aufnahmerahmen in Edelstahl/V2A

Anzahl  2  Stck. (Parallelbetrieb)
Max. Drehzahl  ca. 1700  1/min
Drehzahl Betriebspunkt  ca. 1533  1/min
Betriebsspannung  400-3-50  V-Ph-Hz
Nennleistung  ca. 4,25  kW
Nennstrom  ca. 6,5  A
Nenndrehzahl  1700  1/min
Regelspannungsbereich  0 ... 10  V
Regelspannung Arbeitspunkt  7,98  V

1 Stck. Wärmerückgewinnung
Beschreibung wie oben

1 Stck. Ansaug-/Ausblasekammer
mit 1 Stck. Revisionstür mit Scharnier und Knebel

1 Stck. Jalousieklappe, motorisch
Ausführung Klappe  Hygiene
Material Klappe  Edelstahl  V2A
Ausführung Antrieb  Gestänge
Material Antrieb  Edelstahl  V4A
Dichtheitsklasse  4  nach DIN EN 1751
Anzahl Stellantriebe  1  Stck.
Spannungsversorgung  24  V
Federrücklauf  mit

1 Stck. entkoppelter Kanalanschlussstutzen

Akkustische Daten
Schallleistungspegel neben Zu-/Abluftgerät - Abstrahlung Gehäuse
Oktavband  63  125  250  500  1000  2000  4000  8000  Hz
Pegel, ca.  69  65  64  55  51  51  39  30  dB
Summenpegel  max. 60  dB(A)

Schallleistungspegel am Lufteintritt des Zuluftgerätes
Oktavband  63  125  250  500  1000  2000  4000  8000  Hz
Pegel  72  72  71  67  58  49  44  40  dB
Summenpegel  max. 68  dB(A)

Schallleistungspegel am Luftaustritt des Zuluftgerätes
Oktavband  63  125  250  500  1000  2000  4000  8000  Hz
Pegel  76  82  86  81  79  75  72  73  dB
Summenpegel  max. 85  dB(A)

Schallleistungspegel am Lufteintritt des Abluftgerätes
Oktavband  63  125  250  500  1000  2000  4000  8000  Hz
Pegel  72  72  71  67  58  49  44  40  dB
Summenpegel  68  dB(A)

Schallleistungspegel am Luftaustritt des Abluftgerätes
Oktavband  63  125  250  500  1000  2000  4000  8000  Hz
Pegel  76  82  85  81  79  74  72  73  dB
Summenpegel  max. 84  dB(A)

Technische Angaben gem. EU-Verordnung Nr. 1253/2014 (ErP):
(Die nachfolgenden Angaben betreffen das Gerät der Planung.
Abweichende Gerätedaten sind für das angebotene Gerätefabrikat/den Gerätetyp mit dem Angebot gem. der EU-VO zwingend einzureichen.)

Das Gerät erfüllt die Ökodesign-Richtlinie 2018
Hersteller  Trox
Modellbezeichnung  Trox X-Cube  Zuluft 2015 / Abluft 2015
Typ  NWLA ZLA
Antriebsart  Drehzahlregelung
Wärmerückgewinnung  anderes (Plattenwärmetauscher)
Rückwärmzahl  73,32  %
Volumenstrom ZU  6.600  m³/h (1,83 m³/s)
Volumenstrom AB  6.600  m³/h (1,83 m³/s)
Systemleistungsaufnahme ZU  1,64  kW
Systemleistungsaufnahme AB  1,55  kW
SFP int ZU  367  W/(m³/s)
SFP int AB  373  W/(m³/s)
SFP int Gesamt  740  W/(m³/s)
Luftgeschwindigkeit ZU  1,4  m/s
Luftgeschwindigkeit AB  1,4  m/s
Externer Druck ZU  250  Pa
Externer Druck AB  250  Pa
interner Druckverlust
von Lüftungsbauteilen ZU  228  Pa
AB  228  Pa
st. Systemwirkungsgrad
(Betriebszustand) ZU  62,0  %
AB  61,0  %
Wirkungsgrad (EU-327) ZU  74,7  %
AB  74,7  %
Abstrahlung Gehäuse  60  dB(A)
max. ext. Leckluftrate  0,9  %
interne Leckluftrate  1,29  %
Energieeinstufung der Filter  Zuluft  A (Eurovent-Energieeffizienz)
  Abluft  A (Eurovent-Energieeffizienz)

Allen Berechnungen liegt eine Dichte von 1,2 kg/m³ zugrunde.
Daten zur Berechnung der Energieeffizienz nach Eurovent:
Außenlufttemperatur  -7,9  °C
Mischluftanteil  0  %
Region  Rheinland-Pfalz

einschl. folgender Lieferungen und Leistungen:
- 2 Stck. Rauchauslöseeinrichtung (für Zuluft und Abluft)
- 1 Stck. Luftqualitätsfühler (VOC)
- 2 Stck. Temperaturfühler als Anlegefühler
- 4 Stck. Temperaturfühler als Kanalfühler
- Ansteuerung von 6 Stck. Zuluftauslässen
- Ansteuerung von 6 Stck. variablen Volumenstromreglern in Zuluft
- das Abladen der Gerätebauteile
- der Transport der Gerätebauteile von der Ablade zur Verwendungsstelle innerhalb des Gebäudes im OG (Krangestellung siehe separate Leistungsbeschreibung)
- Montage und Zusammenbau der Gerätebauteile zu betriebsfertigem Lüftungsgerät
- die betriebsfertige Installation evtl. lose mitgelieferter Anlagenkomponenten
- den Anschluss der zu- und abführenden elektrischen Leitungen und Kabel (incl. Absetzen, Einführen, Auflegen)
- ggf. Einsatz von Unterweisungspersonal des Geräteherstellers

Fabrikat der Planung  Trox
Typ der Planung  X-Cube X2 2015/2015
  oder gleichwertig

angebotenes Fabrikat: '........................................'

angebotener Typ: '........................................'

Vom Leistungsverzeichnis abweichende Gerätedaten des angebotenen Fabrikats/Typs sind auf einem gesonderten Dokument und mit detaillierten Daten mit dem Angebot einzureichen.

liefern, einbringen und montieren
Menge: 3,000 St
Projektkosten nach DIN 276-08: 431

**01.01.02 Zu- und Abluftgerät, 2.400 m³/h, Ringerhalle 1**
*** gemäß Ausführungsbeschreibung 1
Zu- und Abluftgerät, 2.400 m³/h, Ringerhalle 1

Technische Eigenschaften
Aufstellung  Innenaufstellung, frostfrei
Geräteausführung  konfigurierbar
Geräteanordnung  übereinander
Außenluftanschluss  links  oben
Abluftanschluss  rechts  oben
Schaltschrankausführung  integriert

Zuluftgerät
Luftvolumenstrom  2.400  m3/h
externer Druck  mind. 250  Pa
SFPv-Wert  < 960  W/(m³/s)

Abluftgerät
Luftvolumenstrom  2.400  m3/h
externer Druck  mind. 250  Pa
SFPv-Wert  < 720  W/(m³/s)

Gesamtgerät  < 1.740  W((m³/s)

Isolierung  mind. 50  mm

Gesamtabmessungen incl. Anschlussstutzen:
Länge  max. 4.700  mm
Breite  max. 900  mm
Höhe incl. Grundrahmen  max. 1.750  mm
Grundrahmenhöhe  ca. 110  mm
Gesamtgewicht  max. 1.000  kg

Komponenten Zuluft in Luftrichtung
Bauteile und technische Daten

1 Stck. entkoppelter Kanalanschlussstutzen/Dämmstutzen

1 Stck. Ansaugkammer
mit Jalousieklappe, motorisch
Material Klappe  Stahl  verzinkt
Dichtheitsklasse  2  nach DIN EN 1751
Anzahl Stellantriebe  1  Stck.
Spannungsversorgung  24  V
Ansteuerung  Modbus

1 Stck. Wartungskammer
mit
1 Stck. Revisionstür
1 Stck. Schauglas
1 Stck. LED-Beleuchtung

1 Stck. Filterkammer
mit
2 Stck. Druckmessstutzen
1 Stck. Druckaufnehmer ohne Display
1 Satz Messleitung mit Anschluss

Filterbauart  Kompaktfilter
Klasse  ePM 1  60 %
Anzahl/Abmessungen  ca. 1/592 x 592  Stck./mm
Taschenlänge  ca. 292  mm
Filterfläche  ca. 16,8  m²
Druckdifferenz
A / E / D  ca. 45 / 130 / 90  Pa
Energieeffizienz  A  (nach Eurovent)
Material Filterrahmen  pulverbeschichtet

1 Stck. Wärmerückgewinnung
mit
1 Stck. Druckaufnehmer ohne Display
1 Stck. Bypassklappe, integriert
1 Stck. Umluftklappe, integriert
2 Stck. Stellantriebe für Klappen
4 Stck. Revisionstüren
2 Stck. Kondensatwannen

Bauart  Platten-WRG, Kreuzstrom
Auslegung für  Winterfall
Ablufttemp./-feuchte  +22 / 40  Grad C / %
Austrittstemp./-feuchte  +1 / 100  Grad C / %
Außenlufttemp./-feuchte  -12,0 / 90  Grad C / %
Austrittstemp./-feuchte  +15 / 11  Grad C / %
Leistung  ca. 22  kW
Kondensatanfall  ca. 0  kg/h

Auslegung für  Sommerfall
Ablufttemp./-feuchte  +26 / 50  Grad C / %
Austrittstemp./-feuchte  +32 / 35  Grad C / %
Außenlufttemp./-feuchte  +34 / 40  Grad C / %
Austrittstemp./-feuchte  +28 / 56  Grad C / %
Leistung  ca. 4,8  kW
Kondensatanfall  0,0  kg/h

Auslegung für  EN 13053
Rückwärmezahl trocken  mind. 73  %
Energieeffizienz  mind. 71  %
Effizienzklasse  H2

1 Stck. Lufterhitzer
mit
1 Stck. Temperaturfühler
1 Stck. Frostschutzthermostat auf Wärmeübertragerrahmen
1 Stck. Ansteuerung von bauseitigem Regelventil und Pumpe auf Basis einer Beimischschaltung

Heizleistung  ca. 17  kW
Lufteintrittstemp.  +5  Grad C
Luftaustrittstemp.  +26  Grad C
Wärmeträger  Warmwasser
Wärmeträgereintrittstemp.  55  °C
Wärmeträgeraustrittstemp.  40  °C
Wärmeträgervol.-strom  0,99  m³/h
Druckverlust  ca. 15  kPa
Material Lamellen  Aluminium
Material Rohre  Kupfer
Material Rahmen  Stahl, verzinkt

1 Stck. Wartungskammer
mit 1 Stck. Revisionspaneel mit Griffen

1 Stck. Luftkühler
mit
1 Stck. Revisionspaneel mit Griffen
1 Stck. Temperaturfühler
1 Stck. Kondensatwanne
1 Stck. 2-Wege-Regelkugelhahn mit Mod-Bus-Antrieb; Auslegung für Drosselschaltung (Beistellung für Gewerk Heizung)

Kühlleistung  mind. 10  kW
Lufteintrittstemp./-feuchte  +28 / 56  Grad C / %
Luftaustrittstemp./-feuchte  +20 / 88  Grad C / %
Kälteträger  Kaltwasser
Kälteträgereintrittstemp.  8  °C
Kälteträgeraustrittstemp.  14  °C
Kälteträgervol.-strom  1,4  m³/h
Druckverlust  ca. 50  kPa
Material Lamellen  Aluminium
Material Rohre  Kupfer
Material Rahmen  Edelstahl

1 Stck. Zuluftventilator mit Ventilatormotor
mit
3 Stck. Druckmessstutzen
1 Stck. Druckaufnehmer ohne Display
1 Stck. Reparaturschalter, lastseitig
1 Satz Kabelverschraubung

Anzahl  1  Stck.
Drehzahl Betriebspunkt  ca. 3.545  1/min
Betriebsspannung  230-1-50  V-Ph-Hz
Nennleistung  ca. 0,8  kW
Nennstrom  ca. 4  A
Nenndrehzahl  3.730  1/min

1 Stck. Wartungskammer
mit
1 Stck. Revisionstür
1 Stck. Schauglas
1 Stck. LED-Beleuchtung

1 Stck. Ausblaskammer
ohne Jalousieklappe

1 Stck. entkoppelter Kanalanschlussstutzen/Dämmstutzen

Komponenten Abluft in Luftrichtung
Bauteile und technische Daten

1 Stck. entkoppelter Kanalanschlussstutzen/Dämmstutzen

1 Stck. Ansaugkammer
ohne Jalousieklappe

1 Stck. Wartungskammer
mit
1 Stck. Revisionstür
1 Stck. Schauglas
1 Stck. LED-Beleuchtung

1 Stck. Filterkammer
mit
2 Stck. Druckmessstutzen
1 Stck. Druckaufnehmer ohne Display
1 Satz Messleitung mit Anschluss

Filterbauart  Kompaktfilter
Klasse  ePM 1  60 %
Anzahl/Abmessungen  ca. 1/592 x 592  Stck./mm
Taschenlänge  ca. 292  mm
Filterfläche  ca. 16,8  m²
Druckdifferenz
A / E / D  ca. 45 / 130 / 90  Pa
Energieeffizienz  A  (nach Eurovent)
Material Filterrahmen  pulverbeschichtet

1 Stck. Fortluftventilator mit Ventilatormotor
mit
3 Stck. Druckmessstutzen
1 Stck. Druckaufnehmer ohne Display
1 Stck. Reparaturschalter, lastseitig
1 Satz Kabelverschraubung

Anzahl  1  Stck.
Drehzahl Betriebspunkt  ca. 2.689  1/min
Betriebsspannung  230-1-50  V-Ph-Hz
Nennleistung  ca. 0,8  kW
Nennstrom  ca. 4  A
Nenndrehzahl  3.110  1/min

1 Stck. Wartungskammer
mit
1 Stck. Revisionstür
1 Stck. Schauglas
1 Stck. LED-Beleuchtung

1 Stck. Ausblaskammer
mit Jalousieklappe, motorisch
Material Klappe  Stahl  verzinkt
Dichtheitsklasse  2  nach DIN EN 1751
Anzahl Stellantriebe  1  Stck.
Spannungsversorgung  24  V
Ansteuerung  Modbus

1 Stck. entkoppelter Kanalanschlussstutzen/Dämmstutzen

Akkustische Daten
Schallleistungspegel neben Zu-/Abluftgerät - Abstrahlung Gehäuse
Oktavband  63  125  250  500  1000  2000  4000  8000  Hz
Pegel, ca.  60  53  57  50  49  48  35  27  dB
Summenpegel  max. 55  dB(A)

Schallleistungspegel am Lufteintritt des Zuluftgerätes
Oktavband  63  125  250  500  1000  2000  4000  8000  Hz
Pegel  61  57  66  62  58  46  40  40  dB
Summenpegel  max. 63  dB(A)

Schallleistungspegel am Luftaustritt des Zuluftgerätes
Oktavband  63  125  250  500  1000  2000  4000  8000  Hz
Pegel  69  65  76  73  76  72  69  71  dB
Summenpegel  max. 80  dB(A)

Schallleistungspegel am Lufteintritt des Abluftgerätes
Oktavband  63  125  250  500  1000  2000  4000  8000  Hz
Pegel  61  62  63  59  53  43  36  33  dB
Summenpegel  max. 60  dB(A)

Schallleistungspegel am Luftaustritt des Abluftgerätes
Oktavband  63  125  250  500  1000  2000  4000  8000  Hz
Pegel  66  66  73  70  73  67  63  63  dB
Summenpegel  max. 76  dB(A)

Technische Angaben gem. EU-Verordnung Nr. 1253/2014 (ErP):
(Die nachfolgenden Angaben betreffen das Gerät der Planung.
Abweichende Gerätedaten sind für das angebotene Gerätefabrikat/den Gerätetyp mit dem Angebot gem. der EU-VO zwingend einzureichen.)

Das Gerät erfüllt die Ökodesign-Richtlinie 2018
Hersteller  Trox
Modellbezeichnung  Trox X-Cube  Zuluft 1010 / Abluft 1010
Typ  NWLA ZLA
Antriebsart  Drehzahlregelung
Wärmerückgewinnung  anderes (Plattenwärmetauscher)
Rückwärmzahl  73,63  %
Volumenstrom ZU  2.400  m³/h (0,67 m³/s)
Volumenstrom AB  2.400  m³/h (0,67 m³/s)
Systemleistungsaufnahme ZU  0,702  kW
Systemleistungsaufnahme AB  0,517  kW
SFP int ZU  334  W/(m³/s)
SFP int AB  321  W/(m³/s)
SFP int Gesamt  655  W/(m³/s)
Luftgeschwindigkeit ZU  1,4  m/s
Luftgeschwindigkeit AB  1,4  m/s
Externer Druck ZU  250  Pa
Externer Druck AB  250  Pa
interner Druckverlust
von Lüftungsbauteilen ZU  209  Pa
AB  209  Pa
st. Systemwirkungsgrad
(Betriebszustand) ZU  62,4  %
AB  65,0  %
Wirkungsgrad (EU-327) ZU  74,1  %
AB  75,4  %
Abstrahlung Gehäuse  55  dB(A)
max. ext. Leckluftrate  1,55  %
interne Leckluftrate  1,29  %
Energieeinstufung der Filter  Zuluft  A (Eurovent-Energieeffizienz)
  Abluft  A (Eurovent-Energieeffizienz)

Allen Berechnungen liegt eine Dichte von 1,2 kg/m³ zugrunde.
Daten zur Berechnung der Energieeffizienz nach Eurovent:
Außenlufttemperatur  -7,9  °C
Mischluftanteil  0  %
Region  Rheinland-Pfalz

einschl. folgender Lieferungen und Leistungen:
- 2 Stck. Rauchauslöseeinrichtung (für Zuluft und Abluft)
- 1 Stck. Luftqualitätsfühler (VOC)
- 2 Stck. Temperaturfühler als Anlegefühler
- 4 Stck. Temperaturfühler als Kanalfühler
- Ansteuerung von 4 Stck. Zuluftgittern
- Ansteuerung von variablen Volumenstromreglern in Zu- und Abluftleitungen
- das Abladen der Gerätebauteile
- der Transport der Gerätebauteile von der Ablade zur Verwendungsstelle innerhalb des Gebäudes im OG (Krangestellung siehe separate Leistungsbeschreibung)
- Montage und Zusammenbau der Gerätebauteile zu betriebsfertigem Lüftungsgerät
- die betriebsfertige Installation evtl. lose mitgelieferter Anlagenkomponenten
- den Anschluss der zu- und abführenden elektrischen Leitungen und Kabel (incl. Absetzen, Einführen, Auflegen)
- ggf. Einsatz von Unterweisungspersonal des Geräteherstellers

Fabrikat der Planung  Trox
Typ der Planung  X-Cube X2 2015/2015
  oder gleichwertig

angebotenes Fabrikat: '........................................'

angebotener Typ: '........................................'

Vom Leistungsverzeichnis abweichende Gerätedaten des angebotenen Fabrikats/Typs sind auf einem gesonderten Dokument und mit detaillierten Daten mit dem Angebot einzureichen.

liefern, einbringen und montieren
Menge: 1,000 St
Projektkosten nach DIN 276-08: 431

**01.01.03 Zu- und Abluftgerät, 2.850 m³/h, Sanitärbereich Ringer**
*** gemäß Ausführungsbeschreibung 1
Zu- und Abluftgerät, 2.850 m³/h, Sanitärbereich Ringer

Technische Eigenschaften
Aufstellung  Innenaufstellung, frostfrei
Geräteausführung  konfigurierbar
Geräteanordnung  übereinander
Außenluftanschluss  links  oben
Abluftanschluss  rechts  oben
Schaltschrankausführung  integriert

Zuluftgerät
Luftvolumenstrom  2.850  m3/h
externer Druck  mind. 200  Pa
SFPv-Wert  < 850  W/(m³/s)

Abluftgerät
Luftvolumenstrom  2.850  m3/h
externer Druck  mind. 200  Pa
SFPv-Wert  < 830  W/(m³/s)

Gesamtgerät  < 1.680  W((m³/s)

Isolierung  mind. 50  mm

Gesamtabmessungen incl. Anschlussstutzen:
Länge  max. 8.300  mm
Breite  max. 1.000  mm
Höhe incl. Grundrahmen  max. 1.750  mm
Grundrahmenhöhe  ca. 110  mm
Gesamtgewicht  max. 1.300  kg

Komponenten Zuluft in Luftrichtung
Bauteile und technische Daten

1 Stck. entkoppelter Kanalanschlussstutzen/Dämmstutzen

1 Stck. Ansaugkammer
mit Jalousieklappe, motorisch
Material Klappe  Stahl  verzinkt
Dichtheitsklasse  2  nach DIN EN 1751
Anzahl Stellantriebe  1  Stck.
Spannungsversorgung  24  V
Ansteuerung  Modbus

1 Stck. Wartungskammer
mit
1 Stck. Revisionstür
1 Stck. Schauglas
1 Stck. LED-Beleuchtung

1 Stck. Filterkammer
mit
2 Stck. Druckmessstutzen
1 Stck. Druckaufnehmer ohne Display
1 Satz Messleitung mit Anschluss

Filterbauart  Kompaktfilter
Klasse  ePM 1  60 %
Anzahl/Abmessungen  ca. 1/592 x 592  Stck./mm
Taschenlänge  ca. 292  mm
Filterfläche  ca. 16,8  m²
Druckdifferenz
A / E / D  ca. 55 / 160 / 100  Pa
Energieeffizienz  A  (nach Eurovent)
Material Filterrahmen  pulverbeschichtet

1 Stck. Wärmerückgewinnung
mit
1 Stck. Druckaufnehmer ohne Display
1 Stck. Bypassklappe, integriert
1 Stck. Umluftklappe, integriert
2 Stck. Stellantriebe für Klappen
4 Stck. Revisionstüren
2 Stck. Kondensatwannen

Bauart  Platten-WRG, Kreuzstrom
Auslegung für  Winterfall
Ablufttemp./-feuchte  +21,5 / 50  Grad C / %
Austrittstemp./-feuchte  +2,3 / 100  Grad C / %
Außenlufttemp./-feuchte  -12,0 / 90  Grad C / %
Austrittstemp./-feuchte  +16,3 / 10,6  Grad C / %
Leistung  ca. 27  kW
Kondensatanfall  ca. 0  kg/h

Auslegung für  EN 13053
Rückwärmezahl trocken  mind. 73  %
Energieeffizienz  mind. 71  %
Effizienzklasse  H2

1 Stck. Lufterhitzer
mit
1 Stck. Temperaturfühler
1 Stck. Frostschutzthermostat auf Wärmeübertragerrahmen
1 Stck. Ansteuerung von bauseitigem Regelventil und Pumpe auf Basis einer Beimischschaltung

Heizleistung  ca. 14  kW
Lufteintrittstemp.  +5  Grad C
Luftaustrittstemp.  +20  Grad C
Wärmeträger  Warmwasser
Wärmeträgereintrittstemp.  55  °C
Wärmeträgeraustrittstemp.  40  °C
Wärmeträgervol.-strom  0,84  m³/h
Druckverlust  ca. 13  kPa
Material Lamellen  Aluminium
Material Rohre  Kupfer
Material Rahmen  Stahl, verzinkt

1 Stck. Wartungskammer
mit 1 Stck. Revisionspaneel mit Griffen

1 Stck. Zuluftventilator mit Ventilatormotor
mit
3 Stck. Druckmessstutzen
1 Stck. Druckaufnehmer ohne Display
1 Stck. Reparaturschalter, lastseitig
1 Satz Kabelverschraubung

Anzahl  1  Stck.
Drehzahl Betriebspunkt  ca. 2.017  1/min
Betriebsspannung  400-3-50  V-Ph-Hz
Nennleistung  ca. 1,9  kW
Nennstrom  ca. 3  A
Nenndrehzahl  2.870  1/min

1 Stck. Schalldämpfer, gehäuseintegriert
mit
1 Stck. Revisionspaneel mit Griffen
Ausführung  Kulissen, ausziehbar
  mit halbseitigem Kammerblech
Oberfläche  Glasgewebe
Anzahl Kulissen  2  Stck.
Kulissenlänge  ca. 1.400  mm
Einfügungsdämpfung
Oktavband  63  125  250  500  1000  2000  4000  8000  Hz
Dämpf., min.  6  13  25  24  26  17  14  14  dB

1 Stck. Wartungskammer
mit
1 Stck. Revisionspaneel mit Griffen

1 Stck. Ausblaskammer
ohne Jalousieklappe

1 Stck. entkoppelter Kanalanschlussstutzen/Dämmstutzen

Komponenten Abluft in Luftrichtung
Bauteile und technische Daten

1 Stck. entkoppelter Kanalanschlussstutzen/Dämmstutzen

1 Stck. Ansaugkammer
ohne Jalousieklappe

1 Stck. Filterkammer
mit
2 Stck. Druckmessstutzen
1 Stck. Druckaufnehmer ohne Display
1 Satz Messleitung mit Anschluss

Filterbauart  Kompaktfilter
Klasse  ePM 1  60 %
Anzahl/Abmessungen  ca. 1/592 x 592  Stck./mm
Taschenlänge  ca. 292  mm
Filterfläche  ca. 16,8  m²
Druckdifferenz
A / E / D  ca. 60 / 160 / 110  Pa
Energieeffizienz  A  (nach Eurovent)
Material Filterrahmen  pulverbeschichtet

1 Stck. Fortluftventilator mit Ventilatormotor
mit
3 Stck. Druckmessstutzen
1 Stck. Druckaufnehmer ohne Display
1 Stck. Reparaturschalter, lastseitig
1 Satz Kabelverschraubung

Anzahl  1  Stck.
Drehzahl Betriebspunkt  ca. 1.980  1/min
Betriebsspannung  400-3-50  V-Ph-Hz
Nennleistung  ca. 2,7  kW
Nennstrom  ca. 4,1  A
Nenndrehzahl  3.230  1/min

1 Stck. Wartungskammer
mit
1 Stck. Revisionspaneel mit Griffen
1 Stck. Schauglas
1 Stck. LED-Beleuchtung

1 Stck. Schalldämpfer, gehäuseintegriert
mit
1 Stck. Revisionspaneel mit Griffen
Ausführung  Kulissen, ausziehbar
  mit halbseitigem Kammerblech
Oberfläche  Glasgewebe
Anzahl Kulissen  2  Stck.
Kulissenlänge  ca. 1.200  mm
Einfügungsdämpfung
Oktavband  63  125  250  500  1000  2000  4000  8000  Hz
Dämpf., min.  5  11  22  21  23  15  12  13  dB

1 Stck. Wartungskammer
mit
1 Stck. Revisionspaneel mit Griffen

1 Stck. Ausblaskammer
mit Jalousieklappe, motorisch
Material Klappe  Stahl  verzinkt
Dichtheitsklasse  2  nach DIN EN 1751
Anzahl Stellantriebe  1  Stck.
Spannungsversorgung  24  V
Ansteuerung  Modbus

1 Stck. entkoppelter Kanalanschlussstutzen/Dämmstutzen

Akkustische Daten
Schallleistungspegel neben Zu-/Abluftgerät - Abstrahlung Gehäuse
Oktavband  63  125  250  500  1000  2000  4000  8000  Hz
Pegel, ca.  58  60  55  51  51  53  41  24  dB
Summenpegel  max. 57  dB(A)

Schallleistungspegel am Lufteintritt des Zuluftgerätes
Oktavband  63  125  250  500  1000  2000  4000  8000  Hz
Pegel  57  65  62  56  49  42  28  19  dB
Summenpegel  max. 58  dB(A)

Schallleistungspegel am Luftaustritt des Zuluftgerätes
Oktavband  63  125  250  500  1000  2000  4000  8000  Hz
Pegel  59  59  44  48  48  54  56  49  dB
Summenpegel  max. 60  dB(A)

Schallleistungspegel am Lufteintritt des Abluftgerätes
Oktavband  63  125  250  500  1000  2000  4000  8000  Hz
Pegel  55  64  60  55  49  42  28  19  dB
Summenpegel  max. 57  dB(A)

Schallleistungspegel am Luftaustritt des Abluftgerätes
Oktavband  63  125  250  500  1000  2000  4000  8000  Hz
Pegel  55  57  44  48  48  54  55  48  dB
Summenpegel  max. 60  dB(A)

Technische Angaben gem. EU-Verordnung Nr. 1253/2014 (ErP):
(Die nachfolgenden Angaben betreffen das Gerät der Planung.
Abweichende Gerätedaten sind für das angebotene Gerätefabrikat/den Gerätetyp mit dem Angebot gem. der EU-VO zwingend einzureichen.)

Das Gerät erfüllt die Ökodesign-Richtlinie 2018
Hersteller  Trox
Modellbezeichnung  Trox X-Cube  Zuluft 1010 / Abluft 1010
Typ  NWLA ZLA
Antriebsart  Drehzahlregelung
Wärmerückgewinnung  anderes (Plattenwärmetauscher)
Rückwärmzahl  73,72  %
Volumenstrom ZU  2.850  m³/h (0,79 m³/s)
Volumenstrom AB  2.850  m³/h (0,79 m³/s)
Systemleistungsaufnahme ZU  0,732  kW
Systemleistungsaufnahme AB  0,717  kW
SFP int ZU  450  W/(m³/s)
SFP int AB  457  W/(m³/s)
SFP int Gesamt  907  W/(m³/s)
Luftgeschwindigkeit ZU  1,43  m/s
Luftgeschwindigkeit AB  1,43  m/s
Externer Druck ZU  200  Pa
Externer Druck AB  200  Pa
interner Druckverlust
von Lüftungsbauteilen ZU  268  Pa
AB  268  Pa
st. Systemwirkungsgrad
(Betriebszustand) ZU  59,5  %
AB  58,6  %
Wirkungsgrad (EU-327) ZU  68,8  %
AB  67,9  %
Abstrahlung Gehäuse  57  dB(A)
max. ext. Leckluftrate  2,06  %
interne Leckluftrate  1,26  %
Energieeinstufung der Filter  Zuluft  A (Eurovent-Energieeffizienz)
  Abluft  A (Eurovent-Energieeffizienz)

Allen Berechnungen liegt eine Dichte von 1,2 kg/m³ zugrunde.
Daten zur Berechnung der Energieeffizienz nach Eurovent:
Außenlufttemperatur  -7,9  °C
Mischluftanteil  0  %
Region  Rheinland-Pfalz

einschl. folgender Lieferungen und Leistungen:
- 2 Stck. Rauchauslöseeinrichtung (für Zuluft und Abluft)
- Ansteuerung von 1 Stck. Nachheizregisterregelkreis
- 4 Stck. Temperaturfühler als Anlegefühler
- 4 Stck. Temperaturfühler als Kanalfühler
- das Abladen der Gerätebauteile
- der Transport der Gerätebauteile von der Ablade zur Verwendungsstelle innerhalb des Gebäudes im OG (Krangestellung siehe separate Leistungsbeschreibung)
- Montage und Zusammenbau der Gerätebauteile zu betriebsfertigem Lüftungsgerät
- die betriebsfertige Installation evtl. lose mitgelieferter Anlagenkomponenten
- den Anschluss der zu- und abführenden elektrischen Leitungen und Kabel (incl. Absetzen, Einführen, Auflegen)
- ggf. Einsatz von Unterweisungspersonal des Geräteherstellers

Fabrikat der Planung  Trox
Typ der Planung  X-Cube X2 1010/1010
  oder gleichwertig

angebotenes Fabrikat: '........................................'

angebotener Typ: '........................................'

Vom Leistungsverzeichnis abweichende Gerätedaten des angebotenen Fabrikats/Typs sind auf einem gesonderten Dokument und mit detaillierten Daten mit dem Angebot einzureichen.

liefern, einbringen und montieren
Menge: 1,000 St
Projektkosten nach DIN 276-08: 431

**01.01.04 Zu- und Abluftgerät, 5.160 m³/h, Sanitär-/Umkleidebereich**
*** gemäß Ausführungsbeschreibung 1
Zu- und Abluftgerät, 5.160 m³/h, Sanitär-/Umkleidebereich

Technische Eigenschaften
Aufstellung  Innenaufstellung, frostfrei
Geräteausführung  konfigurierbar
Geräteanordnung  übereinander
Außenluftanschluss  links  oben
Abluftanschluss  rechts  oben
Schaltschrankausführung  integriert

Zuluftgerät
Luftvolumenstrom  5.160  m3/h
externer Druck  mind. 400  Pa
SFPv-Wert  < 950  W/(m³/s)

Abluftgerät
Luftvolumenstrom  5.160  m3/h
externer Druck  mind. 400  Pa
SFPv-Wert  < 920  W/(m³/s)

Gesamtgerät  < 1.900  W((m³/s)

Isolierung  mind. 50  mm

Gesamtabmessungen incl. Anschlussstutzen:
Länge  max. 4.400  mm
Breite  max. 1.400  mm
Höhe incl. Grundrahmen  max. 1.750  mm
Grundrahmenhöhe  ca. 110  mm
Gesamtgewicht  max. 1.100  kg

Komponenten Zuluft in Luftrichtung
Bauteile und technische Daten

1 Stck. entkoppelter Kanalanschlussstutzen/Dämmstutzen

1 Stck. Ansaugkammer
mit Jalousieklappe, motorisch
Material Klappe  Stahl  verzinkt
Dichtheitsklasse  2  nach DIN EN 1751
Anzahl Stellantriebe  1  Stck.
Spannungsversorgung  24  V
Ansteuerung  Modbus

1 Stck. Wartungskammer
mit
1 Stck. Revisionspaneel mit Griffen
1 Stck. Schauglas
1 Stck. LED-Beleuchtung

1 Stck. Filterkammer
mit
2 Stck. Druckmessstutzen
1 Stck. Druckaufnehmer ohne Display
1 Satz Messleitung mit Anschluss

Filterbauart  Kompaktfilter
Klasse  ePM 1  60 %
Anzahl/Abmessungen  ca. 2/592 x 592  Stck./mm
Taschenlänge  ca. 292  mm
Filterfläche  ca. 33,6  m²
Druckdifferenz
A / E / D  ca. 50 / 150 / 100  Pa
Energieeffizienz  A  (nach Eurovent)
Material Filterrahmen  pulverbeschichtet

1 Stck. Wärmerückgewinnung
mit
1 Stck. Druckaufnehmer ohne Display
1 Stck. Bypassklappe, integriert
1 Stck. Umluftklappe, integriert
1 Stck. Stellantriebe für Klappen
4 Stck. Revisionspaneel mit Griffen
2 Stck. Kondensatwannen

Bauart  Platten-WRG, Kreuzstrom
Auslegung für  Winterfall
Ablufttemp./-feuchte  +22 / 40  Grad C / %
Austrittstemp./-feuchte  +1 / 100  Grad C / %
Außenlufttemp./-feuchte  -12,0 / 90  Grad C / %
Austrittstemp./-feuchte  +14 / 12  Grad C / %
Leistung  ca. 46  kW
Kondensatanfall  ca. 0  kg/h

Auslegung für  EN 13053
Rückwärmezahl trocken  mind. 73  %
Energieeffizienz  mind. 71  %
Effizienzklasse  H2

1 Stck. Wartungskammer
mit 1 Stck. Revisionspaneel mit Griffen

1 Stck. Lufterhitzer
mit
1 Stck. Temperaturfühler
1 Stck. Frostschutzthermostat auf Wärmeübertragerrahmen
1 Stck. Ansteuerung von bauseitigem Regelventil und Pumpe auf Basis einer Beimischschaltung

Heizleistung  ca. 25  kW
Lufteintrittstemp.  +10  Grad C
Luftaustrittstemp.  +24,6  Grad C
Wärmeträger  Warmwasser
Wärmeträgereintrittstemp.  55  °C
Wärmeträgeraustrittstemp.  40  °C
Wärmeträgervol.-strom  1,43  m³/h
Druckverlust  ca. 15  kPa
Material Lamellen  Aluminium
Material Rohre  Kupfer
Material Rahmen  Stahl, verzinkt

1 Stck. Wartungskammer
mit 1 Stck. Revisionspaneel mit Griffen

1 Stck. Zuluftventilator mit Ventilatormotor
mit
3 Stck. Druckmessstutzen
1 Stck. Druckaufnehmer ohne Display
1 Stck. Reparaturschalter, lastseitig
1 Satz Kabelverschraubung

Anzahl  1  Stck.
Drehzahl Betriebspunkt  ca. 2.082  1/min
Betriebsspannung  400-3-50  V-Ph-Hz
Nennleistung  ca. 2,1  kW
Nennstrom  ca. 3,4  A
Nenndrehzahl  2.360  1/min

1 Stck. Wartungskammer
mit
1 Stck. Revisionspaneel mit Griffen
1 Stck. Schauglas
1 Stck. LED-Beleuchtung

1 Stck. Ausblaskammer
ohne Jalousieklappe

1 Stck. entkoppelter Kanalanschlussstutzen/Dämmstutzen

Komponenten Abluft in Luftrichtung
Bauteile und technische Daten

1 Stck. entkoppelter Kanalanschlussstutzen/Dämmstutzen

1 Stck. Ansaugkammer
ohne Jalousieklappe

1 Stck. Wartungskammer
mit
1 Stck. Revisionspaneel mit Griffen
1 Stck. Schauglas
1 Stck. LED-Beleuchtung

1 Stck. Filterkammer
mit
2 Stck. Druckmessstutzen
1 Stck. Druckaufnehmer ohne Display
1 Satz Messleitung mit Anschluss

Filterbauart  Kompaktfilter
Klasse  ePM 1  60 %
Anzahl/Abmessungen  ca. 2/592 x 592  Stck./mm
Taschenlänge  ca. 292  mm
Filterfläche  ca. 33,6  m²
Druckdifferenz
A / E / D  ca. 50 / 150 / 100  Pa
Energieeffizienz  A  (nach Eurovent)
Material Filterrahmen  pulverbeschichtet

1 Stck. Fortluftventilator mit Ventilatormotor
mit
3 Stck. Druckmessstutzen
1 Stck. Druckaufnehmer ohne Display
1 Stck. Reparaturschalter, lastseitig
1 Satz Kabelverschraubung

Anzahl  1  Stck.
Drehzahl Betriebspunkt  ca. 2.061  1/min
Betriebsspannung  400-3-50  V-Ph-Hz
Nennleistung  ca. 2,1  kW
Nennstrom  ca. 3,4  A
Nenndrehzahl  2.360  1/min

1 Stck. Wartungskammer
mit
1 Stck. Revisionspaneel mit Griffen
1 Stck. Schauglas
1 Stck. LED-Beleuchtung

1 Stck. Ausblaskammer
mit Jalousieklappe, motorisch
Material Klappe  Stahl  verzinkt
Dichtheitsklasse  2  nach DIN EN 1751
Anzahl Stellantriebe  1  Stck.
Spannungsversorgung  24  V
Ansteuerung  Modbus

1 Stck. entkoppelter Kanalanschlussstutzen/Dämmstutzen

Akkustische Daten
Schallleistungspegel neben Zu-/Abluftgerät - Abstrahlung Gehäuse
Oktavband  63  125  250  500  1000  2000  4000  8000  Hz
Pegel, ca.  60  65  61  52  49  48  34  22  dB
Summenpegel  max. 57  dB(A)

Schallleistungspegel am Lufteintritt des Zuluftgerätes
Oktavband  63  125  250  500  1000  2000  4000  8000  Hz
Pegel  62  69  69  62  56  47  38  33  dB
Summenpegel  max. 64  dB(A)

Schallleistungspegel am Luftaustritt des Zuluftgerätes
Oktavband  63  125  250  500  1000  2000  4000  8000  Hz
Pegel  69  81  80  77  75  71  66  64  dB
Summenpegel  max. 80  dB(A)

Schallleistungspegel am Lufteintritt des Abluftgerätes
Oktavband  63  125  250  500  1000  2000  4000  8000  Hz
Pegel  70  83  81  78  76  71  67  65  dB
Summenpegel  max. 81  dB(A)

Schallleistungspegel am Luftaustritt des Abluftgerätes
Oktavband  63  125  250  500  1000  2000  4000  8000  Hz
Pegel  60  65  61  52  49  48  34  22  dB
Summenpegel  max. 57  dB(A)

Technische Angaben gem. EU-Verordnung Nr. 1253/2014 (ErP):
(Die nachfolgenden Angaben betreffen das Gerät der Planung.
Abweichende Gerätedaten sind für das angebotene Gerätefabrikat/den Gerätetyp mit dem Angebot gem. der EU-VO zwingend einzureichen.)

Das Gerät erfüllt die Ökodesign-Richtlinie 2018
Hersteller  Trox
Modellbezeichnung  Trox X-Cube  Zuluft 2010 / Abluft 2010
Typ  NWLA ZLA
Antriebsart  Drehzahlregelung
Wärmerückgewinnung  anderes (Plattenwärmetauscher)
Rückwärmzahl  73,63  %
Volumenstrom ZU  5.160  m³/h (1,43 m³/s)
Volumenstrom AB  5.160  m³/h (1,43 m³/s)
Systemleistungsaufnahme ZU  1,45  kW
Systemleistungsaufnahme AB  1,41  kW
SFP int ZU  317  W/(m³/s)
SFP int AB  317  W/(m³/s)
SFP int Gesamt  633  W/(m³/s)
Luftgeschwindigkeit ZU  1,56  m/s
Luftgeschwindigkeit AB  1,56  m/s
Externer Druck ZU  400  Pa
Externer Druck AB  400  Pa
interner Druckverlust
von Lüftungsbauteilen ZU  215  Pa
AB  215  Pa
st. Systemwirkungsgrad
(Betriebszustand) ZU  67,9  %
AB  67,8  %
Wirkungsgrad (EU-327) ZU  74,7  %
AB  74,7  %
Abstrahlung Gehäuse  57  dB(A)
max. ext. Leckluftrate  0,91  %
interne Leckluftrate  1,15  %
Energieeinstufung der Filter  Zuluft  A (Eurovent-Energieeffizienz)
  Abluft  A (Eurovent-Energieeffizienz)

Allen Berechnungen liegt eine Dichte von 1,2 kg/m³ zugrunde.
Daten zur Berechnung der Energieeffizienz nach Eurovent:
Außenlufttemperatur  -7,9  °C
Mischluftanteil  0  %
Region  Rheinland-Pfalz

einschl. folgender Lieferungen und Leistungen:
- 2 Stck. Rauchauslöseeinrichtung (für Zuluft und Abluft)
- 1 Stck. Luftqualitätsfühler (VOC)
- 2 Stck. Temperaturfühler als Anlegefühler
- 4 Stck. Temperaturfühler als Kanalfühler
- Ansteuerung von 6 Stck. Zonenregelungen
- das Abladen der Gerätebauteile
- der Transport der Gerätebauteile von der Ablade zur Verwendungsstelle innerhalb des Gebäudes im OG (Krangestellung siehe separate Leistungsbeschreibung)
- Montage und Zusammenbau der Gerätebauteile zu betriebsfertigem Lüftungsgerät
- die betriebsfertige Installation evtl. lose mitgelieferter Anlagenkomponenten
- den Anschluss der zu- und abführenden elektrischen Leitungen und Kabel (incl. Absetzen, Einführen, Auflegen)
- ggf. Einsatz von Unterweisungspersonal des Geräteherstellers

Fabrikat der Planung  Trox
Typ der Planung  X-Cube X2 2010/2010
  oder gleichwertig

angebotenes Fabrikat: '........................................'

angebotener Typ: '........................................'

Vom Leistungsverzeichnis abweichende Gerätedaten des angebotenen Fabrikats/Typs sind auf einem gesonderten Dokument und mit detaillierten Daten mit dem Angebot einzureichen.

liefern, einbringen und montieren
Menge: 1,000 St
Projektkosten nach DIN 276-08: 431

**Ausführungsbeschreibung 2 Zu- und Abluftgerät in kompakter Ausführung und Bauform**
*Lüftungsgerät für Innenaufstellung;*
Lüftungsgerät für Innenaufstellung;
für in Bauteilen zerlegte Anlieferung, geeignet für Einbringung (z.T. Krantransport) und gebäudeinterner Transport in Bauteilen; geeignet für den Zusammenbau am Aufstellungsort;
einschl. Energielabel-Zertifizierung nach Eurovent
*Gehäuse*
Gehäuse
als hochflexible, selbstragende Paneelkonstruktion, thermisch und mechanisch optimiert; optimale Wartungseigenschaften durch minimale Anzahl von Fugen und vollständig glatte Innenflächen; Gehäuseelemente untereinander durch eine EPDM Dichtung abgedichtet, wodurch Gehäuseleckage minimiert wird; geschlossenporige Dichtungselemente, silikonfrei, desinfektionsmittel- und alterungsbeständig;
Verbindung der Elemente durch metrische Maschinenschrauben; Gehäuse ohne Spezialwerkzeug vollständig zerlegbar; passgenaue und einfache Montage mit Hilfe patentierter 3D-Modulverbindern

Pulverbeschichtung
Duplexbeschichtung für höchsten Korrosionsschutz;
Grundmaterial: verzinktes Stahlblech entfettet und eisendickschichtphosphatiert; Pulverbeschichtet (RAL 9016 o.ä.); Pulverbeschichtung labortechnisch geprüft nach DIN 55633; nachgewiesene Korrosionsschutzklasse/Korrosivitätskategorie C4 (K)

Paneele
doppelwandige Sandwich-Paneele aus verzinktem Stahlblech, formstabilisiert und inlayverstärkt, zusätzlich wie beschrieben pulverbeschichtet;
Beschichtung erfolgt nach der Blechbearbeitung zum Schutz aller Schnittkanten; Paneelbleche umlaufend mit Spezialklebstoff verklebt;
50 mm starke Multifunktionsisolierung (nach DIN 4102, Baustoffklasse A1, nicht brennbar); Raumgewicht an die Paneelfunktion angepasst; Geräteböden formstabil und ohne zusätzliche Maßnahmen begehbar

Revisionspaneele
Revisionspaneel mit austauschbarer EPDM-Hohlprofildichtung für optimalen Dichtsitz; einfache Demontage durch stabile Kunststoffgriffe auf der Außenseite; Paneele mit Hilfe außenliegender Kompressionsverschlüsse befestigt

Verpackung
werkseitige Verpackung der Geräte gemäß VDI 6022 zum Schutz vor Verschmutzung während Transport und Lagerung; Ein- und Auslässe verschlossen zum Schutz vor Verunreinigungen im Gerät

Technische Eigenschaften
Gehäusekennwerte  nach DIN EN 1886
  Klasse
Wärmedurchgang  T2
Wärmebrückenfaktor  TB2
Gehäuse-Leckluftstrom (-400 Pa)  L1 (M)
Gehäuse-Leckluftstrom (+700 Pa)  L1 (M)
Gehäusestabilität  D1 (M)
Bypass-Leckluftstrom Filter (400 Pa)  F9
*Kondensatwanne*
Kondensatwanne
Hygiene-Kondensatwanne aus Edelstahl (mind. Werkstoff 1.4301) mit übereinstimmenden Konturen der Ablaufkante und dem Ablauf; vollständige Entleerung möglich; mit allseitigem Gefälle und Abfluss DN 32 an der tiefsten Stelle; geprüftes Ablaufverhalten nach DIN 1946-4; Anschlussmitte des Ablaufs stets min. 210 mm oberhalb des Gerätebodens;
optional: höhere Abstände durch höheren Grundrahmen möglich
*Grundrahmen*
Grundrahmen
aus umlaufendem C-Profil mit hoher Stabilität in variablen Höhen; Grundrahmen für Einzelbauteile und geteilten Transport geeignet; beim Zusammenbau am Aufstellungsort verschraubbar;
umlaufende C-Profile und sämtliche Zwischenprofile sind leitend in die gerätespezifische Potenzialausgleichsmaßnahme einbezogen; mit Erdungsanschluss zur Einbindung in die örtliche Potentialausgleichsmaßnahme (z.B. Anschluss an Fundamenterder);
Rahmen pulverbeschichtet und mit Transportvorrichtung ausgestattet;
einschl. Lieferung der benötigten Transportrohre

Technische Eigenschaften
Grundrahmenhöhe  gem. LV-Position
Schenkelbreite der Grundrahmenprofile
(= Auflagefläche)  mind. 55  mm
*Jalousieklappe*
Jalousieklappe
Rahmen aus C-förmigen Profilen; strömungsgerecht geformte Hohlkörperlamellen, stets gegenläufig; Dichtheitsklasse 2 nach DIN EN 1751;
Ausführung aus verzinktem Stahl, mit außenliegendem Hebelgestänge;
mit integriertem Querlenker im Hebelgestänge der gegenläufigen Lamellen für unterschiedliche Winkelgeschwindigkeiten, dadurch bessere Schließeigenschaften und geringere Leckluftströme; Lagerbuchsen aus Messing
*Dämmstutzen*
Dämmstutzen
für schall- und vibrationsentkoppelten Geräteanschluss aus verzinktem Stahlblech in U-Rahmenform 90 x 30 mm, mit zwischenliegender EPDM-Dämmschicht; mit Schraubenkompensatoren luftdicht verschraubt; mit Potentialausgleich
*Filter-Schnellspannvorrichtung*
Filter-Schnellspannvorrichtung
Filterelemente für Wartungszwecke seitlich ausziehbar; kompakte Bauweise; anströmseitige Wartungskammer nicht erforderlich; Filterelemente umlaufend auf geschlossenporige Dichtung gepresst; Filterwechsel und Demontage der Edelstahlspannschienen ohne Werkzeug möglich
*Filterelement*
Filterelement
mit großer Filterfläche für lange Betriebszeiten und hohe Staubspeicherkapazität;
Filter mit Kunststoffrahmen vollständig veraschbar; kein Abrieb von Mediumfasern; geeignet für Temperaturen bis +90 °C und kurzzeitig 100% r.F.;
Filter nach DIN EN ISO16890 geprüft; mit Eurovent-Zertifizierung; hygienekonform nach VDI 6022; Brandschutzklasse F1 nach DIN 53438
*Lufterhitzer*
Lufterhitzer
als Rippenrohr-Lufterhitzer aus nahtlosen Kupferrohren mit fest aufgepressten Hochleistungslamellen; Kupferrohre zur optimalen Wärmeübertragung mechanisch aufgeweitet und fest mit den Lamellen verbunden;
Wanddurchführungen der Sammler mit Metallrosetten abgedeckt; Sammler und Anschlussstutzen mit Zollgewinde sowie Entlüftungs- und Entleerungsstutzen;
Reinigung des Wärmetauschers bis zum Kern möglich

Technische Eigenschaften
Heizmedien  Wasser, Wasser-Glykol-Gemische
Heizmedientemp.  max. +120  °C
Nenndruckstufe  PN 16
*Frostschutzrahmen*
Frostschutzrahmen
einstufiger, luftseitiger Frostschutz, auf einem bedienseitig ausziehbaren Frostschutzrahmen verspannt oder direkt auf dem Wärmetauscher befestigt
*Luftkühler*
Luftkühler
als Rippenrohr-Luftkühler aus nahtlosen Kupferrohren mit fest aufgepressten Hochleistungslamellen; Kupferrohre zur optimalen Wärmeübertragung mechanisch aufgeweitet und fest mit den Lamellen verbunden;
Wanddurchführungen der Sammler dampfdiffusionsdicht isoliert und mit Metallrosetten abgedeckt; Sammler und Anschlussstutzen mit Zollgewinde sowie Entlüftungs- und Entleerungsstutzen; Reinigung des Wärmetauschers bis zum Kern möglich;
einschl. Hygiene-Kondensatwanne wie zuvor beschrieben

Technische Eigenschaften
Kühlmedien  Wasser, Wasser-Glykol-Gemische
Nenndruckstufe  PN 16
*Tropfenabscheider*
Tropfenabscheider
für Revisionsarbeiten bedienseitig ausziehbar; hoher Abscheidungsgrad schon bei geringen Luftgeschwindigkeiten von 1,8 m/s

Technische Eigenschaften
Material Rahmen  Edelstahl
Material Abscheider  Polypropylen PPTV
Temperaturbeständigkeit  max. +80  °C
*Wärmerückgewinnung (WRG) – Gegenstrom-Plattenwärmeübertrager*
Wärmerückgewinnung (WRG) – Gegenstrom-Plattenwärmeübertrager
zur Nutzung der im Luftstrom enthaltenen sensiblen und latenten Wärme; Abluft- und Außenluftstrom vollständig getrennt; Luftführung entlang dünner und parallel angeordneten, seewasserbeständigen Aluminiumplatten;
Ausführung als Gegenstromwärmeübertrager mit integriertem Bypass für Umgehung in der Übergangszeit bzw. als Schutz vor Reifbildung;
einschl. Kondensatwanne und (bei Luftgeschwindigkeiten ab 2,5 m/s) Tropfenabscheider
*EC-Ventilator*
EC-Ventilator
einseitig saugender Hochleistungs-Radialventilator mit rückwärts gekrümmten Schaufeln; spezielle Schaufelgestaltung für den Betrieb ohne Spiralgehäuse;
sehr hohe Wirkungsgrade und günstiges akustisches Verhalten;
aufgebaut auf elektrisch kommutierten Außenläufermotor mit integrierter Elektronik; komplette Einheit statisch und dynamisch ausgewuchtet gemäß DIN EN ISO 1940, Teil 1; hygienischer Trennwandanschluss (kein Flexstutzen);
EC-Außenläufermotor mit wartungsfreien Kugellagern mit Langzeitschmierung; optimierte Motortechnik, Sanftanlauf und integrierte Strombegrenzung
*MSR-Technik - Schaltschrank*
MSR-Technik - Schaltschrank

integrierter Schaltschrank; Montageplatte im Gerätegehäuse integriert; Türverschluss mit Doppelbart; Türdichtung eingeschäumt; Kabeleinführungen über Kabelverschraubungen
*MSR-Technik - Controller*
MSR-Technik - Controller

- zukunftssichere SPS-Lösung in Embedded-PC-Technologie; frei programmierbar nach IEC 61131-3 Standard; garantierte Langzeitverfügbarkeit von mindestens 15 Jahren
- integrierte Micro-SD-Karte als Flashspeichermedium;
  sämtliche, zum Betrieb erforderliche Software, Konfigurations- und Trenddaten sowie alle Einstellungen auf SD-Karte gespeichert und über Standardkartenlesegeräte zugänglich; dadurch vereinfachter Systemaustausch und Datensicherung
- einschl. integrierte, kapazitive 1-Sekunden-USV, zur ausreichenden Energiebereitstellung bei Wegfall der Versorgungsspannung
- einschl. Unterstützung von BACnet/IP und Modbus TCP/IP
- einschl. gerätespezifischem Bus-System zur Kommunikation mit den angeschlossenen Feldgeräten
*MSR-Technik - Sensorpaket*
MSR-Technik - Sensorpaket
geeignet für gerätespezifisches Bus-System

- je Ventilator:
  1x Drucktransmitter Kanaldruckerfassung
  1x Drucktransmitter Wirkdruckerfassung an der Ventilatordüse zur Berechnung des Volumenstroms
- je Luftfilter:
  1x Drucktransmitter zur Erfassung der Filterverschmutzung
- je Wärmeübertrager für Pumpenwarm- oder Pumpenkaltwasser:
  1x PT1000 Anlegefühler zur Erfassung der Rücklauftempteratur
- sofern für die Gerätefunktion erforderlich:
  1x Außentemperaturfühler PT1000
- bei Geräten mit aktiver Feuchte bzw. Enthalpieregelung:
  2x Kombifühler Temperatur und relative Feuchte
  1x Zulufttemperaturfühler PT1000
  1 x Ablufttemperaturfühler PT 1000
*MSR-Technik - Softwarepaket*
MSR-Technik - Softwarepaket

- multifunktionales, parametrierbares Softwarepaket zur Regelung raumlufttechnischer Geräte und Anlagen zur Abbildung aller erforderlichen und verfügbaren Luftbehandlungsfunktionen und deren Kombinationen
- geeignet für bis zu zwei komplette Luftaufbereitungszonen oder bis zu zehn thermische Nachbehandlungszonen
- mit großer Bibliothek an Regelstrategien für die Luftmengenregelung, die Luftaufbereitung, die Raumluftkonditionierung und die Luftqualitätsregelung; Funktionen bei entsprechender Hardwareausstattung jederzeit ohne Programmiereingriff aktivierbar
- dadurch hohe Flexibilität für spätere Funktionsänderung bzw. Erweiterungen im Falle einer Nutzungsänderung
- Softwarepaket parametrierbar, dadurch keine Erstellung projektbezogener Software erforderlich
- Softwarepaket in allen Funktionen getestet und updatefähig
- System-Buskommunikation erlaubt Istwert- und Statusrückmeldungen aller angeschlossenen Feldgeräte wie Klappenstellantrieben, Ventilantrieben, Frequenzumrichtern und EC-Drives
- Bedienung der Software graphisch über den auf dem Controller befindlichen Webserver und eines Touchpanels (im Lieferumfang enthalten) oder einen PC mit Standardwebbrowser
- Embedded-PC-Technologie des Controllers erlaubt einfache Integration in bestehende Netzwerke
- Visualisierung des raumlufttechnischen Gerätes und angeschlossener Nachbehandlungszonen über graphische Bedienoberfläche; einschl. Statusmeldungen, Soll- und Istwerte
- standardmäßiger Modbus TCP/IP (oder optional BACnet/IP) für Kommunikation zu übergeordneten Leitsystemen (GA/GLT)
*MSR-Technik - Visualisierung- und Bedienterminal*
MSR-Technik - Visualisierung- und Bedienterminal
mit mindestens folgenden Funktionen und Eigenschaften

- Übersichtsseite mit Gerätegruppen
- Navigationsleiste zur Navigation in die Gerätegruppen mit Anzeige einer Störung in der Gerätegruppe; Anzahl der Warnungen und Fehler
- Überblick über die verschiedenen Systeme mit den wichtigsten Werten
- Anwahl der der Detailseite eines Systems über Bild oder Navigation
- Statuszeile mit Verbindungsstatus zwischen Webserver und Kommunikationsdienst; Verbindungsstatus zu den einzelnen Systemen (Information z.B.: keine Verbindung, Verbindung in Ordnung, Simulation bzw. Testbetrieb)
- Anzeige der Uhrzeit des Rechners, auf dem der Dienst läuft (wird für das Trendaufzeichnungen herangezogen)
- Zugriff auf die proprietären Webvisualisierungen der Systeme:
  - Hinzufügen proprietärer Webvisualisierungen über Einstellungen
  - Hinzufügen individueller Texte z.B. Anweisungen
  - Trending der voreingestellten Werte
  - Trending (Auswahl) mit Festlegung des Zeitraums
  - Auswahl eines vorgefertigten Zeitraums (z.B. „Letzte sieben Tage“)
  - Anzeige gewählter Werte in Diagrammform
  - Auswahl anzuzeigender Datenpunkte
  - Suche nach Datenpunkten
  - Diagrammdarstellung Anzeige der gewählten Daten im gewählten Intervall
  - Konfiguration Gruppe, für die das Intervall festgelegt wird, Festlegung des Intervalls oder Abschalten des Trendings pro Gruppe

einschl. Aufputzgehäuse aus verzinktem und pulverbeschichtetem Stahlblechgehäuse (RAL 9016 o.ä.) zur Aufnahme des Visualisierung- und Bedienterminals
*MSR-Technik - Rauchauslöseeinrichtung*
MSR-Technik - Rauchauslöseeinrichtung

Rauchmelder für optische Raucherkennung mittel Streulichtprinzip;
mit Signalmeldungen "Rauchmelder fehlt" und "Datenübertragung defekt"

Technische Eigenschaften
Versorgungsspannung  230 - 50/60  V AC / Hz
oder  24  V DC
Schutzart  IP 42
Umgebungstemp.  0 ... +60  °C
zul. Luftgeschw.  1 ... 20  m/s
zul. Luftfeuchte  <= 95  % r.F. (nicht kondensierend)
Warngrenze  > 70  % (erhöhte Verschmutzung)
Systemüberwachung  > 90  % (verschmutzt)

Rauchmelder im Lüftungsgerät eingebaut oder lose mitgeliefert
*MSR-Technik - Steuerbaugruppen*
MSR-Technik - Steuerbaugruppen
mit mindestens folgenden Funktionen und Eigenschaften

Ansteuerung eines Wärmeübertragers für Pumpenwarm- oder Pumpenkaltwasser:
- Pumpenbaugruppe für Sekundärpumpe; im Schaltschrank eingebaut, für Pumpen mit Leistungsaufnahme bis zu 750 W und einphasiger Spannungsversorgung 230 V; Absicherung mittels Leitungsschutzschalter;
  Anlegetemperaturfühler PT1000 zur Messung der Rücklauftemperatur;
  Schaltschrankvorbereitung zur Verarbeitung aller erforderlichen Signale, Störmeldungen und Stellgrößen über System-Bus oder konventionelle Signale

Ansteuerung eines Wärmeübertragers für Pumpenwarm- oder Pumpenkaltwasser (z.B. Zonennacherwärmer)
- Pumpenbaugruppe für Sekundärpumpe; im Schaltschrank eingebaut, für Pumpen mit Leistungsaufnahme bis zu 4 kW und Spannungsversorgung 3 x 400 V o. 1 x 230 V; Absicherung mittels Leitungsschalter als Überlastschutz und Phasenausfallerkennung; Kanaltemperaturfühler PT1000 zur Lufttemperaturmessung, Anlegetemperaturfühler PT1000 zur Messung der Rücklauftemperatur;
  Schaltschrankvorbereitung zur Verarbeitung aller erforderlichen Signale, Störmeldungen und Stellgrößen über System-Bus oder konventionelle Signale

Steuermodul für Brandschutzklappen
- mit Endlagenüberwachung "Klappe geöffnet" und "Klappe geschlossen"

Steuermodul Klappen
- Ansteuerung von Außenluft, Umluft-, Fortluft, Zuluft- und  Abluftklappen mit bis zu 2 Aktoren (Stellantrieben) pro Klappe
- zusätzliche Ansteuerung von jeweils 2 Klappen zur Absperrung einzelner Zu- und Abluftventilatoren
- alle Klappen mit Erfassung und Anzeige der Ist-Stellung
- einschl. automatischer Erkennung blockierter Klappen

Steuermodul Filter
- Überwachung von bis zu 6 Filterdifferenzdrücken (2 Zuluft, 2 Abluft, 2 Außenluft)
- stetige Differenzdrucküberwachung mit Anzeige des aktuellen Druckes auf der Gerätevisualisierung und am Sensor
- Nullpunktabgleich des Differenzdrucksensors über Visualisierung ausführbar
- Überwachung Standzeit
- Überwachung Betriebszeit
- Filtervorwärmung über Elektrolufterhitzer oder Umluftbeimischung

Steuermodul Erhitzer
- Leistungsregelung entsprechend der Temperaturregelstrategie
- 2-stufiger Frostschutz
- Erfassung und Anzeige der Ist-Ventilstellung
- Vorspülen bei geringer Außentemperatur oder monatsabhängig
- Antiblockierschutz für Pumpe und Ventil
- automatische Pumpeneinschaltung bei geringer Außenlufttemperatur
- verzögerte Pumpenabschaltung
- Überwachung Pumpenstörung

Steuermodul Kühler
- Leistungsregelung entsprechend Temperatur- und/oder Feuchteregelstrategie
- Antiblockierschutz für Pumpe und Ventil
- Erfassung und Anzeige der Ist-Ventilstellung
- automatische Pumpenabschaltung
- Überwachung Pumpenstörung
- Regelung Vorlauftemperatur

Steuermodul Plattenwärmeübertrager
- Leistungsregelung entsprechend der Temperaturregelstrategie
- Winter-Startposition
- Erfassung und Anzeige der Ist-Klappenstellung (Bypass)
- Überwachung der Vereisung über den Differenzdruck
- automatische Enteisung durch Übersteuerung der Bypassklappe
- Sperre bei ungünstigen Temperaturverhältnissen

Steuermodul Ventilatoren
- Drehzahlregelung entsprechend der Luftförderungs-, der Luftqualitäts- und/oder der Temperaturregelstrategie
- Regelung von Zuluft- und Abluft- bzw. Fortluftventilatoren
- bis zu 16 parallele Ventilatoren je Strang möglich
- Redundanzfunktion
- Messung und Anzeige der aktuellen Volumenströme
- Erfassung und Anzeige der Ist-Drehzahlen
- Anzeige und Quittierung interner Ventilatoralarme über Gerätevisualisierung
- konfigurierbare Nachlaufzeit zur Befeuchtertrocknung oder Abkühlung von Elektrolufterhitzern
- konfigurierbare Maximaldruckbegrenzung

**01.01.05 Zu- und Abluftgerät, 910 m³/h, WC-Zuschauer**
*** gemäß Ausführungsbeschreibung 2
Zu- und Abluftgerät, 910 m³/h, WC-Zuschauer

Technische Eigenschaften
Aufstellung  Innenaufstellung, frostfrei
Geräteausführung  kompakt
Geräteanordnung  übereinander
Außenluftanschluss  links  oben
Abluftanschluss  rechts  oben
Schaltschrankausführung  integriert

Zuluftgerät
Luftvolumenstrom  910  m3/h
externer Druck  mind. 200  Pa
SFPv-Wert  < 570  W/(m³/s)

Abluftgerät
Luftvolumenstrom  910  m3/h
externer Druck  mind. 200  Pa
SFPv-Wert  < 570  W/(m³/s)

Gesamtgerät  < 1.200  W((m³/s)

Isolierung  mind. 50  mm

Gesamtabmessungen incl. Anschlussstutzen:
Länge  max. 2.300  mm
Breite  max. 900  mm
Höhe incl. Grundrahmen  max. 1.200  mm
Grundrahmenhöhe  ca. 110  mm
Gesamtgewicht  max. 450  kg

Komponenten Zuluft in Luftrichtung
Bauteile und technische Daten

1 Stck. Ansaugkammer
mit Jalousieklappe, motorisch
Material Klappe  Stahl  verzinkt
Dichtheitsklasse  4  nach DIN EN 1751
Anzahl Stellantriebe  1  Stck.
Spannungsversorgung  24  V
Ansteuerung  Modbus

1 Stck. Wartungskammer
mit
1 Stck. Revisionspaneel mit Griffen

1 Stck. Filterkammer

Filterbauart  Taschenfilter
Klasse  ePM 10  60 %
Anzahl/Abmessungen  ca. 1/592 x 287  Stck./mm
Taschenlänge  ca. 370  mm
Filterfläche  ca. 1,8  m²
Druckdifferenz
A / E / D  ca. 25 / 70 / 50  Pa
Energieeffizienz  D  (nach Eurovent)
Material Filterrahmen  pulverbeschichtet

1 Stck. Wartungskammer

1 Stck. Wärmerückgewinnung
mit
1 Stck. Druckaufnehmer ohne Display
1 Stck. Bypassklappe, integriert
1 Stck. Stellantriebe für Klappen
4 Stck. Revisionspaneel mit Griffen
1 Stck. Kondensatwanne

Bauart  Platten-WRG, Gegenstrom
Auslegung für  Winterfall
Ablufttemp./-feuchte  +22 / 35  Grad C / %
Austrittstemp./-feuchte  -1 / 96  Grad C / %
Außenlufttemp./-feuchte  -12,0 / 90  Grad C / %
Austrittstemp./-feuchte  +18 / 10  Grad C / %
Leistung  ca. 9  kW
Kondensatanfall  ca. 0  kg/h

Auslegung für  Sommerfall
Ablufttemp./-feuchte  +26 / 55  Grad C / %
Austrittstemp./-feuchte  +31 / 41  Grad C / %
Außenlufttemp./-feuchte  +32 / 40  Grad C / %
Austrittstemp./-feuchte  +27 / 54  Grad C / %
Leistung  ca. 1,5  kW
Kondensatanfall  0,0  kg/h

Auslegung für  EN 13053
Rückwärmezahl trocken  mind. 84  %
Energieeffizienz  mind. 83  %
Effizienzklasse  H1

1 Stck. Wartungskammer

1 Stck. Zuluftventilator mit Ventilatormotor
mit

Anzahl  1  Stck.
Drehzahl Betriebspunkt  ca. 2.124  1/min
Betriebsspannung  230-1-50  V-Ph-Hz
Nennleistung  ca. 0,5  kW
Nennstrom  ca. 2,5  A
Nenndrehzahl  3.170  1/min

1 Stck. Wartungskammer
mit
1 Stck. Revisionspaneel mit Griffen

1 Stck. Ausblaskammer
ohne Jalousieklappe

1 Stck. entkoppelter Kanalanschlussstutzen/Dämmstutzen

Komponenten Abluft in Luftrichtung
Bauteile und technische Daten

1 Stck. entkoppelter Kanalanschlussstutzen/Dämmstutzen

1 Stck. Ansaugkammer
ohne Jalousieklappe

1 Stck. Wartungskammer

1 Stck. Filterkammer

Filterbauart  Taschenfilter
Klasse  ePM 10  60 %
Anzahl/Abmessungen  ca. 1/592 x 287  Stck./mm
Taschenlänge  ca. 370  mm
Filterfläche  ca. 1,8  m²
Druckdifferenz
A / E / D  ca. 25 / 70 / 50  Pa
Energieeffizienz  D  (nach Eurovent)
Material Filterrahmen  pulverbeschichtet, ausziehbar

1 Stck. Wartungskammer

1 Stck. Fortluftventilator mit Ventilatormotor

Anzahl  1  Stck.
Drehzahl Betriebspunkt  ca. 2.124  1/min
Betriebsspannung  230-1-50  V-Ph-Hz
Nennleistung  ca. 0,5  kW
Nennstrom  ca. 2,5  A
Nenndrehzahl  3.170  1/min

1 Stck. Wartungskammer

1 Stck. Ausblaskammer
mit Jalousieklappe, motorisch
Material Klappe  Stahl  verzinkt
Dichtheitsklasse  4  nach DIN EN 1751
Anzahl Stellantriebe  1  Stck.
Spannungsversorgung  24  V
Ansteuerung  Modbus

Akkustische Daten
Schallleistungspegel neben Zu-/Abluftgerät - Abstrahlung Gehäuse
Oktavband  63  125  250  500  1000  2000  4000  8000  Hz
Pegel, ca.  50  57  45  39  39  38  23  8  dB
Summenpegel  max. 46  dB(A)

Schallleistungspegel am Lufteintritt des Zuluftgerätes
Oktavband  63  125  250  500  1000  2000  4000  8000  Hz
Pegel  55  66  56  53  48  39  31  26  dB
Summenpegel  max. 55  dB(A)

Schallleistungspegel am Luftaustritt des Zuluftgerätes
Oktavband  63  125  250  500  1000  2000  4000  8000  Hz
Pegel  57  73  64  63  65  60  54  49  dB
Summenpegel  max. 68  dB(A)

Schallleistungspegel am Lufteintritt des Abluftgerätes
Oktavband  63  125  250  500  1000  2000  4000  8000  Hz
Pegel  55  66  56  53  48  39  31  26  dB
Summenpegel  max. 55  dB(A)

Schallleistungspegel am Luftaustritt des Abluftgerätes
Oktavband  63  125  250  500  1000  2000  4000  8000  Hz
Pegel  57  73  64  63  65  60  54  49  dB
Summenpegel  max. 68  dB(A)

Technische Angaben gem. EU-Verordnung Nr. 1253/2014 (ErP):
(Die nachfolgenden Angaben betreffen das Gerät der Planung.
Abweichende Gerätedaten sind für das angebotene Gerätefabrikat/den Gerätetyp mit dem Angebot gem. der EU-VO zwingend einzureichen.)

Das Gerät erfüllt die Ökodesign-Richtlinie 2018
Hersteller  Trox
Modellbezeichnung  Trox X-Cube  XCC-X2-P015-I Zuluft 1005 / Abluft 1005
Typ  NWLA ZLA
Antriebsart  Drehzahlregelung
Wärmerückgewinnung  anderes (Plattenwärmetauscher)
Rückwärmzahl  84,92  %
Volumenstrom ZU  910  m³/h (0,25 m³/s)
Volumenstrom AB  910  m³/h (0,25 m³/s)
Systemleistungsaufnahme ZU  0,161  kW
Systemleistungsaufnahme AB  0,161  kW
SFP int ZU  177  W/(m³/s)
SFP int AB  222  W/(m³/s)
SFP int Gesamt  399  W/(m³/s)
Luftgeschwindigkeit ZU  1,2  m/s
Luftgeschwindigkeit AB  1,0  m/s
Externer Druck ZU  200  Pa
Externer Druck AB  200  Pa
interner Druckverlust
von Lüftungsbauteilen ZU  96,2  Pa
AB  120  Pa
st. Systemwirkungsgrad
(Betriebszustand) ZU  54,2  %
AB  54,2  %
Wirkungsgrad (EU-327) ZU  73,6  %
AB  73,6  %
Abstrahlung Gehäuse  46  dB(A)
max. ext. Leckluftrate  1,17  %
interne Leckluftrate  1,80  %
Energieeinstufung der Filter  Abluft  D (Eurovent-Energieeffizienz)

Allen Berechnungen liegt eine Dichte von 1,2 kg/m³ zugrunde.
Daten zur Berechnung der Energieeffizienz nach Eurovent:
Außenlufttemperatur  -12  °C
Mischluftanteil  0  %

einschl. folgender Lieferungen und Leistungen:
- 2 Stck. Rauchauslöseeinrichtung (für Zuluft und Abluft)
- 1 Stck. Luftqualitätsfühler (VOC)
- 4 Stck. Temperaturfühler als Kanalfühler
- 1 Stck. Ansteuerung externes Heizregister
- das Abladen der Gerätebauteile
- der Transport der Gerätebauteile von der Ablade zur Verwendungsstelle innerhalb des Gebäudes im OG (Krangestellung siehe separate Leistungsbeschreibung)
- Montage und Zusammenbau der Gerätebauteile zu betriebsfertigem Lüftungsgerät
- die betriebsfertige Installation evtl. lose mitgelieferter Anlagenkomponenten
- den Anschluss der zu- und abführenden elektrischen Leitungen und Kabel (incl. Absetzen, Einführen, Auflegen)
- ggf. Einsatz von Unterweisungspersonal des Geräteherstellers

Fabrikat der Planung  Trox
Typ der Planung  XCC-X2-P015-I 1005/1005
  oder gleichwertig

angebotenes Fabrikat: '........................................'

angebotener Typ: '........................................'

Vom Leistungsverzeichnis abweichende Gerätedaten des angebotenen Fabrikats/Typs sind auf einem gesonderten Dokument und mit detaillierten Daten mit dem Angebot einzureichen.

liefern, einbringen und montieren
Menge: 1,000 St
Projektkosten nach DIN 276-08: 431

**01.01.06 Zu- und Abluftgerät, 2.000 m³/h, Gaststätte**
*** gemäß Ausführungsbeschreibung 2
Zu- und Abluftgerät, 2.000 m³/h, Gaststätte

Technische Eigenschaften
Aufstellung  Innenaufstellung, frostfrei
Geräteausführung  kompakt
Geräteanordnung  übereinander
Außenluftanschluss  rechts  oben
Abluftanschluss  links  oben
Schaltschrankausführung  integriert

Zuluftgerät
Luftvolumenstrom  2.000  m3/h
externer Druck  mind. 300  Pa
SFPv-Wert  < 960  W/(m³/s)

Abluftgerät
Luftvolumenstrom  2.000  m3/h
externer Druck  mind. 300  Pa
SFPv-Wert  < 770  W/(m³/s)

Gesamtgerät  < 1.720  W((m³/s)

Isolierung  mind. 50  mm

Gesamtabmessungen incl. Anschlussstutzen:
Länge  max. 4.600  mm
Breite  max. 900  mm
Höhe incl. Grundrahmen  max. 1.800  mm
Grundrahmenhöhe  ca. 110  mm
Gesamtgewicht  max. 1.000  kg

Komponenten Zuluft in Luftrichtung
Bauteile und technische Daten

1 Stck. Ansaugkammer
mit Jalousieklappe, motorisch
Material Klappe  Stahl  verzinkt
Dichtheitsklasse  4  nach DIN EN 1751
Anzahl Stellantriebe  1  Stck.
Spannungsversorgung  24  V
Ansteuerung  Modbus

1 Stck. Wartungskammer

1 Stck. Filterkammer

Filterbauart  Kompakt
Klasse  ePM 1  60 %
Anzahl/Abmessungen  ca. 1/592 x 592  Stck./mm
Taschenlänge  ca. 292  mm
Filterfläche  ca. 16,8  m²
Druckdifferenz
A / E / D  ca. 30 / 100 / 65  Pa
Energieeffizienz  A  (nach Eurovent)
Material Filterrahmen  pulverbeschichtet, ausziehbar

1 Stck. Wartungskammer
mit
1 Stck. Revisionspaneel mit Griffen
1 Stck. Wärmerückgewinnung
mit
1 Stck. Druckaufnehmer ohne Display
1 Stck. Bypassklappe, integriert
1 Stck. Stellantriebe für Klappen
4 Stck. Revisionspaneel mit Griffen
1 Stck. Kondensatwanne

Bauart  Platten-WRG, Gegenstrom
Auslegung für  Winterfall
Ablufttemp./-feuchte  +22 / 35  Grad C / %
Austrittstemp./-feuchte  -1 / 95  Grad C / %
Außenlufttemp./-feuchte  -12,0 / 90  Grad C / %
Austrittstemp./-feuchte  +18 / 10  Grad C / %
Leistung  ca. 20  kW
Kondensatanfall  ca. 0  kg/h

Auslegung für  Sommerfall
Ablufttemp./-feuchte  +26 / 55  Grad C / %
Austrittstemp./-feuchte  +31 / 41  Grad C / %
Außenlufttemp./-feuchte  +32 / 40  Grad C / %
Austrittstemp./-feuchte  +27 / 54  Grad C / %
Leistung  ca. 3,4  kW
Kondensatanfall  0,0  kg/h

Auslegung für  EN 13053
Rückwärmezahl trocken  mind. 84  %
Energieeffizienz  mind. 83  %
Effizienzklasse  H1

1 Stck. Wartungskammer

1 Stck. Lufterhitzer
mit
1 Stck. Temperaturfühler
1 Stck. Frostschutzthermostat auf Frostschutzrahmen, ausziehbar
1 Stck. Ansteuerung von bauseitigem Regelventil und Pumpe auf Basis einer Beimischschaltung

Heizleistung  ca. 15  kW
Lufteintrittstemp.  +18  Grad C
Luftaustrittstemp.  +39  Grad C
Wärmeträger  Warmwasser
Wärmeträgereintrittstemp.  55  °C
Wärmeträgeraustrittstemp.  40  °C
Wärmeträgervol.-strom  0,85  m³/h
Druckverlust  ca. 20  kPa
Material Lamellen  Aluminium
Material Rohre  Kupfer
Material Rahmen  Stahl, verzinkt

1 Stck. Wartungskammer

1 Stck. Zuluftventilator mit Ventilatormotor
mit

Anzahl  1  Stck.
Drehzahl Betriebspunkt  ca. 1.887  1/min
Betriebsspannung  400-3-50  V-Ph-Hz
Nennleistung  ca. 2,5  kW
Nennstrom  ca. 4  A
Nenndrehzahl  3.100  1/min

1 Stck. Wartungskammer
mit
1 Stck. Revisionspaneel mit Griffen

1 Stck. Luftkühler
mit
1 Stck. Revisionspaneel mit Griffen
1 Stck. Temperaturfühler
1 Stck. Kondensatwanne
1 Stck. 2-Wege-Regelkugelhahn mit Mod-Bus-Antrieb; Auslegung für Drosselschaltung (Beistellung für Gewerk Heizung)

Kühlleistung  mind. 12  kW
Lufteintrittstemp./-feuchte  +32 / 50  Grad C / %
Luftaustrittstemp./-feuchte  +20 / 83  Grad C / %
Kälteträger  Kaltwasser
Kälteträgereintrittstemp.  8  °C
Kälteträgeraustrittstemp.  14  °C
Kälteträgervol.-strom  1,77  m³/h
Druckverlust  ca. 40  kPa
Material Lamellen  Aluminium
Material Rohre  Kupfer
Material Rahmen  Edelstahl

1 Stck. Wartungskammer
mit
1 Stck. Revisionspaneel mit Griffen

1 Stck. Ausblaskammer
ohne Jalousieklappe

1 Stck. entkoppelter Kanalanschlussstutzen/Dämmstutzen

Komponenten Abluft in Luftrichtung
Bauteile und technische Daten

1 Stck. entkoppelter Kanalanschlussstutzen/Dämmstutzen

1 Stck. Ansaugkammer
ohne Jalousieklappe

1 Stck. Wartungskammer

1 Stck. Filterkammer

Filterbauart  Kompaktfilter
Klasse  ePM 1  60 %
Anzahl/Abmessungen  ca. 1/592 x 592  Stck./mm
Taschenlänge  ca. 292  mm
Filterfläche  ca. 16,8  m²
Druckdifferenz
A / E / D  ca. 30 / 100 / 70  Pa
Energieeffizienz  A  (nach Eurovent)
Material Filterrahmen  pulverbeschichtet, ausziehbar

1 Stck. Wartungskammer

1 Stck. Fortluftventilator mit Ventilatormotor

Anzahl  1  Stck.
Drehzahl Betriebspunkt  ca. 1.733  1/min
Betriebsspannung  400-3-50  V-Ph-Hz
Nennleistung  ca. 2,5  kW
Nennstrom  ca. 4  A
Nenndrehzahl  3.100  1/min

1 Stck. Wartungskammer
mit
1 Stck. Revisionspaneel mit Griffen

1 Stck. Ausblaskammer
mit Jalousieklappe, motorisch
Material Klappe  Stahl  verzinkt
Dichtheitsklasse  4  nach DIN EN 1751
Anzahl Stellantriebe  1  Stck.
Spannungsversorgung  24  V
Ansteuerung  Modbus

Akkustische Daten
Schallleistungspegel neben Zu-/Abluftgerät - Abstrahlung Gehäuse
Oktavband  63  125  250  500  1000  2000  4000  8000  Hz
Pegel, ca.  64  69  55  47  45  45  31  16  dB
Summenpegel  max. 56  dB(A)

Schallleistungspegel am Lufteintritt des Zuluftgerätes
Oktavband  63  125  250  500  1000  2000  4000  8000  Hz
Pegel  69  79  67  63  57  49  44  36  dB
Summenpegel  max. 67  dB(A)

Schallleistungspegel am Luftaustritt des Zuluftgerätes
Oktavband  63  125  250  500  1000  2000  4000  8000  Hz
Pegel  71  83  73  70  70  66  62  57  dB
Summenpegel  max. 75  dB(A)

Schallleistungspegel am Lufteintritt des Abluftgerätes
Oktavband  63  125  250  500  1000  2000  4000  8000  Hz
Pegel  64  75  63  60  55  47  42  33  dB
Summenpegel  max. 63  dB(A)

Schallleistungspegel am Luftaustritt des Abluftgerätes
Oktavband  63  125  250  500  1000  2000  4000  8000  Hz
Pegel  66  79  69  67  67  64  59  54  dB
Summenpegel  max. 72  dB(A)

Technische Angaben gem. EU-Verordnung Nr. 1253/2014 (ErP):
(Die nachfolgenden Angaben betreffen das Gerät der Planung.
Abweichende Gerätedaten sind für das angebotene Gerätefabrikat/den Gerätetyp mit dem Angebot gem. der EU-VO zwingend einzureichen.)

Das Gerät erfüllt die Ökodesign-Richtlinie 2018
Hersteller  Trox
Modellbezeichnung  Trox X-Cube  XCC-X2-P1010-HCM Zuluft u. Abluft 1010
Typ  NWLA ZLA
Antriebsart  Drehzahlregelung
Wärmerückgewinnung  anderes (Plattenwärmetauscher)
Rückwärmzahl  84,63  %
Volumenstrom ZU  2000  m³/h (0,56 m³/s)
Volumenstrom AB  2000  m³/h (0,56 m³/s)
Systemleistungsaufnahme ZU  0,588  kW
Systemleistungsaufnahme AB  0,457  kW
SFP int ZU  243  W/(m³/s)
SFP int AB  239  W/(m³/s)
SFP int Gesamt  483  W/(m³/s)
Luftgeschwindigkeit ZU  1,17  m/s
Luftgeschwindigkeit AB  1,17  m/s
Externer Druck ZU  300  Pa
Externer Druck AB  300  Pa
interner Druckverlust
von Lüftungsbauteilen ZU  137  Pa
AB  137  Pa
st. Systemwirkungsgrad
(Betriebszustand) ZU  56,4  %
AB  57,4  %
Wirkungsgrad (EU-327) ZU  74,1  %
AB  74,1  %
Abstrahlung Gehäuse  56  dB(A)
max. ext. Leckluftrate  1,77  %
interne Leckluftrate  1,54  %
Energieeinstufung der Filter  Zuluft  A (Eurovent-Energieeffizienz)
  Abluft  A (Eurovent-Energieeffizienz)

Allen Berechnungen liegt eine Dichte von 1,2 kg/m³ zugrunde.
Daten zur Berechnung der Energieeffizienz nach Eurovent:
Außenlufttemperatur  -7,9  °C
Mischluftanteil  0  %
Region  Rheinland-Pfalz

einschl. folgender Lieferungen und Leistungen:
- 2 Stck. Rauchauslöseeinrichtung (für Zuluft und Abluft)
- 1 Stck. Luftqualitätsfühler (VOC)
- 2 Stck. Temperaturfühler als Anlegefühler
- 4 Stck. Temperaturfühler als Kanalfühler
- das Abladen der Gerätebauteile
- der Transport der Gerätebauteile von der Ablade zur Verwendungsstelle innerhalb des Gebäudes im OG (Krangestellung siehe separate Leistungsbeschreibung)
- Montage und Zusammenbau der Gerätebauteile zu betriebsfertigem Lüftungsgerät
- die betriebsfertige Installation evtl. lose mitgelieferter Anlagenkomponenten
- den Anschluss der zu- und abführenden elektrischen Leitungen und Kabel (incl. Absetzen, Einführen, Auflegen)
- ggf. Einsatz von Unterweisungspersonal des Geräteherstellers

Fabrikat der Planung  Trox
Typ der Planung  XCC-X2-P1010-HCM 1010/1010
  oder gleichwertig

angebotenes Fabrikat: '........................................'

angebotener Typ: '........................................'

Vom Leistungsverzeichnis abweichende Gerätedaten des angebotenen Fabrikats/Typs sind auf einem gesonderten Dokument und mit detaillierten Daten mit dem Angebot einzureichen.

liefern, einbringen und montieren
Menge: 1,000 St
Projektkosten nach DIN 276-08: 431

#### 01.02 Zubehör

**01.02.01 Nachheizregister/Zonenheizregister, 1.850 m³/h, Sanitärbereich Ringer**
*** gemäß Ausführungsbeschreibung 1
Nachheizregister/Zonenheizregister, 1.850 m³/h, Sanitärbereich Ringer

Technische Eigenschaften
Aufstellung  Innenaufstellung, frostfrei
Geräteausführung  konfigurierbar
Zuluftanschluss  links
Schaltschrankausführung  integriert (im Lüftungsgerät)

Zuluftgerät
Luftvolumenstrom  1.850  m3/h

Isolierung  mind. 50  mm

Gesamtabmessungen incl. Anschlussstutzen:
Länge  max. 1.150  mm
Breite  max. 1.000  mm
Höhe incl. Grundrahmen  max. 700  mm
Grundrahmenhöhe  ca. 110  mm
Gesamtgewicht  max. 120  kg

Komponenten Zuluft in Luftrichtung
Bauteile und technische Daten

1 Stck. entkoppelter Kanalanschlussstutzen/Dämmstutzen

1 Stck. Ansaugkammer
ohne Jalousieklappe

1 Stck. Wartungskammer
mit
1 Stck. Revisionspaneel mit Griffen

1 Stck. Lufterhitzer als Zonennachheizregister
mit
1 Stck. Temperaturfühler
1 Stck. Frostschutzthermostat auf Wärmeübertragerrahmen
1 Stck. Ansteuerung von bauseitigem Regelventil und Pumpe auf Basis einer Beimischschaltung

Heizleistung  ca. 2,5  kW
Lufteintrittstemp.  +20  Grad C
Luftaustrittstemp.  +24  Grad C
Wärmeträger  Warmwasser
Wärmeträgereintrittstemp.  55  °C
Wärmeträgeraustrittstemp.  40  °C
Wärmeträgervol.-strom  0,15  m³/h
Druckverlust  ca. 5  kPa
Material Lamellen  Aluminium
Material Rohre  Kupfer
Material Rahmen  Stahl, verzinkt

1 Stck. Wartungskammer
mit 1 Stck. Revisionspaneel mit Griffen

1 Stck. Wartungskammer
mit
1 Stck. Revisionspaneel mit Griffen

1 Stck. Ausblaskammer
mit Jalousieklappe, motorisch
Material Klappe  Stahl  verzinkt
Dichtheitsklasse  2  nach DIN EN 1751
Anzahl Stellantriebe  1  Stck.
Spannungsversorgung  24  V
Ansteuerung  Modbus

1 Stck. entkoppelter Kanalanschlussstutzen/Dämmstutzen

einschl. folgender Lieferungen und Leistungen:
- das Abladen
- der Transport von der Ablade zur Verwendungsstelle innerhalb des Gebäudes im OG (Krangestellung siehe separate Leistungsbeschreibung)
- Montage und Zusammenbau
- die betriebsfertige Installation evtl. lose mitgelieferter Anlagenkomponenten
- den Anschluss der zu- und abführenden elektrischen Leitungen und Kabel (incl. Absetzen, Einführen, Auflegen)
- ggf. Einsatz von Unterweisungspersonal des Geräteherstellers

Fabrikat der Planung  Trox
Typ der Planung  X-Cube X2 1005
  oder gleichwertig

angebotenes Fabrikat: '........................................'

angebotener Typ: '........................................'

Vom Leistungsverzeichnis abweichende Gerätedaten des angebotenen Fabrikats/Typs sind auf einem gesonderten Dokument und mit detaillierten Daten mit dem Angebot einzureichen.

liefern, einbringen und montieren
Menge: 1,000 St
Projektkosten nach DIN 276-08: 431

**01.02.02 Elektroheizregister, 910 m³/h, WC-Zuschauer**
*** gemäß Ausführungsbeschreibung 1
Elektroheizregister, 910 m³/h, WC-Zuschauer

Technische Eigenschaften
Aufstellung  Innenaufstellung, frostfrei
Geräteausführung  konfigurierbar
Zuluftanschluss  links
Schaltschrankausführung  integriert (im Lüftungsgerät)

Zuluftgerät
Luftvolumenstrom  910  m3/h

Isolierung  mind. 50  mm

Gesamtabmessungen incl. Anschlussstutzen:
Länge  max. 1.400  mm
Breite  max. 800  mm
Höhe incl. Grundrahmen  max. 700  mm
Grundrahmenhöhe  ca. 110  mm
Gesamtgewicht  max. 150  kg

Komponenten Zuluft in Luftrichtung
Bauteile und technische Daten

1 Stck. Ansaugkammer
ohne Jalousieklappe

1 Stck. Wartungskammer
mit
1 Stck. Revisionspaneel mit Griffen

1 Stck. Elektro-Lufterhitzer
mit
1 Stck. Sicherheitstemperaturbegrenzer
1 Stck. Revisionspaneel mit Griffen

Heizleistung  ca. 2,3  kW
Lufteintrittstemp.  +14  Grad C
Luftaustrittstemp.  +21  Grad C
Spannungsversorgung  400-3-50  V-Ph-Hz
Nennstrom  1 x 3,32  A
Wärmebelastung  ca. 752  W/m
Anzahl Heizstäbe  9  Stck.

1 Stck. Wartungskammer
mit 1 Stck. Revisionspaneel mit Griffen

1 Stck. Ausblaskammer
ohne Jalousieklappe

einschl. folgender Lieferungen und Leistungen:
- das Abladen
- der Transport von der Ablade zur Verwendungsstelle innerhalb des Gebäudes im OG (Krangestellung siehe separate Leistungsbeschreibung)
- Montage und Zusammenbau
- die betriebsfertige Installation evtl. lose mitgelieferter Anlagenkomponenten
- den Anschluss der zu- und abführenden elektrischen Leitungen und Kabel (incl. Absetzen, Einführen, Auflegen)
- ggf. Einsatz von Unterweisungspersonal des Geräteherstellers

Fabrikat der Planung  Trox
Typ der Planung  X-Cube X2 1005
  oder gleichwertig

angebotenes Fabrikat: '........................................'

angebotener Typ: '........................................'

Vom Leistungsverzeichnis abweichende Gerätedaten des angebotenen Fabrikats/Typs sind auf einem gesonderten Dokument und mit detaillierten Daten mit dem Angebot einzureichen.

liefern, einbringen und montieren
Menge: 2,000 St
Projektkosten nach DIN 276-08: 431

**01.02.03 Filtersatz mit Kompaktfilterelementen für Lüftungsgerät 6.600 m³/h**
Filtersatz mit Kompaktfilterelementen für Lüftungsgerät 6.600 m³/h

Filter mit Kunststoffrahmen, vollständig veraschbar; kein Abrieb von Mediumfasern;
Filter mit Prüfungen/Zertifizierungen nach:
- DIN EN ISO 16890
- Eurovent
- VDI 6022
- DIN 53438

Filterelemente zum Einsatz nach dem Probebetrieb und unmittelbar vor der Inbetriebnahme der Lüftungsanlagen

einschl. folgender Lieferungen und Leistungen:
- luftdichte Verpackung für trockene und hygienische Zwischenlagerung
- Demontage und fachgerechte Entsorgung der Filterelemente aus dem Probebetrieb
- Montage der neuen Filterelemente im Rahmen der Inbetriebnahmearbeiten

Technische Eigenschaften
Anwendung  Außenluft und Ablauft
Fraktionsabscheidegrad  ePM1  60%
Breite  592  mm
Höhe  592 bzw. 287  mm
Tiefe  292  mm

liefern und montieren
Menge: 3,000 St
Projektkosten nach DIN 276-08: 431

**01.02.04 Filtersatz mit Kompaktfilterelementen für Lüftungsgerät 2.400 m³/h**
Filtersatz mit Kompaktfilterelementen für Lüftungsgerät 2.400 m³/h

Filter mit Kunststoffrahmen, vollständig veraschbar; kein Abrieb von Mediumfasern;
Filter mit Prüfungen/Zertifizierungen nach:
- DIN EN ISO 16890
- Eurovent
- VDI 6022
- DIN 53438

Filterelemente zum Einsatz nach dem Probebetrieb und unmittelbar vor der Inbetriebnahme der Lüftungsanlagen

einschl. folgender Lieferungen und Leistungen:
- luftdichte Verpackung für trockene und hygienische Zwischenlagerung
- Demontage und fachgerechte Entsorgung der Filterelemente aus dem Probebetrieb
- Montage der neuen Filterelemente im Rahmen der Inbetriebnahmearbeiten

Technische Eigenschaften
Anwendung  Außenluft und Ablauft
Fraktionsabscheidegrad  ePM1  60%
Breite  592  mm
Höhe  592  mm
Tiefe  292  mm

liefern und montieren
Menge: 1,000 St
Projektkosten nach DIN 276-08: 431

**01.02.05 Filtersatz mit Kompaktfilterelementen für Lüftungsgeräte 2.850 m³/h**
Filtersatz mit Kompaktfilterelementen für Lüftungsgeräte 2.850 m³/h

Filter mit Kunststoffrahmen, vollständig veraschbar; kein Abrieb von Mediumfasern;
Filter mit Prüfungen/Zertifizierungen nach:
- DIN EN ISO 16890
- Eurovent
- VDI 6022
- DIN 53438

Filterelemente zum Einsatz nach dem Probebetrieb und unmittelbar vor der Inbetriebnahme der Lüftungsanlagen

einschl. folgender Lieferungen und Leistungen:
- luftdichte Verpackung für trockene und hygienische Zwischenlagerung
- Demontage und fachgerechte Entsorgung der Filterelemente aus dem Probebetrieb
- Montage der neuen Filterelemente im Rahmen der Inbetriebnahmearbeiten

Technische Eigenschaften
Anwendung  Außenluft und Ablauft
Fraktionsabscheidegrad  ePM1  60%
Breite  592  mm
Höhe  592  mm
Tiefe  292  mm

liefern und montieren
Menge: 1,000 St
Projektkosten nach DIN 276-08: 431

**01.02.06 Filtersatz mit Kompaktfilterelementen für Lüftungsgeräte 5.160 m³/h**
Filtersatz mit Kompaktfilterelementen für Lüftungsgeräte 5.160 m³/h

Filter mit Kunststoffrahmen, vollständig veraschbar; kein Abrieb von Mediumfasern;
Filter mit Prüfungen/Zertifizierungen nach:
- DIN EN ISO 16890
- Eurovent
- VDI 6022
- DIN 53438

Filterelemente zum Einsatz nach dem Probebetrieb und unmittelbar vor der Inbetriebnahme der Lüftungsanlagen

einschl. folgender Lieferungen und Leistungen:
- luftdichte Verpackung für trockene und hygienische Zwischenlagerung
- Demontage und fachgerechte Entsorgung der Filterelemente aus dem Probebetrieb
- Montage der neuen Filterelemente im Rahmen der Inbetriebnahmearbeiten

Technische Eigenschaften
Anwendung  Außenluft und Ablauft
Fraktionsabscheidegrad  ePM1  60%
Breite  592  mm
Höhe  592  mm
Tiefe  292  mm

liefern und montieren
Menge: 1,000 St
Projektkosten nach DIN 276-08: 431

**01.02.07 Filtersatz mit Kompaktfilterelementen für Lüftungsgeräte 910 m³/h**
Filtersatz mit Kompaktfilterelementen für Lüftungsgeräte 910 m³/h

Filter mit Kunststoffrahmen, vollständig veraschbar; kein Abrieb von Mediumfasern;
Filter mit Prüfungen/Zertifizierungen nach:
- DIN EN ISO 16890
- Eurovent
- VDI 6022
- DIN 53438

Filterelemente zum Einsatz nach dem Probebetrieb und unmittelbar vor der Inbetriebnahme der Lüftungsanlagen

einschl. folgender Lieferungen und Leistungen:
- luftdichte Verpackung für trockene und hygienische Zwischenlagerung
- Demontage und fachgerechte Entsorgung der Filterelemente aus dem Probebetrieb
- Montage der neuen Filterelemente im Rahmen der Inbetriebnahmearbeiten

Technische Eigenschaften
Anwendung  Außenluft und Ablauft
Fraktionsabscheidegrad  ePM1  60%
Breite  592  mm
Höhe  287  mm
Tiefe  370  mm

liefern und montieren
Menge: 1,000 St
Projektkosten nach DIN 276-08: 431

**01.02.08 Filtersatz mit Kompaktfilterelementen für Lüftungsgeräte 2.000 m³/h**
Filtersatz mit Kompaktfilterelementen für Lüftungsgeräte 2.000 m³/h

Filter mit Kunststoffrahmen, vollständig veraschbar; kein Abrieb von Mediumfasern;
Filter mit Prüfungen/Zertifizierungen nach:
- DIN EN ISO 16890
- Eurovent
- VDI 6022
- DIN 53438

Filterelemente zum Einsatz nach dem Probebetrieb und unmittelbar vor der Inbetriebnahme der Lüftungsanlagen

einschl. folgender Lieferungen und Leistungen:
- luftdichte Verpackung für trockene und hygienische Zwischenlagerung
- Demontage und fachgerechte Entsorgung der Filterelemente aus dem Probebetrieb
- Montage der neuen Filterelemente im Rahmen der Inbetriebnahmearbeiten

Technische Eigenschaften
Anwendung  Außenluft und Ablauft
Fraktionsabscheidegrad  ePM1  60%
Breite  592  mm
Höhe  592  mm
Tiefe  292  mm

liefern und montieren
Menge: 1,000 St
Projektkosten nach DIN 276-08: 431

#### 01.03 Klein-Abluftanlage Sprecherkabine

**01.03.01 Rohrventilator aus Kunststoff, max. 190 m³/h, mit Zubehör**
Rohrventilator aus Kunststoff, max. 190 m³/h, mit Zubehör

Gehäuse aus schlag- und korrosionsfestem Kunststoff; mit angeformter Montagekonsole für einfache Installation an Wand oder Decke sowie den Norm-Rohr-Durchmessern entsprechende Ansaug- und Ausblasstutzen; Ventilatoreinheit mit Klemmkasten durch Lösen von Spannbügeln in jede Position drehbar und zur Wartung und Reinigung herausnehmbar;
mit halbaxialem Laufrad aus Thermoplast; geschlossener, kugelgelagerter Kondensatormotor für Dauerbetrieb geeignet; mit Motorschutz durch thermischen Überlastungsschutz in der Wicklung;
wartungs- und funkstörfrei

einschl. folgender Lieferungen und Leistungen:
- 1 Stck. Aufputz-Drehzahlsteller, stufenlos; mit einstellbarer Mindestausgangsspannung und eingebautem Ein-/Ausschalter; mit Überlastungsschutz
- 2 Stck. flexibles Verbindungsstück zur Ventilatormontage in Rohrsystem

Technische Eigenschaften
Luftvolumenstrom  max. 120  m³/h
ext. Druck  ca. 25  Pa
Luftvolumenstrom freiblasend  190  m³/h
Drehzahl  max. 2.070  min-1
Spannungsversorgung  230-1-50  V-Ph-Hz
Nennleistung  12  W
Anschlussdurchmesser  DN 100
Baulänge  231  mm

Fabrikat der Planung  Helios Ventilatoren
Typ der Planung  MV 100 A - ESA 1
oder gleichwertig

angebotenes Fabrikat: '........................................'

angebotener Typ: '........................................'

liefern und montieren
Menge: 1,000 St
Projektkosten nach DIN 276-08: 431

**01.03.02 Rohrschalldämpfer, DN 100x1000/50 mm**
Rohrschalldämpfer, DN 100x1000/50 mm

Technische Eigenschaften
Luftvolumenstrom  120  00m3/h
Größe  DN 100
Packungsdicke  50  mm
Länge  max. 1.000  mm

Druckdifferenz  ca. 10  Pa
Einfügungsdämpfung
Oktavband  63  125  250  500  1000  2000  4000  8000  Hz
Dämpf., min.  5  8  14  26  42  48  34  23  dB

Strömungsgeräusch, Schallleistungspegel
Oktavband  63  125  250  500  1000  2000  4000  8000  Hz
Pegel, max.  21  16  <15  < 15  < 15  < 15  < 15  < 15  dB

liefern und montieren
Menge: 2,000 St
Projektkosten nach DIN 276-08: 431

**01.03.03 Schutzgitter DN 100**
Schutzgitter DN 100

zur saug- und druckseitigen Montage an Ventilatoren oder runden Lüftungsleitungen;
Gitter aus verzinktem Stahl mit Befestigungslaschen

Technische Eigenschaften
Nenndurchmesser  100  mm

liefern und montieren
Menge: 2,000 St
Projektkosten nach DIN 276-08: 431

**01.03.04 Runder Deckendurchlass mit glatter, geschlossener Frontplatte, NG 100, 120 m³/h**
Runder Deckendurchlass mit glatter, geschlossener Frontplatte, NG 100, 120 m³/h

mit umlaufendem Schlitz für Zu- und Abluft mit flachem Gehäuseoberteil; vertikaler Anschlussstutzen mit werksseitig fest montierter Doppellippendichtung aus EPDM-Gummi; Durchlass mit hoher Induktion, dadurch schneller Temperaturausgleich zwischen Zuluft und Raumluft, sowie schneller Abbau der Strahlgeschwindigkeit;
Frontplatte mit verdeckter Befestigung durch Klemmfedern;
Anschlusskasten für niedrige Abhangdeckenhöhe

einbaufertige Komponente, bestehend aus: Frontdurchlass mit
- Anschlusskasten
  zur optimalen Anströmung, akustische Dämpfung und Einregulierung durch vom Raum aus bedienbaren Mess- und Drosseleinheit zur Einregulierung; Montagebügel
- Frontplatte und Anschlussstutzen aus verzinktem Stahlblech,

Materialien und Oberflächen:
- Anschlusskasten aus verzinktem Stahlblech
- Frontplatte und Anschlussstutzen aus verzinktem Stahlblech, pulverbeschichtet, weiß, RAL 9010, reinweiß

einschl. folgender Lieferungen und Leistungen:
- Verlängerungsstutzen zwischen Auslass und Anschlusskasten
- Montage Anschlusskasten (sofern vorhanden) auf Montageschiene Raumdach
- Montage Anschlussstutzen an Luftleitung
- Montage Frontdurchlass (Herstellung Ausschnitt in Raumdach erfolgt bauseits nach Angabe AN)

Technische Eigenschaften
Nutzung  Zu-/Abluftauslass
Luftvolumenstrom  120  m³/h
Nenngröße  100
Druckverlust  < 15  Pa
Schallleistungspegel  < 20  dB(A)
Durchmesser Frontplatte  240  mm
Anschlusskasten  mit
Drosselvariante  Drosselklappe
Länge  ca. 310  mm
Breite  ca. 260  mm
Höhe  max. 173  mm
Anschlussstutzen  DN 160

Fabrikat der Planung  Lindab
Typ der Planung  LCAN-MB-Z
  oder gleichwertig

angebotenes Fabrikat: '........................................'

angebotener Typ: '........................................'

liefern und montieren
Menge: 2,000 St
Projektkosten nach DIN 276-08: 431

**01.03.05 Unterkonstruktionssystem für Ventilator, Schalldämpfer, Zubehör**
Unterkonstruktionssystem für Ventilator, Schalldämpfer, Zubehör

im Wesentlichen bestehend aus:
- 2 Stck. Profil-Montageschienen aus verzinktem Stahlblech, Profil 38x40x2,0 mm; l = ca. 2,0 m zur Aufnahme des Ventilators, Schalldämpfers, Anschlussleitungen DN 100
- Kleinmaterial zur Befestigung auf der Raumdecke und untereinander

liefern und montieren
Menge: 2,000 St
Projektkosten nach DIN 276-08: 431

### 02 Luftdurchlässe

#### 02.01 Luftdurchlässe - Wetterschutzgitter und Dachhaube

**Ausführungsbeschreibung 3 Wetterschutzgitter**
*Wetterschutzgitter mit Frontrahmen und Lamellen*
Wetterschutzgitter mit Frontrahmen und Lamellen

in rechteckiger Bauform zum Schutz vor direkt eindringendem Regen sowie Laub und Vögeln durch Außenluft- und Fortluftöffnungen;
einbaufertige Komponente, bestehend aus
- umlaufendem Frontrahmen, gelocht
- regenabweisend und strömungsgünstig geformten Lamellen
- rückseitigem Vogelschutzgitter

Materialien und Oberflächen:
- Rahmen, Lamellen und Verstärkungsstege aus Aluminium-Strangpressprofilen, Material EN AW-6060 T66, eloxiert, Farbton naturfarben
  oder pulverbeschichtet mit RAL-Farbton
- Welldrahtgitter aus verzinktem Stahl
- Insektenschutzgitter aus Edelstahl

**02.01.01 Wetterschutzgitter, Außenluft, 2.000 m3/h**
*** gemäß Ausführungsbeschreibung 3
Wetterschutzgitter, Außenluft, 2.000 m3/h

Technische Eigenschaften
Luftvolumenstrom  2.000  m3/h
Einbauvariante  Außenwand, Holzkonstruktion
Anströmfläche  ca. 0,5  m²
freier Querschnitt  ca. 0,16  m²
Druckdifferenz  ca. 10  Pa
Farbe  pulverbeschichtet  RAL 7013

Strömungsgeräusch, Schallleistungspegel
Oktavband  63  125  250  500  1000  2000  4000  8000  Hz
Pegel max.  24  27  36  36  19  < 15  < 15  < 15  dB

Breite  ca. 600  mm
Höhe  ca. 850  mm
Tiefe  ca. 50  mm

liefern und montieren
Menge: 1,000 St
Projektkosten nach DIN 276-08: 431

**02.01.02 Wetterschutzgitter, Fortluft, 1.000 m3/h**
*** gemäß Ausführungsbeschreibung 3
Wetterschutzgitter, Fortluft, 1.000 m3/h

Technische Eigenschaften
Luftvolumenstrom  1.000  m3/h
Einbauvariante  Decke, Trockenbauplatte
Anströmfläche  ca. 0,07  m²
freier Querschnitt  ca. 0,02  m²
Druckdifferenz  ca. 60  Pa
Farbe  eloxiert  naturfarben

Strömungsgeräusch, Schallleistungspegel
Oktavband  63  125  250  500  1000  2000  4000  8000  Hz
Pegel max.  40  42  57  53  55  50  40  30  dB

Breite  ca. 300  mm
Höhe  ca. 250  mm
Tiefe  ca. 50  mm

liefern und montieren
Menge: 2,000 St
Projektkosten nach DIN 276-08: 431

**02.01.03 Wetterschutzgitter, Fortluft, 910 m3/h**
*** gemäß Ausführungsbeschreibung 3
Wetterschutzgitter, Fortluft, 910 m3/h

Technische Eigenschaften
Luftvolumenstrom  910  m3/h
Einbauvariante  Außenwand, Holzkonstruktion
Anströmfläche  ca. 0,16  m²
freier Querschnitt  ca. 0,07  m²
Druckdifferenz  ca. 10  Pa
Farbe  eloxiert  naturfarben

Strömungsgeräusch, Schallleistungspegel
Oktavband  63  125  250  500  1000  2000  4000  8000  Hz
Pegel max.  27  38  30  33  38  19  < 15  < 15  dB

Breite  ca. 400  mm
Höhe  ca. 400  mm
Tiefe  ca. 50  mm

liefern und montieren
Menge: 1,000 St
Projektkosten nach DIN 276-08: 431

**02.01.04 Dachhaube für Außen- und Fortluft, 450 mm**
Dachhaube für Außen- und Fortluft, 450 mm

zum Anschluss an runde Rohrleitungen; mit seitlich umlaufender Regenschürze und innenliegendem Schutzgitter; mit Einsteckende

Materialien und Oberflächen:
- verzinktes Stahlblech

Technische Eigenschaften
Luftvolumenstrom  2.850  m3/h
freier Querschnitt  ca. 0,19  m²
Druckdifferenz  max. 10  Pa
für Rohrdurchmesser  450  mm
Außendurchmesser  max. 810  mm
Höhe  max. 400  mm
Gewicht  ca. 8  mm

liefern und montieren
Menge: 2,000 St
Projektkosten nach DIN 276-08: 431

**02.01.05 Dachdurchführung mit wärmeisoliertem Rohr, NG 450 mm**
Dachdurchführung mit wärmeisoliertem Rohr, NG 450 mm

zum Einkleben in ebene Dachfläche für Außen- und Fortluftleitung;
zur Vermeidung von Kondensatbildung, mit harmonischem Übergang zwischen Haube und Dachdurchführung;
bestehend aus:
- doppelwandigem Wickelfalzrohr mit zwischenliegender Mineralwollisolierung, unten mit Endkappe zur Abdeckung der Isolierung
- Außenrohr mit wasserdicht angebauter verzinkter Platte für ebene Dächer

Materialien und Oberflächen:
- verzinktes Stahlblech

Technische Eigenschaften
für Rohrdurchmesser  450  mm
Außendurchmesser  630  mm
Länge  ca. 1.000  mm
Plattenbreite  ca. 1.000  mm
Plattenlänge  ca. 1.000  mm

liefern und montieren (Einklebung durch Dachdecker)
Menge: 2,000 St
Projektkosten nach DIN 276-08: 431

**02.01.06 Übergangsstück von Dachdurchführung auf Außen- bzw. Fortlufthaube, NG 450**
Übergangsstück von Dachdurchführung auf Außen- bzw. Fortlufthaube, NG 450

innerer Stutzen mit werksseitig fest montierter Doppellippendichtung aus EPDM-Gummi; äußerer Stutzen in MF/MF-Maß (über Rohr); Anschluss oben mit Stutzen in Rohr-Maß

Materialien und Oberflächen:
- verzinktes Stahlblech

Technische Eigenschaften
für Rohrdurchmesser  450  mm
Außendurchmesser  630  mm
Höhe  82  mm

liefern und montieren
Menge: 2,000 St
Projektkosten nach DIN 276-08: 431

#### 02.02 Luftdurchlässe - Lüftungsgitter

**Ausführungsbeschreibung 4 Lüftungsgitter, ballwurfsicher**
*Lüftungsgitter, ballwurfsicher, mit Frontrahmen und Lamellen*
Lüftungsgitter, ballwurfsicher, mit Frontrahmen und Lamellen

in rechteckiger Bauform mit gerundeten Kanten; für Wand- und Brüstungseinbau und rechteckige Lüftungsleitungen; erfüllt die Anforderungen der DIN 18032, Teil 3;
einbaufertige Komponente, bestehend aus
- umlaufendem Frontrahmen, gelocht
- feststehenden waagerechten Lamellen

Materialien und Oberflächen:
- Rahmen und Lamellen aus Aluminium, eloxiert, Farbton naturfarben
  oder pulverbeschichtet mit RAL-Farbton

**02.02.01 Lüftungsgitter, ballwurfsicher, Abluft, 1.200 m3/h**
*** gemäß Ausführungsbeschreibung 4
Lüftungsgitter, ballwurfsicher, Abluft, 1.200 m3/h
mit Einbaurahmen

Technische Eigenschaften
Luftvolumenstrom  1.200  m3/h
Einbauvariante  Innenwand, Mauerwerk
Druckdifferenz  ca. 20  Pa
Farbe  eloxiert  naturfarben

Strömungsgeräusch, Schallleistungspegel
Oktavband  63  125  250  500  1000  2000  4000  8000  Hz
Pegel, max.  40  43  45  44  40  33  25  17  dB

Breite  ca. 425  mm
Höhe  ca. 325  mm
Tiefe  ca. 50  mm

liefern und montieren
Menge: 2,000 St
Projektkosten nach DIN 276-08: 431

**02.02.02 Lüftungsgitter, ballwurfsicher, Zu-/Abluft, max. 250 m3/h**
*** gemäß Ausführungsbeschreibung 4
Lüftungsgitter, ballwurfsicher, Zu-/Abluft, max. 250 m3/h
mit Strahllenkung, Lamellen um 90° gedreht zu Frontlamellen, separat einstellbar

Technische Eigenschaften
Luftvolumenstrom max.  250  m3/h
Einbauvariante  Abhangdecke
Druckdifferenz  ca. 20  Pa
Farbe  eloxiert  naturfarben

Strömungsgeräusch, Schallleistungspegel
Oktavband  63  125  250  500  1000  2000  4000  8000  Hz
Pegel, max.  28  30  27  25  19  < 15  < 15  < 15  dB

Breite  ca. 325  mm
Höhe  ca. 125  mm
Tiefe  ca. 50  mm

liefern und montieren
Menge: 4,000 St
Projektkosten nach DIN 276-08: 431

**02.02.03 Lüftungsgitter, ballwurfsicher, Zu-/Abluft, max. 300 m3/h**
*** gemäß Ausführungsbeschreibung 4
Lüftungsgitter, ballwurfsicher, Zu-/Abluft, max. 300 m3/h
mit Strahllenkung, Lamellen um 90° gedreht zu Frontlamellen, separat einstellbar

Technische Eigenschaften
Luftvolumenstrom max.  300  m3/h
Einbauvariante  Abhangdecke
Druckdifferenz  ca. 20  Pa
Farbe  eloxiert  naturfarben

Strömungsgeräusch, Schallleistungspegel
Oktavband  63  125  250  500  1000  2000  4000  8000  Hz
Pegel, max.  27  29  26  24  18  < 15  < 15  < 15  dB

Breite  ca. 425  mm
Höhe  ca. 125  mm
Tiefe  ca. 50  mm

liefern und montieren
Menge: 2,000 St
Projektkosten nach DIN 276-08: 431

**02.02.04 Lüftungsgitter für Rohreinbau, 200 m³/h, Zu-/Abluft**
Lüftungsgitter für Rohreinbau, 200 m³/h, Zu-/Abluft

Lüftungsgitter als Zu- oder Abluftdurchlass; für Einbau in runde Luftleitungen; einstellbare Strahlausbreitung
einbaufertige Komponente, bestehend aus:
- Frontrahmen 25 x 40 mm
- einzeln verstellbare, senkrechten und/oder waagerechten Frontlamellen

Materialien und Oberflächen:
- Frontrahmen aus verzinktem Stahl
- Frontlamellen aus verzinktem Stahl
- Frontrahmen und Lamellen ohne Beschichtung (Stahl verzinkt)

einschl. folgender Lieferungen und Leistungen:
- Anbauteil: schräger Schlitzschieber
- Antrieb links außenliegend

Technische Eigenschaften
Luftvolumenstrom max.  200  m³/h
stat. Druckdifferenz  max. 15  Pa
Wurfweite  ca. 6  m
Schallleistungspegel  < 15  dB(A) bei 3 m/s Kanalgeschw.
Anwendungsfall  Zu-/Abluft
Breite  425  mm
Höhe  75  mm

Fabrikat der Planung  Trox
Typ der Planung  TR2-R
  oder gleichwertig

angebotenes Fabrikat: '........................................'

angebotener Typ: '........................................'

liefern und montieren
Menge: 4,000 St
Projektkosten nach DIN 276-08: 431

**02.02.05 Lüftungsgitter für Toreinbau, ballsicher, 3.300 m³/h, Abluft**
*** Bedarfsposition ohne GB
Lüftungsgitter für Toreinbau, ballsicher, 3.300 m³/h, Abluft

Lüftungsgitter, ballsicher, als Zu- oder Abluftdurchlass; für Einbau in Tor zu Geräteräumen
einbaufertige Komponente, bestehend aus:
- Frontrahmen 24 mm
- frontseitig waagerechten, feststehenden Profilstäben

Materialien und Oberflächen:
- Frontrahmen und Lamellen aus verzinktem Stahlblech; lackiert in wählbarem RAL-Farbton

einschl. folgender Lieferungen und Leistungen:
- Einbaurahmen aus verzinktem Stahlblech

Technische Eigenschaften
Luftvolumenstrom max.  3.300  m³/h
stat. Druckdifferenz  max. 10  Pa
Schallleistungspegel  43  dB(A)
Anwendungsfall  Abluft
Lackierung - RAL-farbton  wählbar
Breite  1.225  mm
Höhe  325  mm
Profilabstand  8  mm (gem. DIN 18032, T3)

Fabrikat der Planung  Schako
Typ der Planung  BSG-N-SB-ER1
  oder gleichwertig

angebotenes Fabrikat: '........................................'

angebotener Typ: '........................................'

liefern - Montage erfolgt bauseits durch Torbau
Menge: 6,000 St
Projektkosten nach DIN 276-08: 431

**02.02.06 Lüftungsgitter für Rohreinbau, elektrisch angetrieben, 600 m³/h**
Lüftungsgitter für Rohreinbau, elektrisch angetrieben, 600 m³/h

elektrisch angetriebenes Lüftungsgitter als Diffusionsgitter mit Spezialwinkelrahmen als Zuluftdurchlass; für Einbau in runde Luftleitungen; einstellbare Strahlausbreitung; Strahllenkung durch werksseitig voreingestellte Lamellen
einbaufertige Komponente, bestehend aus:
- Frontrahmen 25 x 40 mm
- einzeln verstellbare, senkrechte Frontlamellen
- durch einen Elektroantrieb verstellbare horizontale Lamellen für Heiz- oder Kühlbetrieb
- Anschlussleitung mit 4x 0,75 mm², Länge ca. 0,9 m

Materialien und Oberflächen:
- Frontrahmen aus verzinktem Stahl
- Frontlamellen aus verzinktem Stahl
- horizontaler Lamellensatz aus Aluminium
- Frontrahmen und Lamellen ohne Beschichtung (Stahl verzinkt)

einschl. folgender Lieferungen und Leistungen:
- Anbauteil: schräger Schlitzschieber
- Antrieb links außenliegend

Technische Eigenschaften
Luftvolumenstrom max.  600  m³/h
stat. Druckdifferenz  max. 30  Pa
für Einbauhöhe  ca. 5  m
Einbauwinkel  ca. 32  °
Wurfweite  ca. 6  m
Schallleistungspegel  42  dB(A) bei 3 m/s Kanalgeschw.
Anwendungsfall  Zuluft
Breite  625  mm
Höhe  125  mm

Fabrikat der Planung  Trox
Typ der Planung  TR2M-R-V-VAR / 625 x 175 / L1 / SAS / 44
oder gleichwertig

angebotenes Fabrikat: '........................................'

angebotener Typ: '........................................'

liefern und montieren
Menge: 4,000 St
Projektkosten nach DIN 276-08: 431

#### 02.03 Luftdurchlässe - Tellerventile

**Ausführungsbeschreibung 5 Tellerventil Abluft für Deckeneinbau**
*Tellerventil in runder Ausführung, als Abluftdurchlass*
Tellerventil in runder Ausführung, als Abluftdurchlass
zum Einbau in Wände und abgehängte Decken; Ventilteller zum stufenlosen Volumenstromabgleich drehbar; Einstellung mit Kontermutter gesichert

einbaufertige Komponente, bestehend aus:
- Ventilgehäuse mit Traverse
- Ventilteller mit Gewindespindel
- Einbaurahmen
- Anschlussstutzen passend für Luftleitungen nach EN 1506 oder EN 13180

Materialien und Oberflächen:
- Ventilgehäuse und Ventilteller aus verzinktem Stahlblech
- Einbaurahmen, Traverse, Gewindespindel und Kontermutter aus verzinktem Stahl
- Dichtung aus Schaumstoff
- Ventilgehäuse und Ventilteller pulverbeschichtet, RAL 9010, reinweiß

Schallleistungspegel des Strömungsgeräusches gemessen nach EN ISO 5135

**02.03.01 Tellerventil Abluft, NG 100, 50/80 m³/h**
*** gemäß Ausführungsbeschreibung 5
Tellerventil Abluft, NG 100, 50/80 m³/h

Technische Eigenschaften
Nutzung  Abluftauslass
Luftvolumenstrom  50 ... 80  m³/h
Nenngröße  100
Spaltbreite  ca. -5 ... +5  mm
Druckverlust  < 45  Pa
Schallleistungspegel  < 30  dB(A)
Durchmesser Ventilgehäuse  132  mm
Bauhöhe  ca. 50  mm

liefern und montieren
Menge: 20,000 St
Projektkosten nach DIN 276-08: 431

**02.03.02 Tellerventil Abluft, NG 160, max. 200 m³/h**
*** gemäß Ausführungsbeschreibung 5
Tellerventil Abluft, NG 160, max. 200 m³/h

Technische Eigenschaften
Nutzung  Abluftauslass
Luftvolumenstrom  200  m³/h
Nenngröße  160
Spaltbreite  ca. +6  mm
Druckverlust  < 60  Pa
Schallleistungspegel  < 30  dB(A)
Durchmesser Ventilgehäuse  192  mm
Bauhöhe  ca. 50  mm

liefern und montieren
Menge: 3,000 St
Projektkosten nach DIN 276-08: 431

**Ausführungsbeschreibung 6 Tellerventil Zuluft für Deckeneinbau**
*Tellerventil in runder Ausführung, als Zuluftdurchlass*
Tellerventil in runder Ausführung, als Zuluftdurchlass
zum Einbau in Wände und abgehängte Decken; Ventilteller zum stufenlosen Volumenstromabgleich drehbar; Einstellung mit Kontermutter gesichert

einbaufertige Komponente, bestehend aus:
- Ventilgehäuse mit Traverse
- Ventilteller mit Gewindespindel
- Einbaurahmen
- Anschlussstutzen passend für Luftleitungen nach EN 1506 oder EN 13180

Materialien und Oberflächen:
- Ventilgehäuse und Ventilteller aus verzinktem Stahlblech
- Einbaurahmen, Traverse, Gewindespindel und Kontermutter aus verzinktem Stahl
- Dichtung aus Schaumstoff
- Ventilgehäuse und Ventilteller pulverbeschichtet, RAL 9010, reinweiß

Schallleistungspegel des Strömungsgeräusches gemessen nach EN ISO 5135

**02.03.03 Tellerventil Zuluft, NG 100, 50/80 m³/h**
*** gemäß Ausführungsbeschreibung 6
Tellerventil Zuluft, NG 100, 50/80 m³/h

Technische Eigenschaften
Nutzung  Zuluftauslass
Luftvolumenstrom  50 ... 80  m³/h
Nenngröße  100
Spaltbreite  ca. 12  mm
Druckverlust  < 45  Pa
Schallleistungspegel  < 35  dB(A)
Durchmesser Ventilgehäuse  132  mm
Bauhöhe  ca. 50  mm

liefern und montieren
Menge: 4,000 St
Projektkosten nach DIN 276-08: 431

**02.03.04 Tellerventil Zuluft, NG 125, 100 m³/h**
*** gemäß Ausführungsbeschreibung 6
Tellerventil Zuluft, NG 125, 100 m³/h

Technische Eigenschaften
Nutzung  Zuluftauslass
Luftvolumenstrom  100  m³/h
Nenngröße  125
Spaltbreite  ca. 15  mm
Druckverlust  < 20  Pa
Schallleistungspegel  < 20  dB(A)
Durchmesser Ventilgehäuse  162  mm
Bauhöhe  ca. 50  mm

liefern und montieren
Menge: 3,000 St
Projektkosten nach DIN 276-08: 431

#### 02.04 Luftdurchlässe - Deckendurchlass rund, geschlossen

**02.04.01 Runder Deckendurchlass mit glatter, geschlossener Frontplatte, NG 100, 80 m³/h**
Runder Deckendurchlass mit glatter, geschlossener Frontplatte, NG 100, 80 m³/h

mit umlaufendem Schlitz für Zu- und Abluft mit flachem Gehäuseoberteil; vertikaler Anschlussstutzen mit werksseitig fest montierter Doppellippendichtung aus EPDM-Gummi; Durchlass mit hoher Induktion, dadurch schneller Temperaturausgleich zwischen Zuluft und Raumluft, sowie schneller Abbau der Strahlgeschwindigkeit;
Frontplatte mit verdeckter Befestigung durch Klemmfedern;
Anschlusskasten für niedrige Abhangdeckenhöhe

einbaufertige Komponente, bestehend aus: Frontdurchlass mit
- Anschlusskasten
  zur optimalen Anströmung, akustische Dämpfung und Einregulierung durch vom Raum aus bedienbaren Mess- und Drosseleinheit zur Einregulierung;
  Montagebügel
- Frontplatte und Anschlussstutzen aus verzinktem Stahlblech,

Materialien und Oberflächen:
- Anschlusskasten aus verzinktem Stahlblech
- Frontplatte und Anschlussstutzen aus verzinktem Stahlblech, pulverbeschichtet, weiß, RAL 9010, reinweiß

einschl. folgender Lieferungen und Leistungen:
- Montage Anschlusskasten (sofern vorhanden) an Decke
- Montage Anschlussstutzen an Luftleitung
- Montage Frontdurchlass nach bauseitiger Montage der Abhangdecke
  (Herstellung Ausschnitt in Abhangdecke erfolgt bauseits nach Angabe AN)

Technische Eigenschaften
Nutzung  Zu-/Abluftauslass
Luftvolumenstrom  80  m³/h
Nenngröße  100
Druckverlust  < 45  Pa
Schallleistungspegel  < 27  dB(A)
Durchmesser Frontplatte  240  mm
Bauhöhe unter AHD  ca. 40  mm
Anschlusskasten  mit
Drosselvariante  Drosselklappe
Länge  ca. 310  mm
Breite  ca. 260  mm
Höhe  max. 173  mm
Anschlussstutzen  DN 100

Fabrikat der Planung  Lindab
Typ der Planung  LCAN
oder gleichwertig

angebotenes Fabrikat: '........................................'

angebotener Typ: '........................................'

liefern und montieren
Menge: 6,000 St
Projektkosten nach DIN 276-08: 431

#### 02.05 Luftdurchlässe - Dralldurchlass

**Ausführungsbeschreibung 7 Deckendralldurchlass**
*Deckendralldurchlässe mit quadratischem oder rundem Frontdurchlass, mit oder ohne Anschlusskasten;*
Deckendralldurchlässe mit quadratischem oder rundem Frontdurchlass, mit oder ohne Anschlusskasten;
einsetzbar als Zuluft- und Abluftdurchlass; Lamellen mit aerodynamisch optimierter Formgebung (sich überdeckenden dreidimensional gekrümmten Lamellen) für drallförmige horizontale Luftführung mit hoher Induktion; zum Einbau in abgehängte Decken aller Art; Frontdurchlass mit flach auslaufendem Rand (Höhe 3 mm; keine Randaufkantung)
einbaufertige Komponente, bestehend aus: Frontdurchlass mit
- Anschlusskasten
  mit horizontal angeordnetem Anschlussstutzen, Traverse und Bohrungen oder Aufhängelaschen zur Aufhängung; mit Drosselelement zum Volumenstromabgleich und Lippendichtung am Anschlussstutzen; bei Zuluft mit Luftverteilelement;
  Mittelschraubenbefestigung des Frontdurchlasses an der Traverse, verdeckt durch Abdeckkappe oder Frontdurchlass
- oder Anschlussstutzen
  für Nenngröße 160 und 250 zum direkten Luftanschluss und werkzeugloser Frontdurchlassbefestigung; passend für Luftleitungen nach EN 1506 oder EN 13180

Materialien und Oberflächen:
- Frontdurchlass, Anschlussstutzen und Drosselelement aus Kunststoff ABS, flammwidrig
- Frontdurchlass lackiert, RAL 9010, reinweiß
- Luftverteilelement aus Polyester
- Anschlusskasten und Traverse aus verzinktem Stahlblech
- Doppellippendichtung (am Anschlusskasten) aus Gummi

einschl. folgender Lieferungen und Leistungen:
- Montage Anschlusskasten (sofern vorhanden) an Decke
- Montage Anschlussstutzen an Luftleitung
- Montage Frontdurchlass nach bauseitiger Montage der Abhangdecke
  (Herstellung Ausschnitt in Abhangdecke erfolgt bauseits nach Angabe AN)

Fabrikat der Planung  Trox
Typ der Planung  Airnamic
  oder gleichwertig

angebotenes Fabrikat: '........................................'

angebotener Typ: '........................................'

liefern und montieren

**02.05.01 Deckendralldurchlass, ohne Anschlusskasten, rund, NG 160, Zu-/Abluft 50/80 m³/h**
*** gemäß Ausführungsbeschreibung 7
Deckendralldurchlass, ohne Anschlusskasten, rund, NG 160, Zu-/Abluft 50/80 m³/h

Technische Eigenschaften
Luftvolumenstrom  50 ... 80  m³/h
Nutzung  Zu-/Abluftauslass
Nenngröße  160
Anschlusskasten  ohne
Anschlussstutzen  mit
Druckverlust  < 30  Pa bei Klappenstellung Auf
Schallleistungspegel  < 35  dB(A) bei Klappenstellung Auf

Durchmesser Frontdurchlass  160  mm
Stutzendurchmesser  98  mm
Maße Anschlusskasten  -  mm
Auslasshöhe  117  mm

liefern und montieren
Menge: 4,000 St
Projektkosten nach DIN 276-08: 431

**02.05.02 Deckendralldurchlass, ohne Anschlusskasten, rund, NG 250, Zu-/Abluft 200 m³/h**
*** gemäß Ausführungsbeschreibung 7
Deckendralldurchlass, ohne Anschlusskasten, rund, NG 250, Zu-/Abluft 200 m³/h

Technische Eigenschaften
Luftvolumenstrom  200  m³/h
Nutzung  Zuluftauslass
Nenngröße  250
Anschlusskasten  ohne
Anschlussstutzen  mit
Druckverlust  < 20  Pa bei Klappenstellung Auf
Schallleistungspegel  < 32  dB(A) bei Klappenstellung Auf

Durchmesser Frontdurchlass  250  mm
Stutzendurchmesser  158  mm
Maße Anschlusskasten  -  mm
Auslasshöhe  117  mm

liefern und montieren
Menge: 28,000 St
Projektkosten nach DIN 276-08: 431

**02.05.03 Deckendralldurchlass, mit Anschlusskasten, rund, NG 250, Zu-/Abluft 200 m³/h**
*** gemäß Ausführungsbeschreibung 7
Deckendralldurchlass, mit Anschlusskasten, rund, NG 250, Zu-/Abluft 200 m³/h

Technische Eigenschaften
Luftvolumenstrom  200  m³/h
Nutzung  Zu-/Abluftauslass
Nenngröße  250
Anschlusskasten  mit
Anschlussstutzen  mit
Druckverlust  < 35  Pa bei Klappenstellung Auf
Schallleistungspegel  < 35  dB(A) bei Klappenstellung Auf

Durchmesser Frontdurchlass  250  mm
Stutzendurchmesser  158  mm
Durchmesser Anschlusskasten  274  mm
Auslasshöhe  293  mm

liefern und montieren
Menge: 10,000 St
Projektkosten nach DIN 276-08: 431

**02.05.04 Deckendralldurchlass, mit Anschlusskasten, rund, NG 400, Zu-/Abluft 325 m³/h**
*** gemäß Ausführungsbeschreibung 7
Deckendralldurchlass, mit Anschlusskasten, rund, NG 400, Zu-/Abluft 325 m³/h

Technische Eigenschaften
Luftvolumenstrom  325  m³/h
Nutzung  Zu-/Abluftauslass
Nenngröße  400
Anschlusskasten  mit
Anschlussstutzen  mit
Druckverlust  < 25  Pa bei Klappenstellung Auf
Schallleistungspegel  < 30  dB(A) bei Klappenstellung Auf

Durchmesser Frontdurchlass  400  mm
Stutzendurchmesser  198  mm
Durchmesser Anschlusskasten  362  mm
Auslasshöhe  290  mm

liefern und montieren
Menge: 24,000 St
Projektkosten nach DIN 276-08: 431

**02.05.05 Deckendralldurchlass, o. Anschlussk., rund, NG 400, Zuluft 1.100 m³/h, verstellb. Ausströmrichtung - MH 10 m**
*** gemäß Ausführungsbeschreibung 7
Deckendralldurchlass, o. Anschlussk., rund, NG 400, Zuluft 1.100 m³/h, verstellb. Ausströmrichtung - MH 10 m

Deckendralldurchlässe mit rundem Frontdurchlass, mit/ohne Anschlusskasten für freihängenden Einbau und für abgehängte Decken;
einsetzbar als Zuluftluftdurchlass für große Raumhöhen; mit feststehenden Lamellen für horizontale Luftführung oder mit verstellbaren Lamellen für horizontale und vertikale Luftführung;
einbaufertige Komponente, bestehend aus:
- Frontdurchlass, fest verbunden oder mit Schnellverschlüssen demontierbar
- Lamellen für manuell oder motorisiert verstellbare Strömungsrichtungen
- Anschlusskragen oder Anschlusskasten (mit horizontal oder vertikal angeordnetem Anschlussstutzen, passend für Luftleitungen nach EN 1506 oder EN 13180
- Bohrungen zur Abhängung
- variabler Stellantrieb zur Umschaltung der Ausströmrichtung für unterschiedliche Betriebszustände

Materialien und Oberflächen:
- Lamellen, Gehäuse, Randverbreiterung, Anschlusskasten bzw. Anschlussstutzen aus verzinktem Stahlblech
- Schnellverschlüsse aus Nylon und Kautschuk
- Dichtung aus Gummi NR
- Frontdurchlass und Zierkappe aus Aluminium
- Schutzkorb aus Stahl-Rundprofilen
- Lamellen, Randverbreiterung, Frontdurchlass und Zierkappe pulverbeschichtet, RAÖ 9010, reinweiß

einschl. folgender Lieferungen und Leistungen:
- Montage an Decke
- Montage Anschlussstutzen an Luftleitung

Technische Eigenschaften
Luftvolumenstrom  max. 1.100  m³/h
Nutzung  Zuluftauslass
Nenngröße  400
Anschlusskasten  ohne
Anschlussstutzen  mit
Luftführung  motorisiert verstellbar
Einbauart  freihängend
Montagehöhe  ca. 10  m

Druckverlust  max. 55  Pa bei Klappenstellung Auf
Schallleistungspegel  max. 46  dB(A) bei Klappenstellung Auf

Stellantrieb  mit
Versorgungsspannung  24  V AC/DC
Stellsignal  2 - 10  V DC
Ansteuerung  aus Lüftungsanlage
Durchmesser Frontdurchlass  597  mm
Stutzendurchmesser  398  mm
Auslasshöhe  max. 400  mm

Fabrikat der Planung  Trox
Typ der Planung  VDL-B-V-L-D-S-E3/400
  oder gleichwertig

angebotenes Fabrikat: '........................................'

angebotener Typ: '........................................'

liefern und montieren
Menge: 18,000 St
Projektkosten nach DIN 276-08: 431

### 03 Lüftungsleitungen und Formstücke

*Hinweis: Ausführungs- und Montagehinweise für Lüftungsleitungen*
Ausführungs- und Montagehinweise für Lüftungsleitungen

- Luftleitungen und Formstücke aus Blech mit Rechteckquerschnitt
  nach DIN EN 1505 und in Dichtheitsklasse C nach DIN EN 1507
  bzw. ATC3 nach DIN EN 16798-3
- Luftleitungen und Formstücke aus Blech mit rundem Querschnitt
  nach DIN EN 1506 und in Dichtheitsklasse D nach DIN EN 12237
  bzw. ATC2 nach DIN EN 16798-3

jeweils mit Aufhänge-/Auflagekonstruktion, schallgedämmt; incl. Befestigungsmitteln mit bauaufsichtlichem Verwendbarkeitsnachweis; incl. Bohrungen in Befestigungsuntergrund Stahlbeton, Mauerwerk, Holz, Stahl; im Wesentlichen bestehend aus:
- für runde Lüftungsleitungen: zweiteilige Lüftungsschelle, verzinkt; mit Sicherheitsfangverschluss; mit sickenverstärktem Schellenkörper und unverlierbare Verschlussschrauben; schalldämmend durch abrollfähiges Walzenprofil und Kantenumgriff zur Vermeidung von Schallbrücken; Anschlussgewinde M8/M10
- für eckige Lüftungsleitungen: Luftkanalbefestiger, verzinkt; sickenverstärktes Befestigungselement mit integriertem Federelement zur Schallentkopplung, genau anpassbar an den Rechteckkanal durch Sollbiegestellen; Befestigung mittels Bohrschrauben oder Blindnieten
- für eckige Lüftungsleitungen: Luftkanaldoppelwinkel, verzinkt; zum Befestigen von Lüftungskanälen mittels Nieten, Bohrschrauben oder Schrauben M8 im Langloch; eingeknöpfter hochelastischer Puffer mit einer Lastverteilungsscheibe mit Stabilisierungsrand
- Gewindestange, verzinkt; Festigkeitsklasse 4.8; Größe M8 o. M10; Längen bis 300 mm

Montagehöhe bis 3,5 m über Rohfußboden; Sichtmontagen sind nicht vorgesehen

#### 03.01 Lüftungsleitungen, rechteckig

**03.01.01 Luftleitung, rechteckig, Kantenlänge bis 500 mm**
Luftleitung, rechteckig, Kantenlänge bis 500 mm
aus verzinktem Stahlblech, gefalzt; Verbindung mit Winkelflansch aus verzinktem Stahl, mit Schrauben und Dichtung
Menge: 52,000 m2
Projektkosten nach DIN 276-08: 431

**03.01.02 Luftleitung, rechteckig, Kantenlänge 500 - 1000 mm**
Luftleitung, rechteckig, Kantenlänge 500 - 1000 mm
aus verzinktem Stahlblech, gefalzt; Verbindung mit Winkelflansch aus verzinktem Stahl, mit Schrauben und Dichtung
Menge: 158,000 m2
Projektkosten nach DIN 276-08: 431

**03.01.03 Formstück für Luftltg., rechteckig, Kantenlänge bis 500 mm**
Formstück für Luftltg., rechteckig, Kantenlänge bis 500 mm
aus verzinktem Stahlblech, gefalzt; Verbindung mit Winkelflansch aus verzinktem Stahl, mit Schrauben und Dichtung
Menge: 123,000 m2
Projektkosten nach DIN 276-08: 431

**03.01.04 Formstück für Luftltg., rechteckig, Kantenlänge 500 - 1000 mm**
Formstück für Luftltg., rechteckig, Kantenlänge 500 - 1000 mm
aus verzinktem Stahlblech, gefalzt; Verbindung mit Winkelflansch aus verzinktem Stahl, mit Schrauben und Dichtung
Menge: 389,000 m2
Projektkosten nach DIN 276-08: 431

#### 03.02 Lüftungsleitungen, rund

**Ausführungsbeschreibung 8 Lüftungsleitung, rund, Wickelfalzrohr**
*Wickelfalzrohr aus verzinktem Stahlblech*
Wickelfalzrohr aus verzinktem Stahlblech
Blechdicke nach DIN 24145; Ausführung nach DIN EN 1506;
für Dichtheitsklasse D nach DIN EN 12237 bzw. ATC2 gemäß DIN EN 16798-3, unabhängig durch Eurovent zertifiziert

liefern und montieren

**03.02.01 Luftleitung, rund, Nennweite DN 80**
Menge: 4,000 m
Projektkosten nach DIN 276-08: 431

**03.02.02 Luftleitung, rund, Nennweite DN 100**
Menge: 131,000 m
Projektkosten nach DIN 276-08: 431

**03.02.03 Luftleitung, rund, Nennweite DN 125**
Menge: 73,000 m
Projektkosten nach DIN 276-08: 431

**03.02.04 Luftleitung, rund, Nennweite DN 140**
Menge: 14,000 m
Projektkosten nach DIN 276-08: 431

**03.02.05 Luftleitung, rund, Nennweite DN 160**
Menge: 164,000 m
Projektkosten nach DIN 276-08: 431

**03.02.06 Luftleitung, rund, Nennweite DN 180**
Menge: 35,000 m
Projektkosten nach DIN 276-08: 431

**03.02.07 Luftleitung, rund, Nennweite DN 200**
Menge: 142,000 m
Projektkosten nach DIN 276-08: 431

**03.02.08 Luftleitung, rund, Nennweite DN 225**
Menge: 23,000 m
Projektkosten nach DIN 276-08: 431

**03.02.09 Luftleitung, rund, Nennweite DN 250**
Menge: 32,000 m
Projektkosten nach DIN 276-08: 431

**03.02.10 Luftleitung, rund, Nennweite DN 280**
Menge: 9,000 m
Projektkosten nach DIN 276-08: 431

**03.02.11 Luftleitung, rund, Nennweite DN 315**
Menge: 95,000 m
Projektkosten nach DIN 276-08: 431

**03.02.12 Luftleitung, rund, Nennweite DN 315, Montagehöhe ca. 10,0 m**
Menge: 11,000 m
Projektkosten nach DIN 276-08: 431

**03.02.13 Luftleitung, rund, Nennweite DN 400**
Menge: 37,000 m
Projektkosten nach DIN 276-08: 431

**03.02.14 Luftleitung, rund, Nennweite DN 450**
Menge: 10,000 m
Projektkosten nach DIN 276-08: 431

**03.02.15 Luftleitung, rund, Nennweite DN 500**
Menge: 17,000 m
Projektkosten nach DIN 276-08: 431

**03.02.16 Luftleitung, rund, Nennweite DN 500, Montagehöhe ca. 10,0 m**
Menge: 21,000 m
Projektkosten nach DIN 276-08: 431

**03.02.17 Luftleitung, rund, Nennweite DN 630**
Menge: 13,000 m
Projektkosten nach DIN 276-08: 431

**03.02.18 Luftleitung, rund, Nennweite DN 630, Montagehöhe ca. 10,0 m**
Menge: 49,000 m
Projektkosten nach DIN 276-08: 431

#### 03.03 Lüftungsleitungen, rund, flexibel

**Ausführungsbeschreibung 9 Lüftungsleitung, rund, flexibel**
*Flexibles Lüftungsrohr aus Aluminiumband*
Flexibles Lüftungsrohr aus Aluminiumband
überlappt gewickelt und gefalzt, doppellagig; gestauchte Lieferung; nicht brennbar nach DIN 4102,Klasse A1; einschl. Bandschelle aus Edelstahl, Breite 9 mm; mit Schneckengewinde mit Zug-Kippmechanismus

liefern und montieren

**03.03.01 Luftleitung, rund, flexibel, Nennweite DN 80**
Menge: 3,000 m
Projektkosten nach DIN 276-08: 431

**03.03.02 Luftleitung, rund, flexibel, Nennweite DN 100**
Menge: 22,000 m
Projektkosten nach DIN 276-08: 431

**03.03.03 Luftleitung, rund, flexibel, Nennweite DN 125**
Menge: 3,000 m
Projektkosten nach DIN 276-08: 431

**03.03.04 Luftleitung, rund, flexibel, Nennweite DN 140**
Menge: 2,000 m
Projektkosten nach DIN 276-08: 431

**03.03.05 Luftleitung, rund, flexibel, Nennweite DN 160**
Menge: 9,000 m
Projektkosten nach DIN 276-08: 431

**03.03.06 Luftleitung, rund, flexibel, Nennweite DN 200**
Menge: 25,000 m
Projektkosten nach DIN 276-08: 431

#### 03.04 Bogen für Lüftungsleitungen, rund

**Ausführungsbeschreibung 10 Bogen für runde Lüftungsleitungen, 45 o. 90 Grad**
*Bogen, in Segmentbauweise aus verzinktem Stahlblech*
Bogen, in Segmentbauweise aus verzinktem Stahlblech
Ausführung nach DIN EN 12237 und DIN EN 1506 in Dichtheitsklasse D bzw. ATC2 gemäß DIN EN 16798-3; unabhängig durch Eurovent zertifiziert;
Steckverbindungen mit werksseitig fest montierter Doppellippendichtung aus alterungsbeständigem EPDM-Gummi

liefern und montieren

**03.04.01 Bogen, für Luftleitung rund, 45 o. 90 Grad, DN 80**
Menge: 6,000 St
Projektkosten nach DIN 276-08: 431

**03.04.02 Bogen, für Luftleitung rund, 45 o. 90 Grad, DN 100**
Menge: 94,000 St
Projektkosten nach DIN 276-08: 431

**03.04.03 Bogen, für Luftleitung rund, 45 o. 90 Grad, DN 125**
Menge: 36,000 St
Projektkosten nach DIN 276-08: 431

**03.04.04 Bogen, für Luftleitung rund, 45 o. 90 Grad, DN 140**
Menge: 10,000 St
Projektkosten nach DIN 276-08: 431

**03.04.05 Bogen, für Luftleitung rund, 45 o. 90 Grad, DN 160**
Menge: 75,000 St
Projektkosten nach DIN 276-08: 431

**03.04.06 Bogen, für Luftleitung rund, 45 o. 90 Grad, DN 180**
Menge: 11,000 St
Projektkosten nach DIN 276-08: 431

**03.04.07 Bogen, für Luftleitung rund, 45 o. 90 Grad, DN 200**
Menge: 86,000 St
Projektkosten nach DIN 276-08: 431

**03.04.08 Bogen, für Luftleitung rund, 45 o. 90 Grad, DN 225**
Menge: 11,000 St
Projektkosten nach DIN 276-08: 431

**03.04.09 Bogen, für Luftleitung rund, 45 o. 90 Grad, DN 250**
Menge: 11,000 St
Projektkosten nach DIN 276-08: 431

**03.04.10 Bogen, für Luftleitung rund, 45 o. 90 Grad, DN 280**
Menge: 4,000 St
Projektkosten nach DIN 276-08: 431

**03.04.11 Bogen, für Luftleitung rund, 45 o. 90 Grad, DN 315**
Menge: 84,000 St
Projektkosten nach DIN 276-08: 431

**03.04.12 Bogen, für Luftleitung rund, 45 o. 90 Grad, DN 315, Montagehöhe ca. 10,0 m**
Menge: 3,000 St
Projektkosten nach DIN 276-08: 431

**03.04.13 Bogen, für Luftleitung rund, 45 o. 90 Grad, DN 400**
Menge: 17,000 St
Projektkosten nach DIN 276-08: 431

**03.04.14 Bogen, für Luftleitung rund, 45 o. 90 Grad, DN 450**
Menge: 3,000 St
Projektkosten nach DIN 276-08: 431

**03.04.15 Bogen, für Luftleitung rund, 45 o. 90 Grad, DN 500**
Menge: 8,000 St
Projektkosten nach DIN 276-08: 431

**03.04.16 Bogen, für Luftleitung rund, 45 o. 90 Grad, DN 500, Montagehöhe ca. 10,0 m**
Menge: 3,000 St
Projektkosten nach DIN 276-08: 431

**03.04.17 Bogen, für Luftleitung rund, 45 o. 90 Grad, DN 630**
Menge: 3,000 St
Projektkosten nach DIN 276-08: 431

**03.04.18 Bogen, für Luftleitung rund, 45 o. 90 Grad, DN 630, Montagehöhe ca. 10,0 m**
Menge: 6,000 St
Projektkosten nach DIN 276-08: 431

#### 03.05 Abzweig(reduzier)stück für Lüftungsleitungen, rund

**Ausführungsbeschreibung 11 Abzweig(reduzier)stück für runde Lüftungsleitungen**
*Abzweigstück (T-Stück) aus verzinktem Stahlblech*
Abzweigstück (T-Stück) aus verzinktem Stahlblech
mit oder ohne Reduzierung;
Ausführung nach DIN EN 12237 und DIN EN 1506 in Dichtheitsklasse D bzw. ATC2 gemäß DIN EN 16798-3, unabhängig durch Eurovent zertifiziert;
Steckverbindungen mit werksseitig fest montierter Doppellippendichtung aus alterungsbeständigem EPDM-Gummi

liefern und montieren

**03.05.01 Abzweigreduzierstück, für Luftleitung rund, größter DN 100**
Abzweigreduzierstück, für Luftleitung rund, größter DN 100
45 oder 90 Grad
Menge: 2,000 St
Projektkosten nach DIN 276-08: 431

**03.05.02 Abzweigreduzierstück, für Luftleitung rund, größter DN 125**
Abzweigreduzierstück, für Luftleitung rund, größter DN 125
45 oder 90 Grad
Menge: 13,000 St
Projektkosten nach DIN 276-08: 431

**03.05.03 Abzweigreduzierstück, für Luftleitung rund, größter DN 140**
Abzweigreduzierstück, für Luftleitung rund, größter DN 140
45 oder 90 Grad
Menge: 3,000 St
Projektkosten nach DIN 276-08: 431

**03.05.04 Abzweigreduzierstück, für Luftleitung rund, größter DN 160**
Abzweigreduzierstück, für Luftleitung rund, größter DN 160
45 oder 90 Grad
Menge: 7,000 St
Projektkosten nach DIN 276-08: 431

**03.05.05 Abzweigreduzierstück, für Luftleitung rund, größter DN 180**
Abzweigreduzierstück, für Luftleitung rund, größter DN 180
45 oder 90 Grad
Menge: 5,000 St
Projektkosten nach DIN 276-08: 431

**03.05.06 Abzweigreduzierstück, für Luftleitung rund, größter DN 200**
Abzweigreduzierstück, für Luftleitung rund, größter DN 200
45 oder 90 Grad
Menge: 10,000 St
Projektkosten nach DIN 276-08: 431

**03.05.07 Abzweigreduzierstück, für Luftleitung rund, größter DN 225**
Abzweigreduzierstück, für Luftleitung rund, größter DN 225
45 oder 90 Grad
Menge: 3,000 St
Projektkosten nach DIN 276-08: 431

**03.05.08 Abzweigreduzierstück, für Luftleitung rund, größter DN 250**
Abzweigreduzierstück, für Luftleitung rund, größter DN 250
45 oder 90 Grad
Menge: 4,000 St
Projektkosten nach DIN 276-08: 431

**03.05.09 Abzweigreduzierstück, für Luftleitung rund, größter DN 280**
Abzweigreduzierstück, für Luftleitung rund, größter DN 280
45 oder 90 Grad
Menge: 2,000 St
Projektkosten nach DIN 276-08: 431

**03.05.10 Abzweigreduzierstück, für Luftleitung rund, größter DN 315**
Abzweigreduzierstück, für Luftleitung rund, größter DN 315
45 oder 90 Grad
Menge: 6,000 St
Projektkosten nach DIN 276-08: 431

**03.05.11 Abzweigreduzierstück, für Luftleitung rund, größter DN 450**
Abzweigreduzierstück, für Luftleitung rund, größter DN 450
45 oder 90 Grad
Menge: 2,000 St
Projektkosten nach DIN 276-08: 431

**03.05.12 Abzweigstück, für Luftleitung rund, DN 100**
Abzweigstück, für Luftleitung rund, DN 100
45 oder 90 Grad
Menge: 1,000 St
Projektkosten nach DIN 276-08: 431

**03.05.13 Abzweigstück, für Luftleitung rund, DN 125**
Abzweigstück, für Luftleitung rund, DN 125
45 oder 90 Grad
Menge: 3,000 St
Projektkosten nach DIN 276-08: 431

**03.05.14 Abzweigstück, für Luftleitung rund, DN 160**
Abzweigstück, für Luftleitung rund, DN 160
45 oder 90 Grad
Menge: 5,000 St
Projektkosten nach DIN 276-08: 431

**03.05.15 Abzweigstück, für Luftleitung rund, DN 180**
Abzweigstück, für Luftleitung rund, DN 180
45 oder 90 Grad
Menge: 3,000 St
Projektkosten nach DIN 276-08: 431

**03.05.16 Abzweigstück, für Luftleitung rund, DN 200**
Abzweigstück, für Luftleitung rund, DN 200
45 oder 90 Grad
Menge: 15,000 St
Projektkosten nach DIN 276-08: 431

#### 03.06 Muffe zur Verbindung von Lüftungsleitungen, rund

**Ausführungsbeschreibung 12 Muffe zum Verbinden zweier Formstücke**
*Muffe aus verzinktem Stahlblech*
Muffe aus verzinktem Stahlblech
Ausführung nach DIN EN 12237 und DIN EN 1506 in Dichtheitsklasse D bzw. ATC2 gemäß DIN EN 16798-3, unabhängig durch Eurovent zertifiziert

liefern und montieren

**03.06.01 Muffe, für Luftleitung rund, DN 80**
Menge: 2,000 St
Projektkosten nach DIN 276-08: 431

**03.06.02 Muffe, für Luftleitung rund, DN 100**
Menge: 3,000 St
Projektkosten nach DIN 276-08: 431

**03.06.03 Muffe, für Luftleitung rund, DN 125**
Menge: 9,000 St
Projektkosten nach DIN 276-08: 431

**03.06.04 Muffe, für Luftleitung rund, DN 140**
Menge: 3,000 St
Projektkosten nach DIN 276-08: 431

**03.06.05 Muffe, für Luftleitung rund, DN 160**
Menge: 9,000 St
Projektkosten nach DIN 276-08: 431

**03.06.06 Muffe, für Luftleitung rund, DN 180**
Menge: 11,000 St
Projektkosten nach DIN 276-08: 431

**03.06.07 Muffe, für Luftleitung rund, DN 200**
Menge: 9,000 St
Projektkosten nach DIN 276-08: 431

**03.06.08 Muffe, für Luftleitung rund, DN 225**
Menge: 3,000 St
Projektkosten nach DIN 276-08: 431

**03.06.09 Muffe, für Luftleitung rund, DN 250**
Menge: 2,000 St
Projektkosten nach DIN 276-08: 431

**03.06.10 Muffe, für Luftleitung rund, DN 315**
Menge: 12,000 St
Projektkosten nach DIN 276-08: 431

**03.06.11 Muffe, für Luftleitung rund, DN 315, Montagehöhe ca. 10,0 m**
Menge: 24,000 St
Projektkosten nach DIN 276-08: 431

#### 03.07 Steckverbinder zur Verbindung von Lüftungsleitungen, rund

**Ausführungsbeschreibung 13 Steckverbinder zum Verbinden runder Lüftungsleitungen**
*Steckverbinder aus verzinktem Stahlblech*
Steckverbinder aus verzinktem Stahlblech
Ausführung nach DIN EN 12237 und DIN EN 1506 in Dichtheitsklasse D bzw. ATC2 gemäß DIN EN 16798-3, unabhängig durch Eurovent zertifiziert
Steckverbindungen mit werksseitig fest montierter Doppellippendichtung aus alterungsbeständigem EPDM-Gummi

liefern und montieren

**03.07.01 Steckverbinder, für Luftleitung rund, DN 80**
Menge: 2,000 St
Projektkosten nach DIN 276-08: 431

**03.07.02 Steckverbinder, für Luftleitung rund, DN 100**
Menge: 14,000 St
Projektkosten nach DIN 276-08: 431

**03.07.03 Steckverbinder, für Luftleitung rund, DN 125**
Menge: 8,000 St
Projektkosten nach DIN 276-08: 431

**03.07.04 Steckverbinder, für Luftleitung rund, DN 140**
Menge: 4,000 St
Projektkosten nach DIN 276-08: 431

**03.07.05 Steckverbinder, für Luftleitung rund, DN 160**
Menge: 26,000 St
Projektkosten nach DIN 276-08: 431

**03.07.06 Steckverbinder, für Luftleitung rund, DN 180**
Menge: 6,000 St
Projektkosten nach DIN 276-08: 431

**03.07.07 Steckverbinder, für Luftleitung rund, DN 200**
Menge: 18,000 St
Projektkosten nach DIN 276-08: 431

**03.07.08 Steckverbinder, für Luftleitung rund, DN 225**
Menge: 5,000 St
Projektkosten nach DIN 276-08: 431

**03.07.09 Steckverbinder, für Luftleitung rund, DN 250**
Menge: 1,000 St
Projektkosten nach DIN 276-08: 431

**03.07.10 Steckverbinder, für Luftleitung rund, DN 315**
Menge: 6,000 St
Projektkosten nach DIN 276-08: 431

**03.07.11 Steckverbinder, für Luftleitung rund, DN 400**
Menge: 3,000 St
Projektkosten nach DIN 276-08: 431

**03.07.12 Steckverbinder, für Luftleitung rund, DN 450**
Menge: 2,000 St
Projektkosten nach DIN 276-08: 431

**03.07.13 Steckverbinder, für Luftleitung rund, DN 500, Montagehöhe ca. 10,0 m**
Menge: 3,000 St
Projektkosten nach DIN 276-08: 431

**03.07.14 Steckverbinder, für Luftleitung rund, DN 630, Montagehöhe ca. 10,0 m**
Menge: 6,000 St
Projektkosten nach DIN 276-08: 431

#### 03.08 Reduzierung, symmetrisch, zur Verbindung von Lüftungsleitungen, rund

**Ausführungsbeschreibung 14 Übergangsstück/Reduzierstück**
*zum Verbinden runder Lüftungsleitungen*
*Reduzierung, symmetrisch, aus verzinktem Stahlblech*
Reduzierung, symmetrisch, aus verzinktem Stahlblech
Ausführung nach DIN EN 12237 und DIN EN 1506 in Dichtheitsklasse D bzw. ATC2 gemäß DIN EN 16798-3, unabhängig durch Eurovent zertifiziert;
Steckverbindungen mit werksseitig fest montierter Doppellippendichtung aus alterungsbeständigem EPDM-Gummi

liefern und montieren

**03.08.01 Übergangsstück, für Luftleitung rund, größter DN 100**
Menge: 26,000 St
Projektkosten nach DIN 276-08: 431

**03.08.02 Übergangsstück, für Luftleitung rund, größter DN 125**
Menge: 18,000 St
Projektkosten nach DIN 276-08: 431

**03.08.03 Übergangsstück, für Luftleitung rund, größter DN 140**
Menge: 2,000 St
Projektkosten nach DIN 276-08: 431

**03.08.04 Übergangsstück, für Luftleitung rund, größter DN 160**
Menge: 9,000 St
Projektkosten nach DIN 276-08: 431

**03.08.05 Übergangsstück, für Luftleitung rund, größter DN 180**
Menge: 9,000 St
Projektkosten nach DIN 276-08: 431

**03.08.06 Übergangsstück, für Luftleitung rund, größter DN 200**
Menge: 8,000 St
Projektkosten nach DIN 276-08: 431

**03.08.07 Übergangsstück, für Luftleitung rund, größter DN 225**
Menge: 4,000 St
Projektkosten nach DIN 276-08: 431

**03.08.08 Übergangsstück, für Luftleitung rund, größter DN 250**
Menge: 6,000 St
Projektkosten nach DIN 276-08: 431

**03.08.09 Übergangsstück, für Luftleitung rund, größter DN 280**
Menge: 4,000 St
Projektkosten nach DIN 276-08: 431

**03.08.10 Übergangsstück, für Luftleitung rund, größter DN 315**
Menge: 13,000 St
Projektkosten nach DIN 276-08: 431

**03.08.11 Übergangsstück, für Luftleitung rund, größter DN 400**
Menge: 26,000 St
Projektkosten nach DIN 276-08: 431

**03.08.12 Übergangsstück, für Luftleitung rund, größter DN 500, Montagehöhe ca. 10,0 m**
Menge: 3,000 St
Projektkosten nach DIN 276-08: 431

**03.08.13 Übergangsstück, für Luftleitung rund, größter DN 630, Montagehöhe ca. 10,0 m**
Menge: 3,000 St
Projektkosten nach DIN 276-08: 431

#### 03.09 Bundkragen

**Ausführungsbeschreibung 15 Bundkragen für Steckverbindungen**
*Bundkragen für Steckverbingungen, ohne Radius, aus verzinktem Stahlblech*
Bundkragen für Steckverbingungen, ohne Radius, aus verzinktem Stahlblech
Ausführung nach DIN EN 12237 und DIN EN 1506 in Dichtheitsklasse D bzw. ATC2 gemäß DIN EN 16798-3, unabhängig durch Eurovent zertifiziert;
Steckverbindungen mit werksseitig fest montierter Doppellippendichtung aus alterungsbeständigem EPDM-Gummi

liefern und montieren

**03.09.01 Bundkragen, für Luftleitung rund, DN 125**
Menge: 2,000 St
Projektkosten nach DIN 276-08: 431

**03.09.02 Bundkragen, für Luftleitung rund, DN 140**
Menge: 3,000 St
Projektkosten nach DIN 276-08: 431

**03.09.03 Bundkragen, für Luftleitung rund, DN 160**
Menge: 3,000 St
Projektkosten nach DIN 276-08: 431

**03.09.04 Bundkragen, für Luftleitung rund, DN 180**
Menge: 2,000 St
Projektkosten nach DIN 276-08: 431

**03.09.05 Bundkragen, für Luftleitung rund, DN 200**
Menge: 2,000 St
Projektkosten nach DIN 276-08: 431

**03.09.06 Bundkragen, für Luftleitung rund, DN 225**
Menge: 2,000 St
Projektkosten nach DIN 276-08: 431

**03.09.07 Bundkragen, für Luftleitung rund, DN 250**
Menge: 3,000 St
Projektkosten nach DIN 276-08: 431

**03.09.08 Bundkragen, für Luftleitung rund, DN 315**
Menge: 8,000 St
Projektkosten nach DIN 276-08: 431

#### 03.10 Lüftungsleitungen - Zubehör

**03.10.01 Revisionsdeckel für rechteckige Luftleitung, 200 x 100 mm**
Revisionsdeckel für rechteckige Luftleitung, 200 x 100 mm

ovaler, gepresster Deckel aus verzinktem Stahl mit PE-Dichtung und Dichtringen aus PE; Drehgriffe aus Kunststoff mit eingelassenem Metallgewinde, Schlossschraube und Kegelfedern; Anschlagscheiben zur Verhinderung des Herausdrehens der Drehgriffe

einschl. folgender Lieferungen und Leistungen:
- Herstellung des Ausschnittes in der Luftleitung

Technische Eigenschaften
Länge  200  mm
Breite  100  mm

liefern und montieren
Menge: 12,000 St
Projektkosten nach DIN 276-08: 431

**03.10.02 Revisionsdeckel für rechteckige Luftleitung, 300 x 150 mm**
Revisionsdeckel für rechteckige Luftleitung, 300 x 150 mm

ovaler, gepresster Deckel aus verzinktem Stahl mit PE-Dichtung und Dichtringen aus PE; Drehgriffe aus Kunststoff mit eingelassenem Metallgewinde, Schlossschraube und Kegelfedern; Anschlagscheiben zur Verhinderung des Herausdrehens der Drehgriffe

einschl. folgender Lieferungen und Leistungen:
- Herstellung des Ausschnittes in der Luftleitung

Technische Eigenschaften
Länge  300  mm
Breite  150  mm

liefern und montieren
Menge: 12,000 St
Projektkosten nach DIN 276-08: 431

**03.10.03 Revisionsdeckel für rechteckige Luftleitung, 400 x 200 mm**
Revisionsdeckel für rechteckige Luftleitung, 400 x 200 mm

ovaler, gepresster Deckel aus verzinktem Stahl mit PE-Dichtung und Dichtringen aus PE; Drehgriffe aus Kunststoff mit eingelassenem Metallgewinde, Schlossschraube und Kegelfedern; Anschlagscheiben zur Verhinderung des Herausdrehens der Drehgriffe

einschl. folgender Lieferungen und Leistungen:
- Herstellung des Ausschnittes in der Luftleitung

Technische Eigenschaften
Länge  400  mm
Breite  200  mm

liefern und montieren
Menge: 8,000 St
Projektkosten nach DIN 276-08: 431

**03.10.04 Revisionsdeckel für runde Luftleitung, 180 x 100 mm**
Revisionsdeckel für runde Luftleitung, 180 x 100 mm

ovaler, gepresster Deckel aus verzinktem Stahl mit PE-Dichtung und Dichtringen aus PE; Drehgriffe aus Kunststoff mit eingelassenem Metallgewinde, Schlossschraube und Kegelfedern; Anschlagscheiben zur Verhinderung des Herausdrehens der Drehgriffe

einschl. folgender Lieferungen und Leistungen:
- Herstellung des Ausschnittes in der Luftleitung

Technische Eigenschaften
Länge  180  mm
Breite  100  mm

liefern und montieren
Menge: 16,000 St
Projektkosten nach DIN 276-08: 431

**03.10.05 Revisionsdeckel für runde Luftleitung, 200 x 100 mm**
Revisionsdeckel für runde Luftleitung, 200 x 100 mm

ovaler, gepresster Deckel aus verzinktem Stahl mit PE-Dichtung und Dichtringen aus PE; Drehgriffe aus Kunststoff mit eingelassenem Metallgewinde, Schlossschraube und Kegelfedern; Anschlagscheiben zur Verhinderung des Herausdrehens der Drehgriffe

einschl. folgender Lieferungen und Leistungen:
- Herstellung des Ausschnittes in der Luftleitung

Technische Eigenschaften
Länge  200  mm
Breite  100  mm

liefern und montieren
Menge: 16,000 St
Projektkosten nach DIN 276-08: 431

**03.10.06 Revisionsdeckel für runde Luftleitung, 300 x 200 mm**
Revisionsdeckel für runde Luftleitung, 300 x 200 mm

ovaler, gepresster Deckel aus verzinktem Stahl mit PE-Dichtung und Dichtringen aus PE; Drehgriffe aus Kunststoff mit eingelassenem Metallgewinde, Schlossschraube und Kegelfedern; Anschlagscheiben zur Verhinderung des Herausdrehens der Drehgriffe

einschl. folgender Lieferungen und Leistungen:
- Herstellung des Ausschnittes in der Luftleitung

Technische Eigenschaften
Länge  300  mm
Breite  200  mm

liefern und montieren
Menge: 12,000 St
Projektkosten nach DIN 276-08: 431

**03.10.07 Revisionsdeckel für runde Luftleitung, 400 x 300 mm**
Revisionsdeckel für runde Luftleitung, 400 x 300 mm

ovaler, gepresster Deckel aus verzinktem Stahl mit PE-Dichtung und Dichtringen aus PE; Drehgriffe aus Kunststoff mit eingelassenem Metallgewinde, Schlossschraube und Kegelfedern; Anschlagscheiben zur Verhinderung des Herausdrehens der Drehgriffe

einschl. folgender Lieferungen und Leistungen:
- Herstellung des Ausschnittes in der Luftleitung

Technische Eigenschaften
Länge  400  mm
Breite  300  mm

liefern und montieren
Menge: 14,000 St
Projektkosten nach DIN 276-08: 431

### 04 Lüftungstechnische Komponenten

#### 04.01 Drosselklappe

**04.01.01 Drosselklappe, runde Bauform, 400 m³/h, NG 200**
Drosselklappe, runde Bauform, 400 m³/h, NG 200

zum Abgleichen von Volumenströmen; für Zuluft oder Abluft; mit Einstelldiagramm auf dem Gehäuse; nachträglicher Anbau eines Stellantriebes möglich; Gehäuseleckluftstrom Klasse C nach DIN EN 1751;
einbaufertige Drosselklappe, bestehend aus:
- Gehäuse mit Stellklappe
- Handrad zur stufenlosen Einstellung
- Rohrstutzen mit Lippendichtung

Materialien:
- Gehäuse aus verzinktem Stahlblech
- Handrad, Stellklappe und Gleitlager aus Kunststoff

Technische Eigenschaften
Luftvolumenstrom  400  m³/h
Luftvolumenstrombereich  100 - 1.000  m³/h
Nenngröße  200  mm
Baulänge  232  mm

liefern und montieren
Menge: 5,000 St
Projektkosten nach DIN 276-08: 431

**04.01.02 Drosselklappe, runde Bauform, 910 m³/h, NG 250**
Drosselklappe, runde Bauform, 910 m³/h, NG 250

zum Abgleichen von Volumenströmen; für Zuluft oder Abluft; mit Einstelldiagramm auf dem Gehäuse; nachträglicher Anbau eines Stellantriebes möglich; Gehäuseleckluftstrom Klasse C nach DIN EN 1751;
einbaufertige Drosselklappe, bestehend aus:
- Gehäuse mit Stellklappe
- Handrad zur stufenlosen Einstellung
- Rohrstutzen mit Lippendichtung

Materialien:
- Gehäuse aus verzinktem Stahlblech
- Handrad, Stellklappe und Gleitlager aus Kunststoff

Technische Eigenschaften
Luftvolumenstrom  910  m³/h
Luftvolumenstrombereich  100 - 1.700  m³/h
Nenngröße  250  mm
Baulänge  232  mm

liefern und montieren
Menge: 1,000 St
Projektkosten nach DIN 276-08: 431

#### 04.02 Brandschutzklappen

**Ausführungsbeschreibung 16 Brandschutzklappe eckig mit Federrücklaufantrieb**
*Brandschutzklappe in quadratischer oder rechteckiger Bauform*
Brandschutzklappe in quadratischer oder rechteckiger Bauform
mit zwei großen, werkzeuglos bedienbaren Inspektionsöffnungen (d = 110 mm mit Bajonettverschluss);
funktionsfertige Einheit mit einer Auslöseeinrichtung und einem austauschbaren, feuerbeständigen Klappenblatt, verwendungsabhängig horizontal und vertikal anordenbar;
verwendungsbedingt klassifiziert von EI 30 (ve, ho i ↔ o) S bis EI 120 (ve, ho i ↔ o) S;
für Nasseinbau in massive Wände, Trockeneinbau in beidseitig bekleidete Leichtbauwände sowie Schachtwände mit Metallständerwerk mit einseitiger Bekleidung;
luftdichtes Gehäuse bis Dichtheitsklasse C nach DIN EN 1751 mit geringer Druckdifferenz und Schallleistungspegel;
Gehäuselängen 305 mm oder 500 mm mit 30 mm (L = 500 mm) Anschlussflansche zum Anschluss an Luftleitungen aus nicht brennbaren oder brennbaren Baustoffen

Ausführung:
- thermoelektrisch; mit elektrischem Antrieb (Betriebsspannung 24 V AC/DC) mit Federrücklauf zum Öffnen und Schließen der Brandschutzklappe, auch bei laufender Lüftungsanlage, unabhängig von der Nenngröße; Testschalter/Taster und Kontroll-LED

Materialien und Oberflächen:
- Gehäuse: verzinktes Stahlblech
- Klappenblatt: Spezial-Isolierstoff (ohne Beschichtung)
- Klappenachsen, Antriebsgestänge: verzinkt
- Gleitlager: Kunststoff
- Dichtungen: EPDM und TPE

einschl. folgender Lieferungen und Leistungen:
- Modul zur Verbindung der Brandschutzklappe mit der Steuerung der zugehörigen Lüftungsanlage mit folgenden wesentlichen Funktionen:
  - integrierte Endlagenschalter
  - Überwachung der Übertragungsfunktion
  - kurzschlussfest
  - einfache Verdrahtungstechnik
  - zertifizierte Motorsteuermodule für sichere Kommunikaton bis SIL2
  - keine zusätzl. Versorgungsleitung für Antrieb bzw. Rauchauslöseeinrichtung notwendig
  - LED-Anzeige für Klappenstellung Auf/Zu und Laufzeitfehlerüberwachung
  - Rauchmeldung (Öffnerkontakt) über Klemmenanschließbar
- Montage der lose mitgelieferten Anbauteile

Fabrikat  Trox GmbH
Serie  FK2-EU/DE/ZA07
  oder gleichwertig

angebotenes Fabrikat: '........................................'

angebotene Serie: '........................................'

**04.02.01 Brandschutzklappe 650 x 650 mm mit Federrücklaufantrieb, 6.600 m³/h**
*** gemäß Ausführungsbeschreibung 16
Brandschutzklappe 650 x 650 mm mit Federrücklaufantrieb, 6.600 m³/h

Technische Eigenschaften
Luftvolumenstrom  6.600  m3/h
Einbaulage  vertikal stehend
  in Betondecke
Breite  650  mm
Höhe  650  mm
Baulänge  500  mm

liefern und montieren
Menge: 3,000 St
Projektkosten nach DIN 276-08: 431

**04.02.02 Brandschutzklappe 400 x 250 mm mit Federrücklaufantrieb, 1.200 m³/h**
*** gemäß Ausführungsbeschreibung 16
Brandschutzklappe 400 x 250 mm mit Federrücklaufantrieb, 1.200 m³/h

Technische Eigenschaften
Luftvolumenstrom  1.200  m3/h
Einbaulage  horizontal
  in Massivwand
Breite  400  mm
Höhe  250  mm
Baulänge  500  mm

liefern und montieren
Menge: 2,000 St
Projektkosten nach DIN 276-08: 431

**Ausführungsbeschreibung 17 Brandschutzklappe rund mit Federrücklaufantrieb**
*Brandschutzklappe in runder Bauform*
Brandschutzklappe in runder Bauform
funktionsfertige Einheit mit einer Auslöseeinrichtung und einem austauschbaren, feuerbeständigen Klappenblatt, verwendungsabhängig horizontal und vertikal anordenbar;
verwendungsbedingt klassifiziert von EI 30 (ve, ho i ↔ o) S bis EI 120 (ve, ho i ↔ o) S;
für Nasseinbau in massive Wände, Trockeneinbau in beidseitig bekleidete Leichtbauwände sowie Schachtwände mit Metallständerwerk mit einseitiger Bekleidung;
luftdichtes Gehäuse bis Dichtheitsklasse C nach DIN EN 1751 mit geringer Druckdifferenz und Schallleistungspegel;
Gehäuselängen 495 mm und 550 mm zum direkten Anschluss an Luftleitungen aus nicht brennbaren oder brennbaren Baustoffen

Ausführung:
- thermoelektrisch; mit elektrischem Antrieb (Betriebsspannung 24 V AC/DC) mit Federrücklauf zum Öffnen und Schließen der Brandschutzklappe, auch bei laufender Lüftungsanlage, unabhängig von der Nenngröße; Testschalter/Taster und Kontroll-LED

Materialien und Oberflächen:
- Gehäuse: verzinktes Stahlblech
- Klappenblatt: Spezial-Isolierstoff (ohne Beschichtung)
- Klappenachsen, Antriebsgestänge: verzinkt
- Gleitlager: Kunststoff
- Dichtungen: EPDM und TPE

einschl. folgender Lieferungen und Leistungen:
- Modul zur Verbindung der Brandschutzklappe mit der Steuerung der zugehörigen Lüftungsanlage mit folgenden wesentlichen Funktionen:
  - integrierte Endlagenschalter
  - Überwachung der Übertragungsfunktion
  - kurzschlussfest
  - einfache Verdrahtungstechnik
  - zertifizierte Motorsteuermodule für sichere Kommunikaton bis SIL2
  - keine zusätzl. Versorgungsleitung für Antrieb bzw. Rauchauslöseeinrichtung notwendig
  - LED-Anzeige für Klappenstellung Auf/Zu und Laufzeitfehlerüberwachung
  - Rauchmeldung (Öffnerkontakt) über Klemmenanschließbar
- Montage der lose mitgelieferten Anbauteile

Fabrikat  Trox GmbH
Serie  FKR-EU/DE/ZA07
  oder gleichwertig

angebotenes Fabrikat: '........................................'

angebotene Serie: '........................................'

**04.02.03 Brandschutzklappe 400 mm mit Federrücklaufantrieb, 2.400 m³/h**
*** gemäß Ausführungsbeschreibung 17
Brandschutzklappe 400 mm mit Federrücklaufantrieb, 2.400 m³/h

Technische Eigenschaften
Luftvolumenstrom  2.400  m3/h
Einbaulage  horizontal
  in Massivwand
Durchmesser  400  mm
Baulänge  550  mm

liefern und montieren
Menge: 1,000 St
Projektkosten nach DIN 276-08: 431

**04.02.04 Brandschutzklappe 630 mm mit Federrücklaufantrieb, 6.600 m³/h**
*** gemäß Ausführungsbeschreibung 17
Brandschutzklappe 630 mm mit Federrücklaufantrieb, 6.600 m³/h

Technische Eigenschaften
Luftvolumenstrom  6.600  m3/h
Einbaulage  horizontal
  in Massivwand
Durchmesser  630  mm
Baulänge  550  mm

liefern und montieren
Menge: 3,000 St
Projektkosten nach DIN 276-08: 431

**04.02.05 Brandschutzklappe rund 100 mm mit Federrücklaufantrieb, 100 m³/h**
Brandschutzklappe rund 100 mm mit Federrücklaufantrieb, 100 m³/h

funktionsfertige Einheit mit einer Auslöseeinrichtung und einem austauschbaren, feuerbeständigen Klappenblatt, verwendungsabhängig horizontal und vertikal anordenbar;
verwendungsbedingt klassifiziert von EI 30 (ve, ho i ↔ o) S bis EI 120 (ve, ho i ↔ o) S;
für Nasseinbau in massive Wände, Trockeneinbau in beidseitig bekleidete Leichtbauwände sowie Schachtwände mit Metallständerwerk mit einseitiger Bekleidung;
luftdichtes Gehäuse bis Dichtheitsklasse C nach DIN EN 1751 mit geringer Druckdifferenz und Schallleistungspegel;
Gehäuselängen 400 mm zum direkten Anschluss an Luftleitungen aus nicht brennbaren oder brennbaren Baustoffen

Ausführung:
- thermoelektrisch; mit elektrischem Antrieb (Betriebsspannung 24 V AC/DC) mit Federrücklauf zum Öffnen und Schließen der Brandschutzklappe, auch bei laufender Lüftungsanlage, unabhängig von der Nenngröße; Testschalter/Taster und Kontroll-LED

Materialien und Oberflächen:
- Gehäuse: verzinktes Stahlblech
- Klappenblatt: Spezial-Isolierstoff (ohne Beschichtung)
- Klappenachsen, Antriebsgestänge: verzinkt
- Gleitlager: Kunststoff
- Dichtungen: EPDM und TPE

einschl. folgender Lieferungen und Leistungen:
- Modul zur Verbindung der Brandschutzklappe mit der Steuerung der zugehörigen Lüftungsanlage mit folgenden wesentlichen Funktionen:
  - integrierte Endlagenschalter
  - Überwachung der Übertragungsfunktion
  - kurzschlussfest
  - einfache Verdrahtungstechnik
  - zertifizierte Motorsteuermodule für sichere Kommunikaton bis SIL2
  - keine zusätzl. Versorgungsleitung für Antrieb bzw. Rauchauslöseeinrichtung notwendig
  - LED-Anzeige für Klappenstellung Auf/Zu und Laufzeitfehlerüberwachung
  - Rauchmeldung (Öffnerkontakt) über Klemmenanschließbar
- Montage der lose mitgelieferten Anbauteile

Fabrikat  Trox GmbH
Serie  FKRS-EU/DE/ZA07
  oder gleichwertig

angebotenes Fabrikat: '........................................'

angebotene Serie: '........................................'
Menge: 6,000 St
Projektkosten nach DIN 276-08: 431

#### 04.03 Schalldämpfer

**Ausführungsbeschreibung 18 Rohrschalldämpfer, rund, starr**
*Rohrschalldämpfer, rund, in starrer Ausführung*
Rohrschalldämpfer, rund, in starrer Ausführung
zur Geräuschreduzierung in runden Luftleitungen von raumlufttechnischen Anlagen;
Gehäuse mit akustisch und thermisch wirksamer Auskleidung;
Rohrstutzen mit Einlegesicke für Lippendichtung, passend für runde Luftleitungen nach EN 1506 oder EN 13180; Gehäuse-Leckluftstrom nach EN 15727, Klasse D;
Einfügungsdämpfung gemessen nach EN ISO 7235;

Technische Merkmale:
- Mantel und gelochtes Innenrohr aus verzinktem Stahlblech
- Absorptionsmaterial Mineralwolle; nach EN 13501 Baustoffklasse A1, nicht brennbar; gesundheitlich unbedenklich durch hohe Biolöslichkeit, nach TRGS 905 sowie EU-Richtlinie 97/69/EG; inert gegenüber Pilz- und Bakterienwachstum
- Anschluss: beidseitig Rohrstutzen mit Lippendichtung

Technische Eigenschaften für starre Rohrschalldämpfer:
Packungsdicke  50  mm

**04.03.01 Rohrschalldämpfer, DN 80x500/50 mm**
Rohrschalldämpfer, DN 80x500/50 mm

Technische Eigenschaften
Luftvolumenstrom max.  80  m3/h
Größe  DN 80
Packungsdicke  50  mm
Länge  max. 500  mm

Druckdifferenz  ca. 10  Pa
Einfügungsdämpfung
Oktavband  63  125  250  500  1000  2000  4000  8000  Hz
Dämpf., min.  1  4  9  14  27  28  18  10  dB

Strömungsgeräusch, Schallleistungspegel
Oktavband  63  125  250  500  1000  2000  4000  8000  Hz
Pegel, max.  20  15  < 15  < 15  < 15  < 15  < 15  < 15  dB

liefern und montieren
Menge: 4,000 St
Projektkosten nach DIN 276-08: 431

**04.03.02 Rohrschalldämpfer, DN 100x500/50 mm**
Rohrschalldämpfer, DN 100x500/50 mm

Technische Eigenschaften
Luftvolumenstrom  max. 100  m3/h
Größe  DN 100
Packungsdicke  50  mm
Länge  max. 500  mm

Druckdifferenz  ca. 10  Pa
Einfügungsdämpfung
Oktavband  63  125  250  500  1000  2000  4000  8000  Hz
Dämpf., min.  3  5  8  14  23  28  16  13  dB

Strömungsgeräusch, Schallleistungspegel
Oktavband  63  125  250  500  1000  2000  4000  8000  Hz
Pegel, max.  17  < 15  < 15  < 15  < 15  < 15  < 15  < 15  dB

liefern und montieren
Menge: 21,000 St
Projektkosten nach DIN 276-08: 431

**04.03.03 Rohrschalldämpfer, DN 100x1000/50 mm**
Rohrschalldämpfer, DN 100x1000/50 mm

Technische Eigenschaften
Luftvolumenstrom  50  m3/h
Größe  DN 100
Packungsdicke  50  mm
Länge  max. 1.000  mm

Druckdifferenz  ca. 10  Pa
Einfügungsdämpfung
Oktavband  63  125  250  500  1000  2000  4000  8000  Hz
Dämpf., min.  5  8  14  26  42  48  34  23  dB

Strömungsgeräusch, Schallleistungspegel
Oktavband  63  125  250  500  1000  2000  4000  8000  Hz
Pegel, max.  <15  <15  <15  < 15  < 15  < 15  < 15  < 15  dB

liefern und montieren
Menge: 10,000 St
Projektkosten nach DIN 276-08: 431

**04.03.04 Rohrschalldämpfer, DN 125x500/50 mm**
Rohrschalldämpfer, DN 125x500/50 mm

Technische Eigenschaften
Luftvolumenstrom  max. 150  m3/h
Größe  DN 125
Packungsdicke  50  mm
Länge  max. 500  mm

Druckdifferenz  ca. 10  Pa
Einfügungsdämpfung
Oktavband  63  125  250  500  1000  2000  4000  8000  Hz
Dämpf., min.  3  4  7  12  21  24  13  11  dB

Strömungsgeräusch, Schallleistungspegel
Oktavband  63  125  250  500  1000  2000  4000  8000  Hz
Pegel, max.  17  < 15  < 15  < 15  < 15  < 15  < 15  < 15  dB

liefern und montieren
Menge: 8,000 St
Projektkosten nach DIN 276-08: 431

**04.03.05 Rohrschalldämpfer, DN 160x500/50 mm**
Rohrschalldämpfer, DN 160x500/50 mm

Technische Eigenschaften
Luftvolumenstrom max.  250  m3/h
Größe  DN 160
Packungsdicke  50  mm
Länge  max. 500  mm

Druckdifferenz  ca. 10  Pa
Einfügungsdämpfung
Oktavband  63  125  250  500  1000  2000  4000  8000  Hz
Dämpf., min.  2  3  6  11  19  19  9  8  dB

Strömungsgeräusch, Schallleistungspegel
Oktavband  63  125  250  500  1000  2000  4000  8000  Hz
Pegel, max.  20  15  < 15  < 15  < 15  < 15  < 15  < 15  dB

liefern und montieren
Menge: 10,000 St
Projektkosten nach DIN 276-08: 431

**04.03.06 Rohrschalldämpfer, DN 160x1000/50 mm**
Rohrschalldämpfer, DN 160x1000/50 mm

Technische Eigenschaften
Luftvolumenstrom  350  m3/h
Größe  DN 160
Packungsdicke  50  mm
Länge  max. 1.000  mm

Druckdifferenz  ca. 10  Pa
Einfügungsdämpfung
Oktavband  63  125  250  500  1000  2000  4000  8000  Hz
Dämpf., min.  3  5  10  20  34  33  21  16  dB

Strömungsgeräusch, Schallleistungspegel
Oktavband  63  125  250  500  1000  2000  4000  8000  Hz
Pegel, max.  28  23  17  < 15  < 15  < 15  < 15  < 15  dB

liefern und montieren
Menge: 4,000 St
Projektkosten nach DIN 276-08: 431

**04.03.07 Rohrschalldämpfer, DN 200x500/50 mm**
Rohrschalldämpfer, DN 200x500/50 mm

Technische Eigenschaften
Luftvolumenstrom max.  300  m3/h
Größe  DN 200
Packungsdicke  50  mm
Länge  max. 500  mm

Druckdifferenz  ca. 10  Pa
Einfügungsdämpfung
Oktavband  63  125  250  500  1000  2000  4000  8000  Hz
Dämpf., min.  2  3  5  9  17  14  6  6  dB

Strömungsgeräusch, Schallleistungspegel
Oktavband  63  125  250  500  1000  2000  4000  8000  Hz
Pegel, max.  15  < 15  < 15  < 15  < 15  < 15  < 15  < 15  dB

liefern und montieren
Menge: 2,000 St
Projektkosten nach DIN 276-08: 431

**04.03.08 Rohrschalldämpfer, DN 200x1000/50 mm**
Rohrschalldämpfer, DN 200x1000/50 mm

Technische Eigenschaften
Luftvolumenstrom max.  625  m3/h
Größe  DN 200
Packungsdicke  50  mm
Länge  max. 1.000  mm

Druckdifferenz  ca. 10  Pa
Einfügungsdämpfung
Oktavband  63  125  250  500  1000  2000  4000  8000  Hz
Dämpf., min.  3  4  8  17  31  25  15  12  dB

Strömungsgeräusch, Schallleistungspegel
Oktavband  63  125  250  500  1000  2000  4000  8000  Hz
Pegel, max.  33  28  22  17  < 15  < 15  < 15  < 15  dB

liefern und montieren
Menge: 19,000 St
Projektkosten nach DIN 276-08: 431

**04.03.09 Rohrschalldämpfer, DN 315x1000/50 mm**
Rohrschalldämpfer, DN 315x1000/50 mm

Technische Eigenschaften
Luftvolumenstrom max.  2.400  m3/h
Größe  DN 315
Packungsdicke  50  mm
Länge  max. 1.000  mm

Druckdifferenz  ca. 10  Pa
Einfügungsdämpfung
Oktavband  63  125  250  500  1000  2000  4000  8000  Hz
Dämpf., min.  1  2  5  12  24  12  7  6  dB

Strömungsgeräusch, Schallleistungspegel
Oktavband  63  125  250  500  1000  2000  4000  8000  Hz
Pegel, max.  47  42  37  32  26  20  < 15  < 15  dB

liefern und montieren
Menge: 3,000 St
Projektkosten nach DIN 276-08: 431

**04.03.10 Rohrschalldämpfer mit Mittelkulisse, DN 315x600/100 mm, MH 10 m**
Rohrschalldämpfer mit Mittelkulisse, DN 315x600/100 mm, MH 10 m

Rohrschalldämpfer, rund, in starrer Ausführung, mit 100 mm Schalldämmung und eingesetzter Kulisse in strömungsoptimierter Bauform; zur Geräuschreduzierung in runden Luftleitungen von raumlufttechnischen Anlagen;
Gehäuse mit akustisch und thermisch wirksamer Auskleidung;
Rohrstutzen mit festmontierter Doppellippendichtung, passend für runde Luftleitungen nach EN 1506 oder EN 13180; Dichtheitsklasse D gemäß DIN EN 16798-3;

Technische Merkmale:
- Mantel und gelochtes Innenrohr aus verzinktem Stahlblech
- Absorptionsmaterial Mineralwolle mit abriebfester Abdeckung
- Anschluss: beidseitig Rohrstutzen mit Lippendichtung

Technische Eigenschaften:
Luftvolumenstrom max.  max. 1.100  m3/h
Größe  DN 315
Packungsdicke  100  mm
Länge  max. 600  mm

Druckdifferenz  ca. 10  Pa
Einfügungsdämpfung
Oktavband  63  125  250  500  1000  2000  4000  8000  Hz
Dämpf., min.  3  6  12  20  25  22  17  14  dB

Strömungsgeräusch, Schallleistungspegel
Oktavband  63  125  250  500  1000  2000  4000  8000  Hz
Pegel, max.  43  37  33  29  25  < 15  < 15  < 15  dB

liefern und montieren
Menge: 18,000 St
Projektkosten nach DIN 276-08: 431

**Ausführungsbeschreibung 19 Kulissenschalldämpfer**
*Kulissenschalldämpfer zur Reduzierung von Ventilator- und Strömungsgeräuschen*
Kulissenschalldämpfer zur Reduzierung von Ventilator- und Strömungsgeräuschen
Dämpfungswirkung durch Absorption und Resonanz;
bestehend aus
- Gehäuse mit Luftleitungsanschlüssen aus verzinktem Stahlblech
- Kulissen aus strömungsgünstig profiliertem Kulissenrahmen; Absorptionsmaterial und Kammerblechen; Kulissenrahmenenden zum Schutz des Absorptionsmaterials um gefalzt; Einfügungsdämpfung und Schallleistungspegel des Strömungsgeräusches gemessen nach DIN EN ISO 7235; Hygieneanforderungen nach VDI 6022, DIN 1946, Teil 4 sowie VDI 3803
- Anschlussrahmen für Luftkanalprofil 30 mm

Materialien:
- Gehäuse, Kulissenrahmen, Mittelsteg und Kammerbleche aus verzinktem Stahlblech
- Luftleitungsprofil und Winkelrahmen aus verzinktem Stahl
- Absorptionsmaterial Mineralwolle; Baustoffklasse A1, nicht brennbar, nach EN 13501; gesundheitlich unbedenklich durch hohe Biolöslichkeit nach TRGS 905 sowie EU-Richtlinie 97/69/EG; inert gegenüber Pilz- und Bakterienwachstum
- Glasseidengewebe auf Absoprtionsmaterial aufkaschiert, zum Schutz vor Abrieb durch strömende Luft bis max. 20 m/s

Die Montage umfasst:
- den Transport zur Verwendungsstelle
- die Montage incl. Lieferung der erforderlichen Befestigungsmaterialien

**04.03.11 Kulissenschalldämpfer, Außen-/Fortluft, 6.600 m3/h**
Kulissenschalldämpfer, Außen-/Fortluft, 6.600 m3/h

Technische Eigenschaften
Luftvolumenstrom  6.600  m3/h
Kulissendicke  230  mm
Anzahl Kulissen  2  Stck.
Druckdifferenz  ca. 70  Pa
Einfügungsdämpfung
Oktavband  63  125  250  500  1000  2000  4000  8000  Hz
Dämpf., min.  6  13  26  25  26  17  14  14  dB

Strömungsgeräusch, Schallleistungspegel
Oktavband  63  125  250  500  1000  2000  4000  8000  Hz
Pegel, max.  57  52  48  43  39  36  33  30  dB

Breite  ca. 730  mm
Höhe  ca. 500  mm
Länge  max. 1.500  mm

liefern und montieren
Menge: 6,000 St
Projektkosten nach DIN 276-08: 431

**04.03.12 Kulissenschalldämpfer, Zuluft, 6.600 m3/h**
Kulissenschalldämpfer, Zuluft, 6.600 m3/h

Technische Eigenschaften
Luftvolumenstrom  6.600  m3/h
Kulissendicke  230  mm
Anzahl Kulissen  3  Stck.
Druckdifferenz  ca. 70  Pa
Einfügungsdämpfung
Oktavband  63  125  250  500  1000  2000  4000  8000  Hz
Dämpf., min.  10  18  36  38  45  30  20  20  dB

Strömungsgeräusch, Schallleistungspegel
Oktavband  63  125  250  500  1000  2000  4000  8000  Hz
Pegel, max.  54  50  45  41  37  33  30  27  dB

Breite  ca. 900  mm
Höhe  ca. 800  mm
Länge  max. 1.500  mm

liefern und montieren
Menge: 3,000 St
Projektkosten nach DIN 276-08: 431

**04.03.13 Kulissenschalldämpfer, Abluft, 6.600 m3/h**
Kulissenschalldämpfer, Abluft, 6.600 m3/h

Technische Eigenschaften
Luftvolumenstrom  6.600  m3/h
Kulissendicke  200  mm
Anzahl Kulissen  3  Stck.
Druckdifferenz  ca. 70  Pa
Einfügungsdämpfung
Oktavband  63  125  250  500  1000  2000  4000  8000  Hz
Dämpf., min.  5  11  25  28  32  24  17  14  dB

Strömungsgeräusch, Schallleistungspegel
Oktavband  63  125  250  500  1000  2000  4000  8000  Hz
Pegel, max.  57  52  48  43  39  35  32  29  dB

Breite  ca. 810  mm
Höhe  ca. 760  mm
Länge  max. 1.200  mm

liefern und montieren
Menge: 3,000 St
Projektkosten nach DIN 276-08: 431

**04.03.14 Kulissenschalldämpfer, Außenluft, 5.160 m3/h**
Kulissenschalldämpfer, Außenluft, 5.160 m3/h

Technische Eigenschaften
Luftvolumenstrom  5.160  m3/h
Kulissendicke  200  mm
Anzahl Kulissen  2  Stck.
Druckdifferenz  ca. 60  Pa
Einfügungsdämpfung
Oktavband  63  125  250  500  1000  2000  4000  8000  Hz
Dämpf., min.  5  14  30  32  34  25  17  14  dB

Strömungsgeräusch, Schallleistungspegel
Oktavband  63  125  250  500  1000  2000  4000  8000  Hz
Pegel, max.  53  49  44  40  36  33  29  26  dB

Breite  ca. 600  mm
Höhe  ca. 600  mm
Länge  max. 1.500  mm

liefern und montieren
Menge: 1,000 St
Projektkosten nach DIN 276-08: 431

**04.03.15 Kulissenschalldämpfer, Fortluft, 5.160 m3/h**
Kulissenschalldämpfer, Fortluft, 5.160 m3/h

Technische Eigenschaften
Luftvolumenstrom  5.160  m3/h
Kulissendicke  200  mm
Anzahl Kulissen  2  Stck.
Druckdifferenz  ca. 60  Pa
Einfügungsdämpfung
Oktavband  63  125  250  500  1000  2000  4000  8000  Hz
Dämpf., min.  6  17  34  36  38  29  19  15  dB

Strömungsgeräusch, Schallleistungspegel
Oktavband  63  125  250  500  1000  2000  4000  8000  Hz
Pegel, max.  53  49  44  40  36  33  29  26  dB

Breite  ca. 600  mm
Höhe  ca. 600  mm
Länge  max. 1.750  mm

liefern und montieren
Menge: 1,000 St
Projektkosten nach DIN 276-08: 431

**04.03.16 Kulissenschalldämpfer, Zuluft, 5.160 m3/h**
Kulissenschalldämpfer, Zuluft, 5.160 m3/h

Technische Eigenschaften
Luftvolumenstrom  5.160  m3/h
Kulissendicke  200  mm
Anzahl Kulissen  2  Stck.
Druckdifferenz  ca. 60  Pa
Einfügungsdämpfung
Oktavband  63  125  250  500  1000  2000  4000  8000  Hz
Dämpf., min.  7  20  38  41  43  32  21  17  dB

Strömungsgeräusch, Schallleistungspegel
Oktavband  63  125  250  500  1000  2000  4000  8000  Hz
Pegel, max.  53  49  44  40  36  33  29  26  dB

Breite  ca. 600  mm
Höhe  ca. 600  mm
Länge  max. 2.000  mm

liefern und montieren
Menge: 1,000 St
Projektkosten nach DIN 276-08: 431

**04.03.17 Kulissenschalldämpfer, Abluft, 5.160 m3/h**
Kulissenschalldämpfer, Abluft, 5.160 m3/h

Technische Eigenschaften
Luftvolumenstrom  5.160  m3/h
Kulissendicke  200  mm
Anzahl Kulissen  2  Stck.
Druckdifferenz  ca. 60  Pa
Einfügungsdämpfung
Oktavband  63  125  250  500  1000  2000  4000  8000  Hz
Dämpf., min.  5  14  30  32  34  25  17  14  dB

Strömungsgeräusch, Schallleistungspegel
Oktavband  63  125  250  500  1000  2000  4000  8000  Hz
Pegel, max.  53  49  44  40  36  33  29  26  dB

Breite  ca. 600  mm
Höhe  ca. 600  mm
Länge  max. 1.500  mm

liefern und montieren
Menge: 1,000 St
Projektkosten nach DIN 276-08: 431

**04.03.18 Kulissenschalldämpfer, Außen-/Fortluft, 2.000 m3/h**
Kulissenschalldämpfer, Außen-/Fortluft, 2.000 m3/h

Technische Eigenschaften
Luftvolumenstrom  2.000  m3/h
Kulissendicke  230  mm
Anzahl Kulissen  1  Stck.
Druckdifferenz  ca. 55  Pa
Einfügungsdämpfung
Oktavband  63  125  250  500  1000  2000  4000  8000  Hz
Dämpf., min.  6  13  26  26  29  20  15  15  dB

Strömungsgeräusch, Schallleistungspegel
Oktavband  63  125  250  500  1000  2000  4000  8000  Hz
Pegel, max.  48  44  39  35  31  28  24  21  dB

Breite  ca. 350  mm
Höhe  ca. 500  mm
Länge  max. 1.250  mm

liefern und montieren
Menge: 2,000 St
Projektkosten nach DIN 276-08: 431

**04.03.19 Kulissenschalldämpfer, Zu-/Abluft, 2.000 m3/h**
Kulissenschalldämpfer, Zu-/Abluft, 2.000 m3/h

Technische Eigenschaften
Luftvolumenstrom  2.000  m3/h
Kulissendicke  200  mm
Anzahl Kulissen  2  Stck.
Druckdifferenz  ca. 40  Pa
Einfügungsdämpfung
Oktavband  63  125  250  500  1000  2000  4000  8000  Hz
Dämpf., min.  7  19  39  43  47  36  23  19  dB

Strömungsgeräusch, Schallleistungspegel
Oktavband  63  125  250  500  1000  2000  4000  8000  Hz
Pegel, max.  42  38  33  29  25  21  18  15  dB

Breite  ca. 550  mm
Höhe  ca. 500  mm
Länge  max. 1.700  mm

liefern und montieren
Menge: 2,000 St
Projektkosten nach DIN 276-08: 431

**04.03.20 Kulissenschalldämpfer, Außenluft, 2.400 m3/h**
Kulissenschalldämpfer, Außenluft, 2.400 m3/h

Technische Eigenschaften
Luftvolumenstrom  2.400  m3/h
Kulissendicke  100  mm
Anzahl Kulissen  3  Stck.
Druckdifferenz  ca. 60  Pa
Einfügungsdämpfung
Oktavband  63  125  250  500  1000  2000  4000  8000  Hz
Dämpf., min.  5  13  21  22  31  37  33  26  dB

Strömungsgeräusch, Schallleistungspegel
Oktavband  63  125  250  500  1000  2000  4000  8000  Hz
Pegel, max.  49  45  41  36  32  28  24  21  dB

Breite  ca. 420  mm
Höhe  ca. 500  mm
Länge  max. 1.000  mm

liefern und montieren
Menge: 1,000 St
Projektkosten nach DIN 276-08: 431

**04.03.21 Kulissenschalldämpfer, Fortluft, 2.400 m3/h**
Kulissenschalldämpfer, Fortluft, 2.400 m3/h

Technische Eigenschaften
Luftvolumenstrom  2.400  m3/h
Kulissendicke  100  mm
Anzahl Kulissen  3  Stck.
Druckdifferenz  ca. 60  Pa
Einfügungsdämpfung
Oktavband  63  125  250  500  1000  2000  4000  8000  Hz
Dämpf., min.  6  14  26  29  37  42  36  29  dB

Strömungsgeräusch, Schallleistungspegel
Oktavband  63  125  250  500  1000  2000  4000  8000  Hz
Pegel, max.  49  44  40  35  31  27  24  21  dB

Breite  ca. 450  mm
Höhe  ca. 400  mm
Länge  max. 1.500  mm

liefern und montieren
Menge: 1,000 St
Projektkosten nach DIN 276-08: 431

**04.03.22 Kulissenschalldämpfer, Zuluft, 2.400 m3/h**
Kulissenschalldämpfer, Zuluft, 2.400 m3/h

Technische Eigenschaften
Luftvolumenstrom  2.400  m3/h
Kulissendicke  200  mm
Anzahl Kulissen  2  Stck.
Druckdifferenz  ca. 60  Pa
Einfügungsdämpfung
Oktavband  63  125  250  500  1000  2000  4000  8000  Hz
Dämpf., min.  6  13  29  34  39  29  20  17  dB

Strömungsgeräusch, Schallleistungspegel
Oktavband  63  125  250  500  1000  2000  4000  8000  Hz
Pegel, max.  48  43  39  34  30  27  23  20  dB

Breite  ca. 500  mm
Höhe  ca. 700  mm
Länge  max. 1.000  mm

liefern und montieren
Menge: 1,000 St
Projektkosten nach DIN 276-08: 431

**04.03.23 Kulissenschalldämpfer, Abluft, 2.400 m3/h**
Kulissenschalldämpfer, Abluft, 2.400 m3/h

Technische Eigenschaften
Luftvolumenstrom  2.400  m3/h
Kulissendicke  230  mm
Anzahl Kulissen  1  Stck.
Druckdifferenz  ca. 60  Pa
Einfügungsdämpfung
Oktavband  63  125  250  500  1000  2000  4000  8000  Hz
Dämpf., min.  4  10  20  21  23  16  13  13  dB

Strömungsgeräusch, Schallleistungspegel
Oktavband  63  125  250  500  1000  2000  4000  8000  Hz
Pegel, max.  50  46  41  37  33  30  27  24  dB

Breite  ca. 350  mm
Höhe  ca. 500  mm
Länge  max. 1.000  mm

liefern und montieren
Menge: 1,000 St
Projektkosten nach DIN 276-08: 431

**04.03.24 Kulissenschalldämpfer, Außenluft, 910 m3/h**
Kulissenschalldämpfer, Außenluft, 910 m3/h

Technische Eigenschaften
Luftvolumenstrom  910  m3/h
Kulissendicke  230  mm
Anzahl Kulissen  1  Stck.
Druckdifferenz  ca. 25  Pa
Einfügungsdämpfung
Oktavband  63  125  250  500  1000  2000  4000  8000  Hz
Dämpf., min.  5  12  24  23  25  17  13  14  dB

Strömungsgeräusch, Schallleistungspegel
Oktavband  63  125  250  500  1000  2000  4000  8000  Hz
Pegel, max.  35  30  26  22  18  15  < 15  < 15  dB

Breite  ca. 350  mm
Höhe  ca. 300  mm
Länge  max. 1.250  mm

liefern und montieren
Menge: 1,000 St
Projektkosten nach DIN 276-08: 431

**04.03.25 Kulissenschalldämpfer, Fortluft, 910 m3/h**
Kulissenschalldämpfer, Fortluft, 910 m3/h

Technische Eigenschaften
Luftvolumenstrom  910  m3/h
Kulissendicke  200  mm
Anzahl Kulissen  1  Stck.
Druckdifferenz  ca. 40  Pa
Einfügungsdämpfung
Oktavband  63  125  250  500  1000  2000  4000  8000  Hz
Dämpf., min.  6  15  31  34  37  28  18  15  dB

Strömungsgeräusch, Schallleistungspegel
Oktavband  63  125  250  500  1000  2000  4000  8000  Hz
Pegel, max.  41  37  32  28  24  21  17  < 15  dB

Breite  ca. 290  mm
Höhe  ca. 300  mm
Länge  max. 1.500  mm

liefern und montieren
Menge: 1,000 St
Projektkosten nach DIN 276-08: 431

**04.03.26 Kulissenschalldämpfer, Zuluft, 910 m3/h**
Kulissenschalldämpfer, Zuluft, 910 m3/h

Technische Eigenschaften
Luftvolumenstrom  910  m3/h
Kulissendicke  200  mm
Anzahl Kulissen  1  Stck.
Druckdifferenz  ca. 40  Pa
Einfügungsdämpfung
Oktavband  63  125  250  500  1000  2000  4000  8000  Hz
Dämpf., min.  6  15  31  34  37  28  18  15  dB

Strömungsgeräusch, Schallleistungspegel
Oktavband  63  125  250  500  1000  2000  4000  8000  Hz
Pegel, max.  41  37  32  28  24  21  17  < 15  dB

Breite  ca. 290  mm
Höhe  ca. 300  mm
Länge  max. 1.500  mm

liefern und montieren
Menge: 1,000 St
Projektkosten nach DIN 276-08: 431

**04.03.27 Kulissenschalldämpfer, Abluft, 910 m3/h**
Kulissenschalldämpfer, Abluft, 910 m3/h

Technische Eigenschaften
Luftvolumenstrom  910  m3/h
Kulissendicke  200  mm
Anzahl Kulissen  1  Stck.
Druckdifferenz  ca. 30  Pa
Einfügungsdämpfung
Oktavband  63  125  250  500  1000  2000  4000  8000  Hz
Dämpf., min.  4  10  21  23  26  19  14  11  dB

Strömungsgeräusch, Schallleistungspegel
Oktavband  63  125  250  500  1000  2000  4000  8000  Hz
Pegel, max.  40  36  31  27  23  19  16  < 15  dB

Breite  ca. 295  mm
Höhe  ca. 300  mm
Länge  max. 1.000  mm

liefern und montieren
Menge: 1,000 St
Projektkosten nach DIN 276-08: 431

**Ausführungsbeschreibung 20 Zusatzschalldämpfer**
*Zusatzschalldämpfer für VVS-Regelgeräte zur Reduzierung von Strömungsgeräuschen*
Zusatzschalldämpfer für VVS-Regelgeräte zur Reduzierung von Strömungsgeräuschen
Dämpfungswirkung durch Absorption und Resonanz;
bestehend aus
- Gehäuse mit Luftleitungsanschlüssen und Kulissenrahmen
- Absorptionsmaterial aus Mineralwolle; Einfügungsdämpfung und Schallleistungspegel des Strömungsgeräusches gemessen nach DIN EN ISO 7235; Hygieneanforderungen nach VDI 6022
- Anschlussrahmen für Luftkanalprofil 30 mm

Materialien:
- Gehäuse und Kulissenrahmen aus verzinktem Stahlblech
- Absorptionsmaterial Mineralwolle; Baustoffklasse A1, nicht brennbar, nach EN 13501; gesundheitlich unbedenklich durch hohe Biolöslichkeit nach TRGS 905 sowie EU-Richtlinie 97/69/EG; inert gegenüber Pilz- und Bakterienwachstum
- Glasseidengewebe auf Absoprtionsmaterial aufkaschiert, zum Schutz vor Abrieb durch strömende Luft bis max. 20 m/s

Die Montage umfasst:
- den Transport zur Verwendungsstelle
- die Montage incl. Lieferung der erforderlichen Befestigungsmaterialien

**04.03.28 Zusatzschalldämpfer, Abluft, 1.200 m3/h**
*** gemäß Ausführungsbeschreibung 20
Zusatzschalldämpfer, Abluft, 1.200 m3/h

Technische Eigenschaften
Luftvolumenstrom  1.200  m3/h
Druckdifferenz  ca. 45  Pa
Einfügungsdämpfung
Oktavband  63  125  250  500  1000  2000  4000  8000  Hz
Dämpf., min.  4  4  9  19  34  34  22  15  dB

Strömungsgeräusch, Schallleistungspegel
Oktavband  63  125  250  500  1000  2000  4000  8000  Hz
Pegel, max.  44  40  35  31  27  23  20  17  dB

Breite  ca. 500  mm
Höhe  ca. 200  mm
Länge  max. 1.500  mm

liefern und montieren
Menge: 2,000 St
Projektkosten nach DIN 276-08: 431

#### 04.04 Volumenstromregler

**04.04.01 Volumenstromregler, variable Volumenströme, eckige Bauform, 2.400 m³/h**
*** Bedarfsposition ohne GB
Volumenstromregler, variable Volumenströme, eckige Bauform, 2.400 m³/h

variables Volumenstrom-Regelgeräte in eckiger Bauform für variable und konstante Volumenstromsysteme, für Zuluft oder Abluft; hohe Regelgenauigkeit der eingestellten Volumenströme auch bei ungünstigen Anströmverhältnissen; keine Anströmlänge erforderlich;
Regelbereich mindestens 1:10; Wirkdruckerfassung und Regelung über die Stellklappe; Übertragung des Wirkdrucks schlauchlos durch Wirkdruckkanal in der Achse; inbetriebnahmebereites Gerät; Position der Regelklappe von außen an der Regelkomponente erkennbar;
erfüllt die Hygieneanforderungen nach EN 16798 Teil 3, VDI 3803 Blatt 1, VDI 6022 Blatt 1, DIN 1946, Teil 4

einschl. folgender Lieferungen und Leistungen:
- beidseitiger Flansch, geeignet für Luftleitungsprofile
- Anbaugruppe (Regler) für saubere Luft; ohne Sicherheitsfunktionen
- werksseitig montierter elektronische Regelkomponente; zur Aufschaltung einer Führungsgröße und einem Istwertsignal; geeignet zur Einbindung in Gebäudeleittechnik; Volumenstromregelbereich ca. 10 – 100 % vom Nennvolumenstrom; mit Zwangssteuerungen (Zu, Auf, Min., Max.); mit von außen gut sichtbare Kontrollleuchte zur Signalisierung verschiedener Betriebszustände; elektrischer Anschluss mit Schraubklemmen; Klemmen zum Anschluss der Versorgungsspannung doppelt, zur einfachen Weitergabe der Spannung an weitere Regler
- Anbauschalldämpfer (siehe separate Leistungsbeschreibung)
- Ansteuerung direkt aus Regelung des Lüftungsgerätes

Materialien:
- Gehäuse und Regelklappe aus verzinktem Stahlblech
- Achse aus PA6 UL94-V0 (H ≤ 200) oder Aluminium (H > 200)
- Regelklappendichtung geschlossenporig aus EPDM
- Lagerbuchsen aus Kunststoff

Technische Eigenschaften
Luftvolumenstrom  max. 2.400  m³/h
Luftvolumenstrom  min. 400  m³/h
stat. Druckdifferenz  min. 60  Pa
Anwendungsfall  Zuluft
Dämmschale  ohne
Anbauschalldämpfer  mit (s. sep. Leistungsbeschreibung)
Spannungsversorgung  24  V AC/DC
Stellsignal  2 - 10  V DC

Breite  500  mm
Höhe  200  mm
Baulänge  400  mm

Fabrikat der Planung  Trox
Typ der Planung  TVE-Q/500x200/XB0/V2
  oder gleichwertig

angebotenes Fabrikat: '........................................'

angebotener Typ: '........................................'

liefern und montieren
Menge: 1,000 St
Projektkosten nach DIN 276-08: 431

**04.04.02 Volumenstromregler, variable Volumenströme, eckige Bauform, 1.200 m³/h**
Volumenstromregler, variable Volumenströme, eckige Bauform, 1.200 m³/h

variables Volumenstrom-Regelgeräte in eckiger Bauform für variable und konstante Volumenstromsysteme, für Zuluft oder Abluft; hohe Regelgenauigkeit der eingestellten Volumenströme auch bei ungünstigen Anströmverhältnissen; keine Anströmlänge erforderlich;
Regelbereich mindestens 1:10; Wirkdruckerfassung und Regelung über die Stellklappe; Übertragung des Wirkdrucks schlauchlos durch Wirkdruckkanal in der Achse; inbetriebnahmebereites Gerät; Position der Regelklappe von außen an der Regelkomponente erkennbar;
erfüllt die Hygieneanforderungen nach EN 16798 Teil 3, VDI 3803 Blatt 1, VDI 6022 Blatt 1, DIN 1946, Teil 4

einschl. folgender Lieferungen und Leistungen:
- beidseitiger Flansch, geeignet für Luftleitungsprofile
- Anbaugruppe (Regler) für saubere Luft; ohne Sicherheitsfunktionen
- werksseitig montierter elektronische Regelkomponente; zur Aufschaltung einer Führungsgröße und einem Istwertsignal; geeignet zur Einbindung in Gebäudeleittechnik; Volumenstromregelbereich ca. 10 – 100 % vom Nennvolumenstrom; mit Zwangssteuerungen (Zu, Auf, Min., Max.); mit von außen gut sichtbare Kontrollleuchte zur Signalisierung verschiedener Betriebszustände; elektrischer Anschluss mit Schraubklemmen; Klemmen zum Anschluss der Versorgungsspannung doppelt, zur einfachen Weitergabe der Spannung an weitere Regler
- Anbauschalldämpfer (siehe separate Leistungsbeschreibung)
- Ansteuerung direkt aus Regelung des Lüftungsgerätes

Materialien:
- Gehäuse und Regelklappe aus verzinktem Stahlblech
- Achse aus PA6 UL94-V0 (H ≤ 200) oder Aluminium (H > 200)
- Regelklappendichtung geschlossenporig aus EPDM
- Lagerbuchsen aus Kunststoff

Technische Eigenschaften
Luftvolumenstrom  max. 1.200  m³/h
Luftvolumenstrom  min. 200  m³/h
stat. Druckdifferenz  min. 60  Pa
Anwendungsfall  Abluft
Dämmschale  ohne
Anbauschalldämpfer  mit (s. sep. Leistungsbeschreibung)
Spannungsversorgung  24  V AC/DC
Stellsignal  2 - 10  V DC

Breite  300  mm
Höhe  200  mm
Baulänge  400  mm

Fabrikat der Planung  Trox
Typ der Planung  TVE-Q/300x200/XB0/V2
  oder gleichwertig

angebotenes Fabrikat: '........................................'

angebotener Typ: '........................................'

liefern und montieren
Menge: 2,000 St
Projektkosten nach DIN 276-08: 431

**04.04.03 Volumenstromregler, variable Volumenströme, runde Bauform, bis 625 m³/h**
Volumenstromregler, variable Volumenströme, runde Bauform, bis 625 m³/h

variables Volumenstrom-Regelgeräte in runder Bauform für variable und konstante Volumenstromsysteme, für Zuluft oder Abluft; hohe Regelgenauigkeit der eingestellten Volumenströme auch bei ungünstigen Anströmverhältnissen; keine Anströmlänge erforderlich;
Regelbereich mindestens 1:25; Wirkdruckerfassung und Regelung über die Stellklappe; Übertragung des Wirkdrucks schlauchlos durch Wirkdruckkanal in der Achse; inbetriebnahmebereites Gerät; Position der Regelklappe von außen an der Regelkomponente erkennbar;
erfüllt die Hygieneanforderungen nach EN 16798 Teil 3, VDI 3803 Blatt 1, VDI 6022 Blatt 1, DIN 1946, Teil 4

einschl. folgender Lieferungen und Leistungen:
- Rohrstutzen mit Lippendichtung, geeignet für runde Luftleitungen
- Anbaugruppe (Regler) für saubere Luft; ohne Sicherheitsfunktionen
- werksseitig montierter elektronische Regelkomponente; zur Aufschaltung einer Führungsgröße; Volumenstromregelbereich ca. 10 – 100 % vom Nennvolumenstrom;
  Volumenstromregler dynamisch mit Display, Schnittstelle Modbus RTU, RJ12-Buchse
- Ansteuerung direkt aus Regelung des Lüftungsgerätes

Materialien:
- Gehäuse aus verzinktem Stahlblech
- Regelklappe aus Kunststoff, flammwidrig
- Achse aus PA6 UL94-V0 (H ≤ 200)
- Regelklappendichtung Kunststoff
- Lagerbuchsen aus Kunststoff

Technische Eigenschaften
Luftvolumenstrom  max. 625  m³/h
Luftvolumenstrom  min. 200  m³/h
stat. Druckdifferenz  min. 9  Pa
Anwendungsfall  Zu-/Abluft
Dämmschale  ohne
Spannungsversorgung  24  V AC/DC
Stellsignal  über Modbus-Signal

Durchmesser  200  mm
Baulänge  400  mm

Fabrikat der Planung  Trox
Typ der Planung  TVE/200/D2/XM0-J6/M
  oder gleichwertig

angebotenes Fabrikat: '........................................'

angebotener Typ: '........................................'

liefern und montieren
Menge: 12,000 St
Projektkosten nach DIN 276-08: 431

**04.04.04 Volumenstromregler, variable Volumenströme, runde Bauform, bis 1.100 m³/h**
Volumenstromregler, variable Volumenströme, runde Bauform, bis 1.100 m³/h

variables Volumenstrom-Regelgeräte in runder Bauform für variable und konstante Volumenstromsysteme, für Zuluft oder Abluft; hohe Regelgenauigkeit der eingestellten Volumenströme auch bei ungünstigen Anströmverhältnissen; keine Anströmlänge erforderlich;
Regelbereich mindestens 1:25; Wirkdruckerfassung und Regelung über die Stellklappe; Übertragung des Wirkdrucks schlauchlos durch Wirkdruckkanal in der Achse; inbetriebnahmebereites Gerät; Position der Regelklappe von außen an der Regelkomponente erkennbar;
erfüllt die Hygieneanforderungen nach EN 16798 Teil 3, VDI 3803 Blatt 1, VDI 6022 Blatt 1, DIN 1946, Teil 4

einschl. folgender Lieferungen und Leistungen:
- Rohrstutzen mit Lippendichtung, geeignet für runde Luftleitungen
- Anbaugruppe (Regler) für saubere Luft; ohne Sicherheitsfunktionen
- werksseitig montierter elektronische Regelkomponente; zur Aufschaltung einer Führungsgröße; Volumenstromregelbereich ca. 10 – 100 % vom Nennvolumenstrom;
  Volumenstromregler dynamisch mit Display, Schnittstelle Modbus RTU, RJ12-Buchse
- Dämmschale (nicht nachrüstbar)
- Ansteuerung direkt aus Regelung des Lüftungsgerätes

Materialien:
- Gehäuse aus verzinktem Stahlblech
- Regelklappe aus Kunststoff, flammwidrig
- Achse aus PA6 UL94-V0 (H ≤ 200)
- Regelklappendichtung Kunststoff
- Lagerbuchsen aus Kunststoff
- Dämmschale aus verzinktem Stahlblech
- Auskleidung der Dämmung aus Mineralwolle, Baustoffklasse A1

Technische Eigenschaften
Luftvolumenstrom  max. 1.100  m³/h
Luftvolumenstrom  min. 200  m³/h
stat. Druckdifferenz  min. ca. 6  Pa
Anwendungsfall  Zuluft
Dämmschale  mit
Spannungsversorgung  24  V AC/DC
Stellsignal  0 - 10  V AC/DC

Durchmesser  416  mm
Baulänge  400  mm

Fabrikat der Planung  Trox
Typ der Planung  TVE-D/315/D2/XB0/V2
  oder gleichwertig

angebotenes Fabrikat: '........................................'

angebotener Typ: '........................................'

liefern und montieren
Menge: 18,000 St
Projektkosten nach DIN 276-08: 431

**04.04.05 Volumenstromregler, variable Volumenströme, runde Bauform, bis 2.400 m³/h**
Volumenstromregler, variable Volumenströme, runde Bauform, bis 2.400 m³/h

variables Volumenstrom-Regelgeräte in runder Bauform für variable und konstante Volumenstromsysteme, für Zuluft oder Abluft; hohe Regelgenauigkeit der eingestellten Volumenströme auch bei ungünstigen Anströmverhältnissen; keine Anströmlänge erforderlich;
Regelbereich mindestens 1:25; Wirkdruckerfassung und Regelung über die Stellklappe; Übertragung des Wirkdrucks schlauchlos durch Wirkdruckkanal in der Achse; inbetriebnahmebereites Gerät; Position der Regelklappe von außen an der Regelkomponente erkennbar;
erfüllt die Hygieneanforderungen nach EN 16798 Teil 3, VDI 3803 Blatt 1, VDI 6022 Blatt 1, DIN 1946, Teil 4

einschl. folgender Lieferungen und Leistungen:
- Rohrstutzen mit Lippendichtung, geeignet für runde Luftleitungen
- Anbaugruppe (Regler) für saubere Luft; ohne Sicherheitsfunktionen
- werksseitig montierter elektronische Regelkomponente; zur Aufschaltung einer Führungsgröße; Volumenstromregelbereich ca. 10 – 100 % vom Nennvolumenstrom;
  Volumenstromregler dynamisch mit Display, Schnittstelle Modbus RTU, RJ12-Buchse
- Ansteuerung direkt aus Regelung des Lüftungsgerätes

Materialien:
- Gehäuse aus verzinktem Stahlblech
- Regelklappe aus Kunststoff, flammwidrig
- Achse aus PA6 UL94-V0 (H ≤ 200)
- Regelklappendichtung Kunststoff
- Lagerbuchsen aus Kunststoff

Technische Eigenschaften
Luftvolumenstrom  max. 2.400  m³/h
Luftvolumenstrom  min. 400  m³/h
stat. Druckdifferenz  min. ca. 15  Pa
Anwendungsfall  Zuluft
Dämmschale  ohne
Spannungsversorgung  24  V AC/DC
Stellsignal  0 - 10  V AC/DC

Durchmesser  315  mm
Baulänge  400  mm

Fabrikat der Planung  Trox
Typ der Planung  TVE/315/D2/XB0/V2
  oder gleichwertig

angebotenes Fabrikat: '........................................'

angebotener Typ: '........................................'

liefern und montieren
Menge: 1,000 St
Projektkosten nach DIN 276-08: 431

**04.04.06 Volumenstromregler, konstante Volumenströme, runde Bauform NG 80, max. 80 m³/h**
Volumenstromregler, konstante Volumenströme, runde Bauform NG 80, max. 80 m³/h

Volumenstromregler in runder Bauform für variable oder konstante Volumenstromsysteme mit niedrigen Luftgeschwindigkeiten; für Zuluft oder Abluft; lageunabhängig; mechanisch selbsttätig, ohne Fremdenergie; Volumenstromgenauigkeit des eingestellten Volumenstromes ca. +/- 10 % vom Nennvolumenstrom;
nachträglicher Anbau eines Stellantriebes möglich; mit Rohrstutzen und Lippendichtung, passend für runde Luftleitungen;
inbetriebnahmebereiter Regler, bestehend aus:
- Gehäuse
- leichtgängig gelagerter Regelklappe
- Regelbalg
- Blattfeder
- Handrad zur Einstellung des Volumenstrom-Sollwertes von außen an einer Skala

Materialien und Oberflächen:
- Gehäuse aus verzinktem Stahlblech
- Regelklappe und weitere Bauteile aus hochwertigem Kunststoff, Baustoffklasse B2
- Blattfeder aus rostfreiem Stahl
- Regelbalg aus Polyurethan

Technische Eigenschaften
Luftvolumenstrom  max. 80  m³/h
stat. Druckdifferenz  min. 35  Pa
Anwendungsfall  Zu-/Abluft

Nenngröße  80  mm
Baulänge  232  mm

Fabrikat der Planung  Trox
Typ der Planung  VFC/80
  oder gleichwertig

angebotenes Fabrikat: '........................................'

angebotener Typ: '........................................'

liefern und montieren
Menge: 4,000 St
Projektkosten nach DIN 276-08: 431

**04.04.07 Volumenstromregler, konstante Volumenströme, runde Bauform NG 100, max. 100 m³/h**
Volumenstromregler, konstante Volumenströme, runde Bauform NG 100, max. 100 m³/h

Volumenstromregler in runder Bauform für variable oder konstante Volumenstromsysteme mit niedrigen Luftgeschwindigkeiten; für Zuluft oder Abluft; lageunabhängig; mechanisch selbsttätig, ohne Fremdenergie; Volumenstromgenauigkeit des eingestellten Volumenstromes ca. +/- 10 % vom Nennvolumenstrom;
nachträglicher Anbau eines Stellantriebes möglich; mit Rohrstutzen und Lippendichtung, passend für runde Luftleitungen;
inbetriebnahmebereiter Regler, bestehend aus:
- Gehäuse
- leichtgängig gelagerter Regelklappe
- Regelbalg
- Blattfeder
- Handrad zur Einstellung des Volumenstrom-Sollwertes von außen an einer Skala

Materialien und Oberflächen:
- Gehäuse aus verzinktem Stahlblech
- Regelklappe und weitere Bauteile aus hochwertigem Kunststoff, Baustoffklasse B2
- Blattfeder aus rostfreiem Stahl
- Regelbalg aus Polyurethan

Technische Eigenschaften
Luftvolumenstrom  max. 100  m³/h
stat. Druckdifferenz  min. 50  Pa
Anwendungsfall  Zu-/Abluft

Nenngröße  100  mm
Baulänge  232  mm

Fabrikat der Planung  Trox
Typ der Planung  VFC/100
  oder gleichwertig

angebotenes Fabrikat: '........................................'

angebotener Typ: '........................................'

liefern und montieren
Menge: 33,000 St
Projektkosten nach DIN 276-08: 431

**04.04.08 Volumenstromregler, konstante Volumenströme, runde Bauform NG 125, max. 150 m³/h**
Volumenstromregler, konstante Volumenströme, runde Bauform NG 125, max. 150 m³/h

Volumenstromregler in runder Bauform für variable oder konstante Volumenstromsysteme mit niedrigen Luftgeschwindigkeiten; für Zuluft oder Abluft; lageunabhängig; mechanisch selbsttätig, ohne Fremdenergie; Volumenstromgenauigkeit des eingestellten Volumenstromes ca. +/- 10 % vom Nennvolumenstrom;
nachträglicher Anbau eines Stellantriebes möglich; mit Rohrstutzen und Lippendichtung, passend für runde Luftleitungen;
inbetriebnahmebereiter Regler, bestehend aus:
- Gehäuse
- leichtgängig gelagerter Regelklappe
- Regelbalg
- Blattfeder
- Handrad zur Einstellung des Volumenstrom-Sollwertes von außen an einer Skala

Materialien und Oberflächen:
- Gehäuse aus verzinktem Stahlblech
- Regelklappe und weitere Bauteile aus hochwertigem Kunststoff, Baustoffklasse B2
- Blattfeder aus rostfreiem Stahl
- Regelbalg aus Polyurethan

Technische Eigenschaften
Luftvolumenstrom  max. 150  m³/h
stat. Druckdifferenz  min. 50  Pa
Anwendungsfall  Zu-/Abluft

Nenngröße  125  mm
Baulänge  232  mm

Fabrikat der Planung  Trox
Typ der Planung  VFC/125
  oder gleichwertig

angebotenes Fabrikat: '........................................'

angebotener Typ: '........................................'

liefern und montieren
Menge: 3,000 St
Projektkosten nach DIN 276-08: 431

**04.04.09 Volumenstromregler, konstante Volumenströme, runde Bauform NG 160, max. 400 m³/h**
Volumenstromregler, konstante Volumenströme, runde Bauform NG 160, max. 400 m³/h

Volumenstromregler in runder Bauform für variable oder konstante Volumenstromsysteme mit niedrigen Luftgeschwindigkeiten; für Zuluft oder Abluft; lageunabhängig; mechanisch selbsttätig, ohne Fremdenergie; Volumenstromgenauigkeit des eingestellten Volumenstromes ca. +/- 10 % vom Nennvolumenstrom;
nachträglicher Anbau eines Stellantriebes möglich; mit Rohrstutzen und Lippendichtung, passend für runde Luftleitungen;
inbetriebnahmebereiter Regler, bestehend aus:
- Gehäuse
- leichtgängig gelagerter Regelklappe
- Regelbalg
- Blattfeder
- Handrad zur Einstellung des Volumenstrom-Sollwertes von außen an einer Skala

Materialien und Oberflächen:
- Gehäuse aus verzinktem Stahlblech
- Regelklappe und weitere Bauteile aus hochwertigem Kunststoff, Baustoffklasse B2
- Blattfeder aus rostfreiem Stahl
- Regelbalg aus Polyurethan

Technische Eigenschaften
Luftvolumenstrom  max. 400  m³/h
stat. Druckdifferenz  min. 50  Pa
Anwendungsfall  Zu-/Abluft

Nenngröße  160  mm
Baulänge  232  mm

Fabrikat der Planung  Trox
Typ der Planung  VFC/160
  oder gleichwertig

angebotenes Fabrikat: '........................................'

angebotener Typ: '........................................'

liefern und montieren
Menge: 14,000 St
Projektkosten nach DIN 276-08: 431

**04.04.10 Volumenstromregler, konstante Volumenströme, runde Bauform NG 200, 300 m³/h**
Volumenstromregler, konstante Volumenströme, runde Bauform NG 200, 300 m³/h

Volumenstromregler in runder Bauform für variable oder konstante Volumenstromsysteme mit niedrigen Luftgeschwindigkeiten; für Zuluft oder Abluft; lageunabhängig; mechanisch selbsttätig, ohne Fremdenergie; Volumenstromgenauigkeit des eingestellten Volumenstromes ca. +/- 10 % vom Nennvolumenstrom;
nachträglicher Anbau eines Stellantriebes möglich; mit Rohrstutzen und Lippendichtung, passend für runde Luftleitungen;
inbetriebnahmebereiter Regler, bestehend aus:
- Gehäuse
- leichtgängig gelagerter Regelklappe
- Regelbalg
- Blattfeder
- Handrad zur Einstellung des Volumenstrom-Sollwertes von außen an einer Skala

Materialien und Oberflächen:
- Gehäuse aus verzinktem Stahlblech
- Regelklappe und weitere Bauteile aus hochwertigem Kunststoff, Baustoffklasse B2
- Blattfeder aus rostfreiem Stahl
- Regelbalg aus Polyurethan

Technische Eigenschaften
Luftvolumenstrom  max. 300  m³/h
stat. Druckdifferenz  mind. 35  Pa
Anwendungsfall  Zu-/Abluft

Nenngröße  200  mm
Baulänge  232  mm

Fabrikat der Planung  Trox
Typ der Planung  VFC/200
  oder gleichwertig

angebotenes Fabrikat: '........................................'

angebotener Typ: '........................................'

liefern und montieren
Menge: 4,000 St
Projektkosten nach DIN 276-08: 431

**04.04.11 Volumenstromregler, konstante Volumenströme, eckige Bauform, 1.250 m³/h**
Volumenstromregler, konstante Volumenströme, eckige Bauform, 1.250 m³/h

Volumenstromregler in rechteckiger Bauform für konstante Volumenstromsysteme; für Zuluft oder Abluft; lageunabhängig; mechanisch selbsttätig, ohne Fremdenergie
nachträglicher Anbau eines Stellantriebes möglich; mit beidseitigem Flansch für Luftleitungsprofile;
inbetriebnahmebereiter Regler, bestehend aus:
- Gehäuse
- leichtgängig gelagerter Regelklappe
- Regelbalg
- Blattfeder
- Handrad zur Einstellung des Volumenstrom-Sollwertes von außen an einer Skala

Materialien und Oberflächen:
- Gehäuse aus verzinktem Stahlblech
- Regelklappe und weitere Bauteile aus hochwertigem Kunststoff, Baustoffklasse B2
- Blattfeder aus rostfreiem Stahl
- Regelbalg aus Polyurethan

Technische Eigenschaften
Luftvolumenstrom  max. 1.250  m³/h
stat. Druckdifferenz  mind. 50  Pa
Anwendungsfall  Zu-/Abluft

Breite  400  mm
Höhe  300  mm
Baulänge  400  mm

Fabrikat der Planung  Trox
Typ der Planung  EN
  oder gleichwertig

angebotenes Fabrikat: '........................................'

angebotener Typ: '........................................'

liefern und montieren
Menge: 2,000 St
Projektkosten nach DIN 276-08: 431

#### 04.05 Segeltuchstutzen

**Ausführungsbeschreibung 21 Segeltuchstutzen, rund oder eckige Ausführung**
*Elastischer Verbindungsstutzen zur Körperschallentkopplung und Dehnungsausgleich*
Elastischer Verbindungsstutzen zur Körperschallentkopplung und Dehnungsausgleich

bestehend aus Spezialgewebebalg, beidseitig mit Gewebeflansch und Flachrahmen bzw. Flachflansche; Rahmen bzw. Flansche korrosionsgeschützt verzinkt;
Balg, aus schwer entflammbarem beschichtetem Polyestergewebe, dauerflexibel;
schrumpffest; bedingt luftdicht; besonders reißfest; verrottungsfest; Stoßstelle kunststoffverschweißt; Oberfläche besonders abriebfest;

einschl. folgender Prüfzeugnisse
- schwer entflammbar nach DIN 4102 B1
- Dichtheitsgrad nach EN 13180 - Dichtheitsklasse C
- lufthygienisch einwandfrei nach VDI 6022

Technische Eigenschaften:
Einsatztemperaturen  mind. -25 ... 80  ° C
Einbaulänge  mind. 80  mm

**04.05.01 Segeltuchstutzen, d = 400 mm**
Segeltuchstutzen, d = 400 mm

Technische Eigenschaften
Luftvolumenstrom  2.400  m3/h
Durchmesser  400  mm
Baulänge  mind. 80  mm

liefern und montieren
Menge: 1,000 St
Projektkosten nach DIN 276-08: 431

**04.05.02 Segeltuchstutzen, d = 630 mm**
Segeltuchstutzen, d = 630 mm

Technische Eigenschaften
Luftvolumenstrom  6.600  m3/h
Durchmesser  630  mm
Baulänge  mind. 80  mm

liefern und montieren
Menge: 3,000 St
Projektkosten nach DIN 276-08: 431

**04.05.03 Segeltuchstutzen, 400x250 mm**
Segeltuchstutzen, 400x250 mm

Technische Eigenschaften
Luftvolumenstrom  1.200  m3/h
Breite  400  mm
Höhe  250  mm
Baulänge  mind. 80  mm

liefern und montieren
Menge: 2,000 St
Projektkosten nach DIN 276-08: 431

#### 04.06 Sonstige lüftungstechnische Komponenten

**04.06.01 Abschlussgitter 650x650 mm**
Abschlussgitter 650x650 mm

Gitter aus verzinktem Stahlblech zur Verhinderung des Zugriffs in Brandschutzklappe; zum Anbau direkt an Brandschutzklappe oder Kanalstück; mit Flanschanschluss

Technische Eigenschaften
Maschenweite  10 x 10  mm
Stegbreite  2  mm
freier Querschnitt  ca. 70  %
Breite  650  mm
Länge  650  mm

liefern und montieren
Menge: 3,000 St
Projektkosten nach DIN 276-08: 431

**04.06.02 Abschlussgitter 400x250 mm**
Abschlussgitter 400x250 mm

Gitter aus verzinktem Stahlblech zur Verhinderung des Zugriffs in Brandschutzklappe; zum Anbau direkt an Brandschutzklappe oder Kanalstück; mit Flanschanschluss

Technische Eigenschaften
Maschenweite  10 x 10  mm
Stegbreite  2  mm
freier Querschnitt  ca. 70  %
Breite  250  mm
Länge  400  mm

liefern und montieren
Menge: 2,000 St
Projektkosten nach DIN 276-08: 431

**04.06.03 Verlängerungsteil 650x650x195 mm**
Verlängerungsteil 650x650x195 mm

Verlängerungsteil aus verzinktem Stahlblech; zum Anbau direkt an Brandschutzklappe; mit Flanschanschluss

Technische Eigenschaften
Breite  650  mm
Tiefe  650  mm
Baulänge  195  mm

liefern und montieren
Menge: 3,000 St
Projektkosten nach DIN 276-08: 431

### 05 Lüftungsanlagenregelung - MSR-Technik

#### 05.01 Lufttechnische Anlagen - Zonenregelung Umkleide-/Sanitärbereiche

*Hinweis: Regelungsfunktion der Zonenregelung*
Regelungsfunktion der Zonenregelung

Mit der Zonenregelung je Umkleide- und Sanitärbereich erfolgt die Anpassung (Drosselung) der Zu- und Abluftmenge in Abhängigkeit der gemessenen Abluftqualität und relativen Feuchte der Abluft. Gleichzeitig besteht die Möglichkeit, Zeitprogramme zu hinterlegen, die die Raumbe- und -entlüftung steuern.
Die Raumbediengeräte sind nicht für die Benutzer und individuelle Einstellungen vorgesehen, sondern werden an zentraler und nur für befugte Personen zugängliche Stelle installiert.
Das Zonenregelungssystem kommuniziert mit der Regelung der zugehörigen Lüftungsanlage.

*Hinweis: Zonenregelung für Umkleide-/Sanitärbereich*
Zonenregelung für Umkleide-/Sanitärbereich

Zonenregelung mit bedarfsgerechter Regelung von Temperatur, Luftqualität und Luftfeuchte unter Berücksichtigung der Belegung durch Steuerung der Zu- und Abluftvolumenströme,
bestehend aus folgenden Komponenten:

**05.01.01 Zonenmodul für modulare Einzelraumregelung**
Zonenmodul für modulare Einzelraumregelung

Gerätebeschreibung:
- Modul zur Ansteuerung von Volumenstrom-Regelgeräten mit Modbus RTU Schnittstelle für Volumenstromregler Zu- und Abluft
- Display mit zweistelliger 7-Segment-Anzeige für Status- und Diagnosemeldungen
- automatische Adressierung der Zonenmodule durch den Zonenmaster (Plug & Play), auch bei Systemerweiterungen
- Konfiguration und Diagnose der Zonenmodule am Zonenmaster oder an einer Raumbedieneinheit
- Spannungsversorgung der angeschlossenen Sensoren und Aktoren
- digitale und analoge Eingänge und Ausgänge als steckbare Schraubklemmen
- anschließbare Sensoren und Aktoren: Fensterkontakt, Frostschutzthermostat, Taupunktwächter, Bewegungsmelder, Kühl- und Heizventile, Raumtemperatur- und feuchtefühler, externer Sollwertsteller, Luftqualitätsfühler
- Einbau in Schaltschrankgehäuse, an Wand oder Decke; mit Schraub- oder Hutschienenbefestigung

einschl. folgender Lieferungen und Leistungen:
- betriebsfertiger Einbau/Montage
- Auflegen der (bauseits verlegten) Kabel auf die Klemmen

Technische Eigenschaften
Gehäusematerial  Kunststoff (ABS), grau RAL 7037
Versorgungsspannung  24  V AC
Schutzart  IP 20
Breite  ca. 156  mm
Höhe  ca. 90  mm
Tiefe  ca. 45  mm

Fabrikat der Planung  Trox
Typ der Planung  X-AIR-ZMO-MOD
  oder gleichwertig

angebotenes Fabrikat: '........................................'

angebotener Typ: '........................................'

liefern und montieren
Menge: 6,000 St
Projektkosten nach DIN 276-08: 431

**05.01.02 Installationsgehäuse zur Aufnahme von Zonenmodul**
Installationsgehäuse zur Aufnahme von Zonenmodul

Gerätebeschreibung:
- Kunststoffgehäuse
- einschl. Trafo (230V/24V AC), Feinsicherung, Anschlussklemmen, Wandhalterung (abnehmbare Montagehalterung)
- vorinstallierte Hutschiene zur Aufnahme von Zonenmodul oder Mastermodul
- Kabeleinführungen durch Gummimembran
- Gehäusedeckel mit Sicherungsbügel gegen unbefugtes Öffnen

einschl. folgender Lieferungen und Leistungen:
- betriebsfertiger Einbau/Montage
- Auflegen der (bauseits verlegten) Kabel auf die Klemmen

Technische Eigenschaften
Gehäusematerial  Kunststoff (ABS), grau RAL 7037
Versorgungsspannung  230-1-50  V-Ph-Hz
Leistungsaufnahme Trafo  max. 35  VA
Schutzart  IP 20
Breite  ca. 282  mm
Höhe  ca. 155  mm
Tiefe  ca. 267  mm

Fabrikat der Planung  Trox
Typ der Planung  X-AIR-PCASE230V
  oder gleichwertig

angebotenes Fabrikat: '........................................'

angebotener Typ: '........................................'

liefern und montieren
Menge: 6,000 St
Projektkosten nach DIN 276-08: 431

**05.01.03 Raumbedieneinheit für Zonenregelung**
Raumbedieneinheit für Zonenregelung

Gerätebeschreibung:
- funktionsfähige Bedieneinheit für Einzelraum- bzw. Einzelzonenregelung
- Farb-Touchdisplay (Größe 2") mit einfacher und benutzerfreundlicher Bedienoberfläche
- Sensor zur Messung der Raumtemperatur und einer Uhr (real time clock/RTC)
- Sollwerte (Raumtemperatur, Luftwechselrate), Wochenprogramm und Zeitfunktionen einstellbar
- Timerfunktion für automatisches Zurückkehren in Automatikbetrieb
- geeignet für Stand-Alone-Betrieb (d.h. ohne Zonenmaster)
- Konfigurationsparameter in passwortgeschütztem Bereich zugänglich
- automatische Erkennung vom zugehörigen Zonenmodul (Plug & Play)
- anschließbare Sensoren: CO2-Fühler, Feuchtefühler
- Schnittstelle zum Zonenmodul über Modbus
- zum Einbau in Installations- oder Hohlwanddose mit d = 60 mm

einschl. folgender Lieferungen und Leistungen:
- betriebsfertiger Einbau/Montage
- Auflegen der (bauseits verlegten) Kabel auf die Klemmen

Technische Eigenschaften
Gehäusematerial  Kunststoff, weiß
Versorgungsspannung  24  V DC
Schutzart  IP 21
Breite  ca. 82  mm
Höhe  ca. 82  mm
Tiefe  ca. 41  mm

Fabrikat der Planung  Trox
Typ der Planung  X-AIR-CP-2T
  oder gleichwertig

angebotenes Fabrikat: '........................................'

angebotener Typ: '........................................'

liefern und montieren
Menge: 6,000 St
Projektkosten nach DIN 276-08: 431

**05.01.04 Luftqualitätsfühler als Kanalfühler**
Luftqualitätsfühler als Kanalfühler

Gerätebeschreibung:
- Sensor zur Messung der Konzentration von flüchtigen organischen Stoffen
- als Kanalfühler (Abluftleitung) ausgeführt mit Kunststoffgehäuse, Schutzrohr und Montageflansch
- Schnittstelle zum Zonenmodul über Modbus; Anschlussleitung (Länge 7 m) mit Stecker
- automatische Erkennung vom zugehörigen Zonenmodul (Plug & Play)

einschl. folgender Lieferungen und Leistungen:
- betriebsfertiger Einbau/Montage
- Auflegen der (bauseits verlegten) Kabel auf die Klemmen

Technische Eigenschaften
Messbereich  450 - 2.000  ppm
Anlaufzeit  ca. 15  min
Reaktionszeit  ca. 5  min
Einbaulänge  65 - 105  mm
Versorgungsspannung  24  V DC
Schutzart  IP 54

Fabrikat der Planung  Trox
Typ der Planung  X-SENS-VOC-EXH
  oder gleichwertig

angebotenes Fabrikat: '........................................'

angebotener Typ: '........................................'

liefern und montieren
Menge: 6,000 St
Projektkosten nach DIN 276-08: 431

**05.01.05 Kombinationsfühler Temperatur und relative Feuchte als Kanalfühler**
Kombinationsfühler Temperatur und relative Feuchte als Kanalfühler

Gerätebeschreibung:
- mit zwei Sensoren zur Messung der Temperatur und der relativen Feuchte
- als Kanalfühler (Abluftleitung) ausgeführt mit Kunststoffgehäuse, Schutzrohr und Montageflansch
- Schnittstelle zum Zonenmodul über Modbus; Anschlussleitung (Länge 7 m) mit Stecker
- automatische Erkennung vom zugehörigen Zonenmodul (Plug & Play)

einschl. folgender Lieferungen und Leistungen:
- betriebsfertiger Einbau/Montage
- Auflegen der (bauseits verlegten) Kabel auf die Klemmen

Technische Eigenschaften
Messbereich  -40 - +120  ppm
Messbereich  0 - 100  % rel. Feuchte
Einbaulänge  50 - 250  mm
Versorgungsspannung  24  V DC
Schutzart  IP 54

Fabrikat der Planung  Trox
Typ der Planung  X-SENS-TEMP-RH-EXH
  oder gleichwertig

angebotenes Fabrikat: '........................................'

angebotener Typ: '........................................'

liefern und montieren
Menge: 6,000 St
Projektkosten nach DIN 276-08: 431

**05.01.06 Vierfach-Verteiler (Splitter)**
Vierfach-Verteiler (Splitter)

Gerätebeschreibung:
- zum Anschluss mehrerer Fühler (max. 3 Stck. ) an eine Schnittstelle
- Einbau in Schaltschrankgehäuse, an Wand oder Decke; mit Schraub- oder Hutschienenbefestigung

einschl. folgender Lieferungen und Leistungen:
- betriebsfertiger Einbau/Montage
- Auflegen der (bauseits verlegten) Kabel auf die Klemmen

Technische Eigenschaften
Schutzart  IP 20
Breite  ca. 48  mm
Höhe  ca. 78  mm
Tiefe  ca. 45  mm

Fabrikat der Planung  Trox
Typ der Planung  X-SENS-SPLITTER
  oder gleichwertig

angebotenes Fabrikat: '........................................'

angebotener Typ: '........................................'

liefern und montieren
Menge: 6,000 St
Projektkosten nach DIN 276-08: 431

#### 05.02 Zentrales Bediengerät Lüftungsanlagen

**05.02.01 Bediengerät mit Steuerungssoftware**
Bediengerät mit Steuerungssoftware

Bediengerät mit Software zur Steuerung, Überwachung und Regelung der neuen Lüftungsanlagen, basierend auf dem Regelsystem des Lüftungsanlagenherstellers;
installiert in einem Aufputzgehäuse mit Kabeldurchführungsplatte

mit folgenden wesentlichen Eigenschaften:
- 16:9-Touchdisplay (Full HD Widescreen) mit Bildschirmdiagonale 21,5“
- vorinstallierte browsergestützte Software des Lüftungsanlagenherstellers
- flexibles Anpassen der Komponenten
- projektspezifische Darstellung der Lüftungs- und Brandschutzlösungen
- zentrale Darstellung von aktuellen Betriebswerten, Alarmen und Trends

Visualisierung der Anlagen mit:
- Übersichtsseite mit den installierten Lüftungsanlagen
- Navigationsleiste zur Anwahl der installierten Lüftungsanlagen
- Anzeige von Störungen und Warnungen in der Systemübersicht
- Detailansicht eines Systems
- Überblick über die wichtigsten Werte in einem System
- weitere Gerätedetails über die Abbildung der jeweiligen Anlage

sonstige Funktionen:
- Anzeige von Datum, Uhrzeit und Trendaufzeichnung
- Zugriff auf die proprietären Webvisualisierungen der Systeme
- Hinzufügen individueller Texte möglich (z. B. Anweisungen)
- Trendansicht mit Festlegen der Datenpunkte, Auswahl und Festlegung des Zeitraums, Auswahl eines voreingestellten Zeitraums, gewählte Werte in Diagrammform, Suche nach Datenpunkten
- Datenexport über *.csv-Datei
- Anzeigestatus zwischen Webserver und Kommunikationsdienst (keine Verbindung bzw. Verbindung i.O.)

Technische Eigenschaften
Bildschirmdiagonale  21,5  Zoll
Prozessor  mind. 4  GB RAM
Speicher  ca. 120  GB
Spannungsversorgung  24  V DC
Schnittstellen
  ca. 2  GbE Ethernent
  1  USB 3.0
Gehäuselänge  ca. 600  mm
Gehäusehöhe  ca. 420  mm
Gehäusetiefe  ca. 100  mm

Fabrikat der Planung  Trox
Typ der Planung  X-Tairminal
  oder gleichwertig

angebotenes Fabrikat: '........................................'

angebotener Typ: '........................................'

liefern und montieren
Menge: 1,000 St
Projektkosten nach DIN 276-08: 431

### 06 Lufttechnische Anlagen - Sonstiges

#### 06.01 Sonstige Installationen

**06.01.01 Profilstahl, verzinkt, für Sonderbefestigungen**
Profilstahl, verzinkt, für Sonderbefestigungen

fix und fertig verarbeitet für Sonderbefestigungen und Tragkonstruktionen, usw.,
Schweißstellen mit Kaltverzinker beschichtet, bei großen Konstruktionen komplett feuerverzinkt, einschl. allem Befestigungsmaterial
(Montage an doppelseitig beplankter Trockenbauwand mit Hinterfütterung aus Schichtholzplatte oder an Kalkstandsteinwand oder an Betondecke)

liefern und montieren
Menge: 60,000 kg
Projektkosten nach DIN 276-08: 439

**06.01.02 Systemschiene, verzinkt, ca. 38 x 24 mm**
Systemschiene, verzinkt, ca. 38 x 24 mm
incl. Befestigungsmaterial für Wand- und Deckenmontage
(Montage an doppelseitig beplankter Trockenbauwand mit Hinterfütterung aus Schichtholzplatte oder an Kalkstandsteinwand oder an Betondecke)

liefern und montieren
Menge: 80,000 m
Projektkosten nach DIN 276-08: 439

**06.01.03 Systemschiene, verzinkt, ca. 38 x 40 mm**
Systemschiene, verzinkt, ca. 38 x 40 mm
incl. Befestigungsmaterial für Wand- und Deckenmontage
(Montage an doppelseitig beplankter Trockenbauwand mit Hinterfütterung aus Schichtholzplatte oder an Kalkstandsteinwand oder an Betondecke)

liefern und montieren
Menge: 120,000 m
Projektkosten nach DIN 276-08: 439

**06.01.04 Systemschiene, verzinkt, ca. 40 x 80 mm**
Systemschiene, verzinkt, ca. 40 x 80 mm
incl. Befestigungsmaterial für Wand- und Deckenmontage
(Montage an doppelseitig beplankter Trockenbauwand mit Hinterfütterung aus Schichtholzplatte oder an Kalkstandsteinwand oder an Betondecke)

liefern und montieren
Menge: 120,000 m
Projektkosten nach DIN 276-08: 439

**06.01.05 Weitspannträgersystem aus Rechteckrohr - MH 10 m**
Weitspannträgersystem aus Rechteckrohr - MH 10 m

zur Montage von Lüftungsleitungen an dem Dachtragwerk innerhalb der Dreifeldsporthalle; Überspannung von Montagepunkten (Knotenpunkte) des Tragwerks in der Tragwerksebene 1 auf einer Höhe von ca. 10,3 m über OK Fertigfußboden;
Überspannungslänge max. 6,0 m;
mit Weitspannträger aus verzinktem o. lackiertem Stahl-Rechteckrohr; einschl. Schrauben, Gewindestifte, und Montagezubehör zur Montage in den Gewindelöchern der kugelförmigen Knotenpunkte und starre Verbindung der Weitspannträgerelemente

einschl. folgender Lieferungen und Leistungen:
- detaillierte Maßaufnahme vor Ort
- Anfertigung von Fertigungs- bzw. Montagezeichnungen
- Einholung der Freigabe durch die bauseitige Fachplanung Statik
- Vorfertigung von Befestigungsmöglichkeiten am Dachtragwerk
- Vorfertigung von Befestigungsmöglichkeiten für Lüftungsleitungen
- Montage der Weitspannträger am Dachtragwerk
- Lieferung und Montage aller erforderlichen Montage-/Kleinelemente

Die Gestellung von erforderlichen Hubsteigern ist in einer separaten Leistungsposition aufgeführt.

Technische Eigenschaften
Werkstoff  Stahl S235JR
Oberfläche  innen/außen verzinkt
  oder  lackiert
Herstellungsverfahren  geschweißt
Breite  50  mm
Höhe  80  mm
Dicke  3  mm
Montagehöhe  10,30  m über OK FFB

liefern und montieren
Menge: 80,000 m
Projektkosten nach DIN 276-08: 439

**06.01.06 Kernbohrung in Decke/Mauerwerk d bis 25 mm/t bis 25 cm**
Kernbohrung in Decke/Mauerwerk d bis 25 mm/t bis 25 cm

Kernbohrung in Betondecken oder -wänden oder Mauerwänden; einschl. Lösen des Bohrkerns aus dem Gefüge, Arbeitshöhe bis 3,5 m;
einschl. fachgerechte Beseitigung des anfallenden Bohrkerns und des Wassers, Reinigung der Örtlichkeiten

Hinweis: Alle erforderlichen Arbeiten am Bauwerk bedürfen der Freigabe durch den Fachplaner/Architekten/Statiker und sind vor Ausführung anzumelden!

Bohrdurchmesser  bis 25  mm
Bohrtiefe  bis 25  cm
Menge: 2,000 St
Projektkosten nach DIN 276-08: 439

**06.01.07 Kernbohrung in Decke/Mauerwerk d 25 - 50 mm/t bis 25 cm**
Kernbohrung in Decke/Mauerwerk d 25 - 50 mm/t bis 25 cm

Kernbohrung in Betondecken oder -wänden oder Mauerwänden; einschl. Lösen des Bohrkerns aus dem Gefüge, Arbeitshöhe bis 3,5 m;
einschl. fachgerechte Beseitigung des anfallenden Bohrkerns und des Wassers, Reinigung der Örtlichkeiten

Hinweis: Alle erforderlichen Arbeiten am Bauwerk bedürfen der Freigabe durch den Fachplaner/Architekten/Statiker und sind vor Ausführung anzumelden!

Bohrdurchmesser  25 - 50  mm
Bohrtiefe  bis 25  cm
Menge: 2,000 St
Projektkosten nach DIN 276-08: 439

**06.01.08 Kernbohrung in Decke/Mauerwerk d 51 - 100 mm/t bis 25 cm**
Kernbohrung in Decke/Mauerwerk d 51 - 100 mm/t bis 25 cm

Kernbohrung in Betondecken oder -wänden oder Mauerwänden; einschl. Lösen des Bohrkerns aus dem Gefüge, Arbeitshöhe bis 3,5 m;
einschl. fachgerechte Beseitigung des anfallenden Bohrkerns und des Wassers, Reinigung der Örtlichkeiten

Hinweis: Alle erforderlichen Arbeiten am Bauwerk bedürfen der Freigabe durch den Fachplaner/Architekten/Statiker und sind vor Ausführung anzumelden!

Bohrdurchmesser  51 - 100  mm
Bohrtiefe  bis 25  cm
Menge: 8,000 St
Projektkosten nach DIN 276-08: 439

**06.01.09 Kernbohrung in Decke/Mauerwerk d 101 - 200 mm/t bis 25 cm**
Kernbohrung in Decke/Mauerwerk d 101 - 200 mm/t bis 25 cm

Kernbohrung in Betondecken oder -wänden oder Mauerwänden; einschl. Lösen des Bohrkerns aus dem Gefüge, Arbeitshöhe bis 3,5 m;
einschl. fachgerechte Beseitigung des anfallenden Bohrkerns und des Wassers, Reinigung der Örtlichkeiten

Hinweis: Alle erforderlichen Arbeiten am Bauwerk bedürfen der Freigabe durch den Fachplaner/Architekten/Statiker und sind vor Ausführung anzumelden!

Bohrdurchmesser  101 - 200  mm
Bohrtiefe  bis 25  cm
Menge: 16,000 St
Projektkosten nach DIN 276-08: 439

**06.01.10 Kernbohrung in Decke/Mauerwerk d 201 - 250 mm/t bis 25 cm**
Kernbohrung in Decke/Mauerwerk d 201 - 250 mm/t bis 25 cm

Kernbohrung in Betondecken oder -wänden oder Mauerwänden; einschl. Lösen des Bohrkerns aus dem Gefüge, Arbeitshöhe bis 3,5 m;
einschl. fachgerechte Beseitigung des anfallenden Bohrkerns und des Wassers, Reinigung der Örtlichkeiten

Hinweis: Alle erforderlichen Arbeiten am Bauwerk bedürfen der Freigabe durch den Fachplaner/Architekten/Statiker und sind vor Ausführung anzumelden!

Bohrdurchmesser  201 - 250  mm
Bohrtiefe  bis 25  cm
Menge: 12,000 St
Projektkosten nach DIN 276-08: 439

**Ausführungsbeschreibung 22 Restverschluss Wand-/Deckendurchbruch**
*Verfüllen der Ringspalte von offenen Wand- und Deckendurchbrüchen in massiven Wänden/Decken W/D-30 bis W/D-90 mit Brandschutzmörtel*
Verfüllen der Ringspalte von offenen Wand- und Deckendurchbrüchen in massiven Wänden/Decken W/D-30 bis W/D-90 mit Brandschutzmörtel

fachgerechtes hohlraumfreies und rauchgasdichtes Einmörteln von Brandschutzklappen oder Leitungsdurchführungen (Verfüllen der Ringspalte) zur Einhaltung der geforderten Brandschutzklassen, incl. Anfertigung von Schalungen

Ringspaltbreite  max. 10  cm
Bauteiltiefe - Wände  max. 30  cm
Bauteiltiefe - Decke  max. 30  cm
Montagehöhe  max. 3,5  m (über Rohfußboden)

**06.01.11 Restverschluss Wanddurchbruch F90 bis 0,05 qm**
*** gemäß Ausführungsbeschreibung 22
Restverschluss Wanddurchbruch F90 bis 0,05 qm
durch Ausmörteln für Betonwand/Mauerwerk;
Belegung des Durchbruchs mit Brandschutzklappe oder nicht brennbarer Luftleitung

Technische Eigenschaften
Wandstärke  bis 30  cm
Größe Restverschluss  bis 0,05  qm

liefern und montieren
Menge: 6,000 St
Projektkosten nach DIN 276-08: 439

**06.01.12 Restverschluss Wanddurchbruch F90 bis 0,1 qm**
*** gemäß Ausführungsbeschreibung 22
Restverschluss Wanddurchbruch F90 bis 0,1 qm
durch Ausmörteln für Betonwand/Mauerwerk;
Belegung des Durchbruchs mit Brandschutzklappe oder nicht brennbarer Luftleitung

Technische Eigenschaften
Wandstärke  bis 30  cm
Größe Restverschluss  bis 0,1  qm

liefern und montieren
Menge: 6,000 St
Projektkosten nach DIN 276-08: 439

**06.01.13 Restverschluss Deckendurchbruch F90 bis 0,05 qm**
*** gemäß Ausführungsbeschreibung 22
Restverschluss Deckendurchbruch F90 bis 0,05 qm
durch Ausmörteln für Betondecke (Deckendurchbruch);
Belegung des Durchbruchs mit Brandschutzklappe oder nicht brennbarer Luftleitung

Technische Eigenschaften
Deckenstärke  bis 30  cm
Größe Restverschluss  bis 0,05  qm

liefern und montieren
Menge: 8,000 St
Projektkosten nach DIN 276-08: 439

**06.01.14 Restverschluss Deckendurchbruch F90 bis 0,1 qm**
*** gemäß Ausführungsbeschreibung 22
Restverschluss Deckendurchbruch F90 bis 0,1 qm
durch Ausmörteln für Betondecke (Deckendurchbruch);
Belegung des Durchbruchs mit Brandschutzklappe oder nicht brennbarer Luftleitung

Technische Eigenschaften
Deckenstärke  bis 30  cm
Größe Restverschluss  bis 0,1  qm

liefern und montieren
Menge: 8,000 St
Projektkosten nach DIN 276-08: 439

**06.01.15 Kennzeichnungsschild, bedruckt o. graviert, 50 x 30 mm**
Kennzeichnungsschild, bedruckt o. graviert, 50 x 30 mm
für Feldgeräte und Kleinkomponenten;
Kunststoffschild, einfarbig; als Klebeschild oder mit Lochung zum Anschrauben;
Farbe und Beschriftung nach Abstimmung mit der Fachbauleitung/dem Auftraggeber

Technische Eigenschaften
Länge x Breite  50 x 30  mm
Temperaturbeständigkeit  -20 - +80  °C

liefern und montieren
Menge: 60,000 St
Projektkosten nach DIN 276-08: 439

**06.01.16 Kennzeichnungsschild, bedruckt o. graviert, 150 x 100 mm**
Kennzeichnungsschild, bedruckt o. graviert, 150 x 100 mm
für Feldgeräte und Kleinkomponenten;
Kunststoffschild, einfarbig; als Klebeschild oder mit Lochung zum Anschrauben;
Farbe und Beschriftung nach Abstimmung mit der Fachbauleitung/dem Auftraggeber

Technische Eigenschaften
Länge x Breite  150 x 100  mm
Temperaturbeständigkeit  -20 - +80  °C

liefern und montieren
Menge: 40,000 St
Projektkosten nach DIN 276-08: 439

**06.01.17 Luftrichtungspfeil, 125 x 25 mm**
Luftrichtungspfeil, 125 x 25 mm
mit UV-beständigem Siebdruck, selbstklebend, witterungsbeständig, feuchtigkeitsbeständig, wasserabstoßend, bedingt ölbeständig, schlagfest;
Richtungspfeil nach DIN EN 12792 in Wohngebäuden bzw. nach DIN EN 13779 in Nichtwohngebäuden; Kennzeichnung nach DIN 2403;
Text und Anbringort ist mit dem Auftraggeber abzustimmen

Technische Eigenschaften
Länge x Breite  ca. 125 x 25  mm
Temperaturbeständigkeit  -20 - +80  °C

liefern und montieren
Menge: 150,000 St
Projektkosten nach DIN 276-08: 439

#### 06.02 Stundenlohnarbeiten - Reinigung Bestandsanlagenteile

*Hinweis: Stundenlohnarbeiten*
Stundenlohnarbeiten

Stundenlohnarbeiten dürfen nur nach vorheriger detaillierter Freigabe bzw. Anweisung durch den Auftraggeber oder seinem Bevollmächtigten ausgeführt werden.

Die vom Auftragnehmer oder seinem Bevollmächtigten unterschriebenen Stundenlohnzettel müssen für jeden Kalendertag getrennt ausgestellt sein und sind arbeitstäglich der Bauüberwachung zur Anerkennung vorzulegen.

Nachträglich eingereichte Stundenlohnbelege werden nicht anerkannt.

Etwa anfallende Stundenlohnarbeiten werden mit den vereinbarten Stundenverrechnungssätzen abgerechnet. Die Stundenverrechnungssätze beinhalten ggf. Reisezeiten, Fahrkosten, Auslösung, Spesenkosten, Materialien für persönliche Schutzausrüstung.

Stundenlohnarbeiten sind vorgesehen für:
- Reinigung von Bestandsanlagenteile (Lüftungsleitungen, Auslassgitter)

**06.02.01 Montagestunden zur Innenreinigung von Luftleitungen mit Außen- bzw. Fortluftauslass**
Montagestunden zur Innenreinigung von Luftleitungen mit Außen- bzw. Fortluftauslass

qualifizierte Innenreinigung im Wesentlichen mit folgenden Lieferungen und Leistungen:
- Abdecken der Einrichtungen und Böden mit Folie im Arbeitsumfeld
- Erfassung des Anlagen-Ist-Zustandes anhand von Fotodokumentation und Kurzbericht
- Montage der Unterdruckgeräte und Saugsysteme
- Trockenreinigung der Luftleitung innen und des Luftdurchlasses mittels Bürstensystem unter gleichzeitigem Absaugen der gelösten Stäube
- Desinfektion der gereinigten Luftleitung und des Luftdurchlasses im Wisch- und Scheuerverfahren
- fachgerechte Entsorgung der kontaminierten Reinigungsrückstände und -materialien
- Reinigung des Arbeitsumfeldes
- Dokumentation der durchgeführten Maßnahme

Hinweise zu den Reinigungsarbeiten:
- Der Rückbau von Bestandsleitungen bis unmittelbar zu dem Außen- bzw. Fortluftauslass erfolgt bauseits.
- Die Arbeiten finden im OG im beengten Umfeld statt.
- Erforderliche Arbeiten sind bezügl. Umfang, Dauer und Maßnahmenart vor der Ausführung mit dem AG abzustimmen.
- Schutzmaßnahmen sind nach geltenden "Technischen Regeln für Gefahrstoffe" zu treffen und Arbeiten entsprechend auszuführen.

Technische Eigenschaften
Maße Luftleitungen  ca. 800 x 800  mm
Länge  max. 3  m
Anzahl betroffener Leitungen  6  Stck.
Menge: 104,000 h
Projektkosten nach DIN 276-08: 439

#### 06.03 Kran- und Gerüstgestellung für Einbring- und Montagearbeiten

*Hinweis: Hinweis zu Einbring- und Montagearbeiten*
Hinweis zu Einbring- und Montagearbeiten

Einbring- und Montagearbeiten sind in Zeitabschnitten und nach Baufortschritt vorzunehmen.

Die Anlieferung und ggf. Zwischenlagerung von Materialien und Großkomponenten sind entsprechend dem Bauablauf und den abgestimmten Bauzeitenplänen vorzunehmen.
Die Zwischenlagerung von Materialien auf Freiflächen bedarf der ausdrücklichen Zustimmung der Bauleitung.

Kalkulationshinweise:
In die Einheitspreise der Liefer- und Leistungspositionen sind die Einbringarbeiten einschl. nachfolgender Leistungen einzurechnen:
- Absprachen mit der Bauleitung über vorgesehene Transportwege und Bautenschutzmaßnahmen
- alle erforderlichen Werkzeuge, Hilfsmaterialien und Schutzmaterialien
- Transportarbeiten (einschl. Transportmittel) von der Ablade-/Lagerstelle zur Montage- bzw. Verwendungsstelle (Einbringöffnungen und Transportwege können vor Angebotsabgabe in Abstimmung mit dem AG eingesehen werden)

Die Gestellung von Gerüsten für eigene Montageleistungen bis zu einer Arbeitshöhe von 3,50 m über der Standfläche ist eine Nebenleistung gem. ATV DIN 18379 und wird nicht separat vergütet.

*Hinweis: Hinweis zu Kranarbeiten*
Hinweis zu Kranarbeiten

Kranarbeiten sind erforderlich für die Einbringung von großvolumigen oder schweren Materialien in die Dachräume bzw. das Obergeschoß.

In den Dachbereichen sind für die Einbringarbeiten drei Zugänge vorgesehen:
1. Notausgang
  mit Ablagepodest und Stahltreppe
  Höhe: ca. 3,5 m
  Türbreite: ca. 1,2 m
  Podestabmessungen: ca. 2,6 x 5,0 m
  Podest mit Gitterbühne und Holzbelag
  Kranaufstellfläche: davor auf dem befestigten Parkplatz
2. Notausgang
  mit Ablagepodest und Stahltreppe
  Höhe: ca. 3,5 m
  Türbreite: ca. 1,2 m
  Podestabmessungen: ca. 2,6 x 5,0 m
  Podest mit Gitterbühne und Holzbelag
  Kranaufstellfläche: je nach gewähltem Kranfahrzeug davor auf dem Zuweg möglich
3. Flachdach
  Zugang nur durch Gebäude
  Höhe: ca. 3,0 m
  Einbringöffnung: ca. 3 x 2,3 m
  Dachfläche: ca. 4 x 15 m
  Dachflächenbelag: Rohdach, Beton mit begrenzter Belastbarkeit
  Kranaufstellfläche: vor dem Gebäude auf dem befestigten Parkplatz

Alle Ablageflächen an den Ausgängen sind durch geeignete Maßnahmen zu schützen und dienen nur zum kurzzeitigen Absetzen von Lasten für die Einbringarbeiten.

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
**06.03.01 An- und Abfahrt Autokran mit max. 33 m Ausladung für Transportarbeiten**
An- und Abfahrt Autokran mit max. 33 m Ausladung für Transportarbeiten

zum Heben von einzelnen großvolumigen Anlagenkomponenten vom Straßenniveau zur Einbringöffnung (z.B. Treppenpodest, Flachdach)

einschl. folgender Lieferungen und Leistungen:
- An- und Abfahrt

Die Abrechnung erfolgt pauschal für eine Anfahrt und eine Abfahrt bzw. eine Anlieferung und eine Abholung.

Bei der Kalkulation ist davon auszugehen, dass Kraneinsätze zu unterschiedlichen Bauabschnitten und an unterschiedlichen Aufstellorten der Baustelle erforderlich sind.

Eine Besichtigung der örtlichen Verhältnisse wird dem Bieter empfohlen.

Pauschal für Anfahrt und Abfahrt
Menge: 2,000 St
Projektkosten nach DIN 276-08: 439

**06.03.02 Gestellung Autokran mit max. 33 m Ausladung für Transportarbeiten**
Gestellung Autokran mit max. 33 m Ausladung für Transportarbeiten

zum Heben von einzelnen großvolumigen Anlagenkomponenten vom Straßenniveau zur Einbringöffnung (z.B. Treppenpodest, Flachdach)

einschl. folgender Lieferungen und Leistungen:
- Einholung evtl. erforderlicher Genehmigungen
- ggf. Ballast, Gestellung von Anschlagmittel
- Absperrungen des Arbeitsbereiches
- Auf- und Abbau
- Bedien- und Anschlagpersonal

Die Abrechnung erfolgt nach tatsächlich geleistetem Zeitaufwand (Einsatzstunden); die o.g. Lieferungen und Leistungen sind in den Verrechnungssätzen enthalten.

Bei der Kalkulation ist davon auszugehen, dass Kraneinsätze zu unterschiedlichen Bauabschnitten und an unterschiedlichen Aufstellorten der Baustelle erforderlich sind.

Eine Besichtigung der örtlichen Verhältnisse wird dem Bieter empfohlen.

Technische Eigenschaften
schwerstes Einzelteil  ca. 800  kg
Höhe Abladestelle  ca. 3  m
Ausladung  max. 33  m

Gestellung
Menge: 18,000 h
Projektkosten nach DIN 276-08: 439

**06.03.03 An- und Abfahrt Teleskopstapler, Dachdeckerkran, o.ä. mit max. 10 m Ausladung für Transportarbeiten**
An- und Abfahrt Teleskopstapler, Dachdeckerkran, o.ä. mit max. 10 m Ausladung für Transportarbeiten

zum Heben von einzelnen großvolumigen Anlagenkomponenten vom Straßenniveau zur Einbringöffnung (z.B. Treppenpodest, Flachdach)

einschl. folgender Lieferungen und Leistungen:
- An- und Abfahrt

Die Abrechnung erfolgt pauschal für eine Anfahrt und eine Abfahrt bzw. eine Anlieferung und eine Abholung.

Bei der Kalkulation ist davon auszugehen, dass Kraneinsätze zu unterschiedlichen Bauabschnitten und an unterschiedlichen Aufstellorten der Baustelle erforderlich sind.

Eine Besichtigung der örtlichen Verhältnisse wird dem Bieter empfohlen.

Pauschal für Anfahrt und Abfahrt
Menge: 2,000 St
Projektkosten nach DIN 276-08: 439

**06.03.04 Gestellung Teleskopstapler, Dachdeckerkran, o.ä. mit max. 10 m Ausladung für Transportarbeiten**
Gestellung Teleskopstapler, Dachdeckerkran, o.ä. mit max. 10 m Ausladung für Transportarbeiten

zum Heben von einzelnen großvolumigen Anlagenkomponenten vom Straßenniveau zur Einbringöffnung (z.B. Treppenpodest, Flachdach)

einschl. folgender Lieferungen und Leistungen:
- Einholung evtl. erforderlicher Genehmigungen
- ggf. Ballast, Gestellung von Anschlagmittel
- Absperrungen des Arbeitsbereiches
- Auf- und Abbau
- Bedien- und Anschlagpersonal

Die Abrechnung erfolgt nach tatsächlich geleistetem Zeitaufwand (Einsatzstunden); die o.g. Lieferungen und Leistungen sind in den Verrechnungssätzen enthalten.

Bei der Kalkulation ist davon auszugehen, dass Kraneinsätze zu unterschiedlichen Bauabschnitten und an unterschiedlichen Aufstellorten der Baustelle erforderlich sind.

Eine Besichtigung der örtlichen Verhältnisse wird dem Bieter empfohlen.

Technische Eigenschaften
schwerstes Einzelteil  ca. 400  kg
Höhe Abladestelle  ca. 3  m
Ausladung  max. 10  m

Gestellung
Menge: 9,000 h
Projektkosten nach DIN 276-08: 439

*Hinweis: Hinweis zu Hubsteigerarbeiten*
Hinweis zu Hubsteigerarbeiten

Hubsteigerarbeiten sind erforderlich für die Montage von Lüftungsleitungen in verschiedenen Hallenbereichen:

1. Dreifeldhalle
  runde Lüftungsleitungen über dem Spielfeld unter Berücksichtigung der Montagesituation (Dachtragwerk)
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2. Ringerhalle 1
  rechteckige Lüftungsleitungen über dem Spielfeld
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3. Ringerhalle 2
  einzelne Kanalbauteile
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
In der Planungsphase wurden die Örtlichkeiten mit einem Verleiher von Arbeitsbühnen bereits begangen und auf
- die Anliefermöglichkeiten
- die Einbringsituation (Höhenbegrenzung)
- Aufstellsituation
- Erreichbarkeit der zu demontierenden Komponenten
geprüft.
Die Wahl der Hubsteigermodelle ist durch die örtliche Situation sehr stark eingeschränkt.

Für die Arbeiten in der Dreifeldsporthalle (mit dem Dachtragwerk) sind beide Hubsteigerfahrzeuge gleichzeitig erforderlich.

**06.03.05 An- und Abfahrt Gelenkteleskopraupenbühne für Arbeitshöhe max. 25 m**
An- und Abfahrt Gelenkteleskopraupenbühne für Arbeitshöhe max. 25 m

zum Heben und Montieren von Lüftungsleitungen an das Dachtragwerk der Dreifeldsporthalle

einschl. folgender Lieferungen und Leistungen:
- Anlieferung und Einbringung
- Ausbringung uns Abholung

Die Abrechnung erfolgt pauschal für eine Anfahrt und eine Abfahrt bzw. eine Anlieferung und eine Abholung.

Eine Besichtigung der örtlichen Verhältnisse wird dem Bieter empfohlen.

Pauschal für Anfahrt und Abfahrt
Menge: 1,000 St
Projektkosten nach DIN 276-08: 439

**06.03.06 Gestellung Gelenkteleskopraupenbühne für Arbeitshöhe max. 25 m**
Gestellung Gelenkteleskopraupenbühne für Arbeitshöhe max. 25 m

zum Heben und Montieren von Lüftungsleitungen an das Dachtragwerk der Dreifeldsporthalle

einschl. folgender Lieferungen und Leistungen:
- Auf- und Abbau
- Nebenkosten wie Versicherung, Sicherheitsprüfung, u.ä.
- Sonderausstattung: Korbdrehung und weiße Gummiketten

Die Abrechnung erfolgt nach tatsächlich geleistetem Zeitaufwand (Einsatztage); die o.g. Lieferungen und Leistungen sind in den Verrechnungssätzen enthalten.

Eine Besichtigung der örtlichen Verhältnisse wird dem Bieter empfohlen.

Technische Eigenschaften
Höhe Montagestelle  ca. 11  m
Ausladung  max. 8  m
Antrieb (kombi)  Diesel und Elektro
Plattformhöhe  max. 23  m
Tragkraft  mind. 200  kg

Gestellung
Menge: 8,000 d
Projektkosten nach DIN 276-08: 439

**06.03.07 An- und Abfahrt Scherenbühne für Arbeitshöhe max. 12 m**
An- und Abfahrt Scherenbühne für Arbeitshöhe max. 12 m

zum Heben und Montieren von Lüftungsleitungen an das Dachtragwerk der Dreifeldsporthalle und der Ringerhalle 1 und 2

einschl. folgender Lieferungen und Leistungen:
- Anlieferung und Einbringung
- Ausbringung uns Abholung

Die Abrechnung erfolgt pauschal für eine Anfahrt und eine Abfahrt bzw. eine Anlieferung und eine Abholung.

Eine Besichtigung der örtlichen Verhältnisse wird dem Bieter empfohlen.

Pauschal für Anfahrt und Abfahrt
Menge: 4,000 St
Projektkosten nach DIN 276-08: 439

**06.03.08 Gestellung Scherenbühne für Arbeitshöhe max. 12 m**
Gestellung Scherenbühne für Arbeitshöhe max. 12 m

zum Heben und Montieren von Lüftungsleitungen an das Dachtragwerk der Dreifeldsporthalle und der Ringerhalle 1 und 2

einschl. folgender Lieferungen und Leistungen:
- Auf- und Abbau
- Nebenkosten wie Versicherung, Sicherheitsprüfung, u.ä.
- Sonderausstattung: weiße Bereifung

Die Abrechnung erfolgt nach tatsächlich geleistetem Zeitaufwand (Einsatztage); die o.g. Lieferungen und Leistungen sind in den Verrechnungssätzen enthalten.

Eine Besichtigung der örtlichen Verhältnisse wird dem Bieter empfohlen.

Technische Eigenschaften
Höhe Montagestelle  ca. 11  m
Ausladung  ohne
Antrieb (kombi)  Elektro
Plattformhöhe  max. 10  m
Tragkraft  mind. 450  kg

Gestellung
Menge: 13,000 d
Projektkosten nach DIN 276-08: 439

### 07 Umbauarbeiten an Lüftungsanlage Ringerhalle 2

#### 07.01 Komponenten für Kühlfunktion

*Hinweis: Hinweise zum Umbau der Lüftungsanlage*
Hinweise zum Umbau der Lüftungsanlage

Die nachfolgenden Lieferungen und Leistungen enthalten den Transport von der Ablade- zur Verwendungsstelle und den betriebsfertigen Einbau der Lieferkomponenten.
Die Krangestellung für den Transport von Materialien auf das Dach der Ringerhalle 2 ist in einer separaten Leistungsbeschreibung enthalten.

**07.01.01 Umbausatz Einbau Luftkühlereinheit**
Umbausatz Einbau Luftkühlereinheit
in Bestandsluftkühlanlage der Ringerhalle 2

im Wesentlichen bestehend aus:
- Wärmetauscher als Luftkühler
- Tropfenabscheider
- Kondensatwanne
- Trennholmsatz
- Dichtungssatz

Luftkühler
als Rippenrohr-Luftkühler aus nahtlosen Kupferrohren mit fest aufgepressten Hochleistungslamellen; Kupferrohre zur optimalen Wärmeübertragung mechanisch aufgeweitet und fest mit den Lamellen verbunden; Sammler mit Anschlussstutzen sowie Entlüftungs- und Entleerungsstutzen; Reinigung des Wärmetauschers bis zum Kern möglich

Tropfenabscheider
für Revisionsarbeiten bedienseitig ausziehbar; hoher Abscheidungsgrad schon bei geringen Luftgeschwindigkeiten von 1,8 m/s

Hygiene-Kondensatwanne
aus Edelstahl (mind. Werkstoff 1.4301) mit übereinstimmenden Konturen der Ablaufkante und dem Ablauf; vollständige Entleerung möglich; mit allseitigem Gefälle und Abfluss DN 32 an der tiefsten Stelle; geprüftes Ablaufverhalten nach DIN 1946-4

Trennholmsatz
aus gekantetem Stahlblech zur Montage/Befestigung des Luftkühlers

Dichtungssatz
zur Abdichtung der Wärmetauscherkammer vom bisherigen Gerätegehäuse

einschl. folgender Lieferungen und Leistungen:
- detaillierte Maßaufnahme am Bestandsgerät zur Fertigung der benötigten Bauteile
- Transport der Bauteile von der Ablade- zur Verwendungsstelle
- Montage in das Bestandsgerät unter Berücksichtigung der Aufstellsituation
- alle Nebenleistungen, die zur Montage der Bauteile in das Bestandsgerät erforderlich sind

Technische Eigenschaften
Kühlleistung ges.  ca. 29  kW
Lufteintrittstemp./-feuchte  +30 / 42  Grad C / %
Luftaustrittstemp./-feuchte  +22 / 70  Grad C / %
Kälteträger  Kaltwasser
Kälteträgereintrittstemp.  8  °C
Kälteträgeraustrittstemp.  14  °C
Kälteträgervol.-strom  3,5  m³/h
Druckverlust  ca. 25  kPa
Lamellenabstand  2,5  mm

Material Lamellen  Aluminium
Material Rohre  Kupfer
Material Rahmen  Aluminium

Kühlmedien  Wasser
Nenndruckstufe  PN 16

Berippte Länge  595  mm
Berippte Höhe  1.087  mm
Bautiefe  143  mm
Gewicht  34,8  kg

Fabrikat der Planung  Hansa
Typ der Planung  HKG 1013

liefern und montieren
Menge: 1,000 St
Projektkosten nach DIN 276-08: 431

**07.01.02 Umbausatz Einbau Ventilatoreinheit**
Umbausatz Einbau Ventilatoreinheit
in Bestandsluftkühlanlage der Ringerhalle 2

im Wesentlichen bestehend aus:
Ventilator
als Radialventilator mit Hochleistungslaufrad aus glasfaserverstärktem Verbundstoff; Ventilatormotor mit EC-Motortechnologie einschl. Elektronik;
Tragkonstruktion zur Befestigung; Einströmdüse mit Druckentnahmestutzen

einschl. folgender Lieferungen und Leistungen:
- detaillierte Maßaufnahme am Bestandsgerät zur Fertigung der benötigten Bauteile
- Transport der Bauteile von der Ablade- zur Verwendungsstelle
- Demontage des Ventilators aus dem Bestandsgerät, einschl. Abtransport und fachgerechte Entsorgung
- Montage in das Bestandsgerät unter Berücksichtigung der Aufstellsituation
- alle Nebenleistungen, die zur Montage der Bauteile in das Bestandsgerät erforderlich sind

Technische Eigenschaften
Betriebsspannung  400-3-50  V-Ph-Hz
Nennleistung  ca. 4,45  kW
Nennstrom  ca. 6,8  A
Nenndrehzahl  2.480  1/min

Baugröße  450  mm
Motor-Baugröße  150
Ventilatorblechgröße  630 x 630  mm
Bautiefe  440  mm
Gewicht  37  kg

Fabrikat der Planung  ebm-papst
Typ der Planung  K3G450-PA31-03

liefern und montieren
Menge: 1,000 St
Projektkosten nach DIN 276-08: 431

**07.01.03 Umbausatz Einbau Hyraulikkammer**
Umbausatz Einbau Hyraulikkammer
in Bestandsluftkühlanlage der Ringerhalle 2

im Wesentlichen bestehend aus:
- Bedientür
- Zwei-Wege-Regelventil einschl. Antrieb und Anschlussrohrleitungen
- Temperaturfühler einschl. Tauchhülse

Hydraulikeinheit zur Montage außerhalb des Luftstroms in separater Hydraulikkammer; Zugang über Bedientür; Abtrennung der Hydraulikkammer durch abgekantete verzinkte Stahlbleche

einschl. folgender Lieferungen und Leistungen:
- detaillierte Maßaufnahme am Bestandsgerät zur Fertigung der benötigten Bauteile
- Transport der Bauteile von der Ablade- zur Verwendungsstelle
- Montage der Hydraulikkammer, Abtrennung (Aufbau der Hydraulik erfolgt bauseits durch das Gewerk Heizung)
- alle Nebenleistungen, die zur Montage der Bauteile in das Bestandsgerät erforderlich sind

Fabrikat der Planung  Hansa
Typ der Planung  HKG 1013

liefern und montieren (Montage Hydraulik erfolgt durch Gewerk Heizung)
Menge: 1,000 St
Projektkosten nach DIN 276-08: 431

**07.01.04 Nachrüstung Schaltschrank und Regelung**
Nachrüstung Schaltschrank und Regelung
in Bestandsluftkühlanlage der Ringerhalle 2

im Wesentlichen bestehend aus:
- Kleinmaterial für Schaltschrankanpassung (z.B. Klemmen, Relais, Verdrahtung)
- Anpassung des Regelungsprogramms für die Funktion "Kühlen"
- Revision der Stromlaufplanunterlagen
- Vor-Ort-Umbau des Schaltschrankes für die Funktion "Kühlen"

einschl. folgender Lieferungen und Leistungen:
- detaillierte Aufnahme am Bestandsgerät zur Festlegung der Nachrüstung
- Transport der Bauteile von der Ablade- zur Verwendungsstelle
- Montage in das Bestandsgerät unter Berücksichtigung der Aufstellsituation
- alle Nebenleistungen, die zur Montage der Bauteile in das Bestandsgerät erforderlich sind

Fabrikat der Planung  Hansa
Typ der Planung  HKG 1013

liefern und montieren
Menge: 1,000 St
Projektkosten nach DIN 276-08: 431

#### 07.02 Stundenlohnarbeiten - Instandsetzungsarbeiten Zu-/Abluftleitung

*Hinweis: Stundenlohnarbeiten*
Stundenlohnarbeiten

Stundenlohnarbeiten dürfen nur nach vorheriger detaillierter Freigabe bzw. Anweisung durch den Auftraggeber oder seinem Bevollmächtigten ausgeführt werden.

Die vom Auftragnehmer oder seinem Bevollmächtigten unterschriebenen Stundenlohnzettel müssen für jeden Kalendertag getrennt ausgestellt sein und sind arbeitstäglich der Bauüberwachung zur Anerkennung vorzulegen.

Nachträglich eingereichte Stundenlohnbelege werden nicht anerkannt.

Etwa anfallende Stundenlohnarbeiten werden mit den vereinbarten Stundenverrechnungssätzen abgerechnet. Die Stundenverrechnungssätze beinhalten ggf. Reisezeiten, Fahrkosten, Auslösung, Spesenkosten, Materialien für persönliche Schutzausrüstung.

Montagehöhe ca. 7 m

Stundenlohnarbeiten sind vorgesehen für:
- Abdecken der Einrichtungen und Böden mit Folie im Arbeitsumfeld
- Demontage von Lüftungsleitungen in der Ringerhalle 2, Montagehöhe ca. 6,0 m
- Zwischenlagerung im Hallenbereich
- Entfernung der schadhaften Innendämmung der Luftleitungen im Bereich der Dachdurchführung
- fachgerechte Entsorgung der Innendämmung
- Trockenreinigung der Luftleitung innen und des Luftdurchlasses mittels Bürstensystem unter gleichzeitigem Absaugen der gelösten Stäube
- Desinfektion der gereinigten Luftleitung und des Luftdurchlasses im Wisch- und Scheuerverfahren
- fachgerechte Entsorgung der kontaminierten Reinigungsrückstände und -materialien
- Reinigung des Arbeitsumfeldes
- Wiedermontage demontierter Anlagenteile in Ringerhalle 2, Montagehöhe ca. 6,0 m
- Demontage Außenluftansaugung an Lüftungsanlage auf Dach der Ringerhalle 2
- Zwischenlagerung und Sicherung auf Dach der Ringerhalle 2
- Montage neuer und vorhandener Kanalteile für Außenluftansaugung auf Dach der Ringerhalle 2
- Dokumentation der durchgeführten Maßnahme

**07.02.01 Monteurstunde**
Menge: 36,000 h
Projektkosten nach DIN 276-08: 431

**07.02.02 Helferstunde**
Menge: 36,000 h
Projektkosten nach DIN 276-08: 431

#### 07.03 Inbetriebsetzung der lüftungstechnischen Anlage

**Ausführungsbeschreibung 23 Inbetriebsetzung der lüftungstechnischen Anlage**
*Inbetriebsetzung und Funktionsmessung der RLT-Anlage nach Anlagenerweiterung um Funktion "Kühlen"*
Inbetriebsetzung und Funktionsmessung der RLT-Anlage nach Anlagenerweiterung um Funktion "Kühlen"

im Wesentlichen bestehend aus:
- Kontrolle der neuen elektrischen Anschlüsse vom Gerät, Fühler, Regler, Stellglieder
- Prüfung der Sicherheits-, Verriegelungs- sowie Klappenfunktionen
- Laden aller zum Lieferumfang gehörenden Anwenderprogramme
- Inbetriebsetzung der lüftungstechnischen Anlage und der zum Lieferumfang gehörenden Feldgeräte
- Prüfung und Einregulierung der Regelkreise
- Einstellen der Sollwerte, Ermittlung der Parameter, Überprüfen des dynamischen Betriebsverhaltens
- Funktionsprüfung der Regelgeräte und Regelkreise
- Messung der Lufttemperatur
- Messungen von Betriebsdaten der neuen Hauptkomponenten (Antriebe, Wärmetauscher, Ventilatoren, u.ä.)
- Luftmengenmessungen an den Ventilatoren
- Erstellung von Protokollen mit den Mess- und Einstellwerten
- Übergabe der Inbetriebnahmeprotokolle an den AG vor der Inbetriebnahme
- Einpflegen der Inbetriebnahmeprotokolle in die Dokumentationsunterlagen

einschl. folgender Lieferungen und Leistungen:
- Gestellung der zum Nachweis von Funktionen und Verteilung erforderlichen Hilfsmittel (z. B. Rauchproben, Messgeräte, usw.)
- Gestellung evtl. erforderlicher Steighilfen (Leitern, Gerüste, u.ä.)
- einmaliges Einweisen des zuständigen Betreiberpersonals in die neuen Anlagenfunktionen

Hinweis:
Die bauordnungsrechtliche Prüfung der haustechnischen Anlage (Lüftungsanlage) auf der Grundlage der HTechAnlV RP - "Landesverordnung über die Prüfung haustechnischer Anlagen und Einrichten vom 13.07.1990" des Landes Rheinland-Pfalz in der aktuellen Fassung erfolgt im Auftrag des AG und ist nicht Bestandteil dieser Leistungsbeschreibung.

**07.03.01 Inbetriebsetzung Lüftungsanlage 8.000 m³/h, Ringerhalle 2**
Menge: 1,000 St
Projektkosten nach DIN 276-08: 431

### 08 Abbrucharbeiten

*Hinweis: Hinweis zu Abbrucharbeiten*
Hinweis zu Abbrucharbeiten

Abbrucharbeiten in den einzelnen Hallenteilen sind in Zeitabschnitten und nach Baufortschritt vorzunehmen.
Zu demontierende Bauteile und Leitungsabschnitte werden anhand von Grundrissplänen oder/und Vor-Ort-Kennzeichnungen durch den Auftraggeber bzw. dessen Bevollmächtigten definiert.

Die Aufmaßerfassung von Leistungen erfolgt im Rahmen der Arbeitseinweisung vor der eigentlichen Demontage.

Heißarbeiten und Arbeiten mit Funkenflug sind nur nach ausdrücklicher vorheriger Zustimmung und Erlaubniserteilung durch den Auftraggeber bzw. dessen Bevollmächtigten zulässig.

Die Zwischenlagerung von demontierten Materialien auf Freiflächen bedarf der ausdrücklichen Zustimmung der Bauleitung. Für die Gestellung von Entsorgungsbehältnissen (z.B. Container o.ä.) werden dem AN Flächen zugewiesen.

Sämtliche Materialien sind unter Beachtung des Gesetzes zur Förderung der Kreislaufwirtschaft und Sicherung der umweltverträglichen Bewirtschaftung von Abfällen (Kreislaufwirtschaftsgesetz - KrWG) zu behandeln.

Kalkulationshinweise:
In die Einheitspreise zur Durchführung der Abbrucharbeiten sind einzurechnen:
- alle erforderlichen Werkzeuge, Hilfsmaterialien und Schutzmaterialien
- Kosten für die Gestellung von Entsorgungsbehältnissen, sowie deren Abtransport
- Transportarbeiten (einschl. Transportmittel) von der Demontagestelle zur Zwischenlagerstelle bzw. Entsorgungsstelle (hierfür enthalten die Leistungsbeschreibungen Informationen zu den Transportwegen und den Ausbringöffnungen
- Dokumentation der durchgeführten Demontagearbeiten anhand von Planskizzen und Aufmaßdokumenten
- Lieferung und Übergabe von Entsorgungsnachweisen

#### 08.01 Abbruch Lüftungsleitungen

*Hinweis: Hinweis zum Abbruch und zur Entsorgung von Lüftungsleitungen*
Hinweis zum Abbruch und zur Entsorgung von Lüftungsleitungen

für nachgelagerte Positionen gilt die folgende Leistungsbeschreibung:

nicht schadstoffbelastete, auf Putz verlegte Lüftungsleitungen einschl. der Form- und Verbindungsstücke, Einbauten (z.B. Lüftungsgitter) und Befestigungen innerhalb des Gebäudes abbrechen und fachgerecht entsorgen;
Abbrucharbeiten ohne Untergrundbeschädigung und ohne Wasserfreisetzung;

einschl. folgender Lieferungen und Leistungen:
- Abbruch von Hand mit handgeführten Kleingeräten
- Ausbringung aus dem Gebäude
- Behältergestellung für Zwischenlagerung und Abtransport
- Zwischenlagerung
- Abtransport
- fachgerechte Entsorgung mit Entsorgungsnachweis (Bestandteil der Dokumentationsunterlagen)
- Vergütung der Entsorgung
- Dokumentation des Leistungsnachweises handschriftlich in einem Abbruchplan (als Grundlage zur Aufmaßerstellung)

Leistungen des AG:
- Gestellung Lagerplatz bzw. Aufstellplatz für Behälter

Hinweis zum Transportweg:
- Die Montageorte befinden sich in drei Hallengebäuden. Demontiertes Material kann über das EG der Hallengebäude ebenerdig ausgebracht werden. Die Entfernungen zu den nächstgelegenen Ausgängen beträgt bis zu 50 m.

**08.01.01 Abbruch Luftleitung und Formstück, rechteckig, Kantenlänge bis 1.000 mm, MH bis max. 6 m**
Abbruch Luftleitung und Formstück, rechteckig, Kantenlänge bis 1.000 mm, MH bis max. 6 m

aus verzinktem Stahlblech, gefalzt; Verbindung mit Winkelflansch aus verzinktem Stahl, mit Schrauben und Dichtung; einschl. Befestigungsmaterial

Technische Eigenschaften
Materialien  Stahlblech, verzinkt
Kantenlänge  bis 1.000  mm
Montageorte  EG und OG (bzw. DG)
Montagehöhe über FFB  max. 6  m

abbrechen und entsorgen
Menge: 136,000 m2
Projektkosten nach DIN 276-08: 439

**08.01.02 Abbruch Luftleitung, rund, Nennweite DN 315 bis max. DN 630, MH bis max. 11 m**
Abbruch Luftleitung, rund, Nennweite DN 315 bis max. DN 630, MH bis max. 11 m

Wickelfalzrohr, gefalzt; Schrauben und Dichtung; einschl. Befestigungsmaterial

Technische Eigenschaften
Materialien  Stahlblech, verzinkt
Durchmesser  DN 315 bis  max. DN 630
Montageorte  EG
Montagehöhe über FFB  max. 11  m

abbrechen und entsorgen
Menge: 129,000 m
Projektkosten nach DIN 276-08: 439

**08.01.03 Abbruch Bogen Luftleitung, rund, Nennweite DN 315 bis max. DN 630, MH bis max. 11 m**
Abbruch Bogen Luftleitung, rund, Nennweite DN 315 bis max. DN 630, MH bis max. 11 m

Wickelfalzrohr, gefalzt; Schrauben und Dichtung; einschl. Befestigungsmaterial

Technische Eigenschaften
Materialien  Stahlblech, verzinkt
Durchmesser  DN 315 bis  max. DN 630
Montageorte  EG und OG (bzw. DG)
Montagehöhe über FFB  max. 11  m

abbrechen und entsorgen
Menge: 6,000 St
Projektkosten nach DIN 276-08: 439

#### 08.02 Kran- und Gerüstgestellung für Abbrucharbeiten

*Hinweis: Hinweis zu Hubsteigerarbeiten*
Hinweis zu Hubsteigerarbeiten

Hubsteigerarbeiten sind erforderlich für die Demontage, den Abbruch und die Ausbringung von demontierten Lüftungsleitungen aus verschiedenen Hallenbereichen:

1. Dreifeldhalle
  runde Lüftungsleitungen über dem Spielfeld und der Zuschauertribüne unter Berücksichtigung der Montagesituation (Dachtragwerk)
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2. Ringerhalle 1
  rechteckige Lüftungsleitungen über dem Spielfeld
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3. Ringerhalle 2
  einzelne Kanalbauteile
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
In der Planungsphase wurden die Örtlichkeiten mit einem Verleiher von Arbeitsbühnen bereits begangen und auf
- die Anliefermöglichkeiten
- die Einbringsituation (Höhenbegrenzung)
- Aufstellsituation
- Erreichbarkeit der zu demontierenden Komponenten
geprüft.
Die Wahl der Hubsteigermodelle ist durch die örtliche Situation sehr stark eingeschränkt.

Für die Arbeiten in der Dreifeldsporthalle (mit dem Dachtragwerk) sind beide Hubsteigerfahrzeuge gleichzeitig erforderlich.

**08.02.01 An- und Abfahrt Gelenkteleskopraupenbühne für Arbeitshöhe max. 25 m**
An- und Abfahrt Gelenkteleskopraupenbühne für Arbeitshöhe max. 25 m

zum Heben und Montieren von Lüftungsleitungen an das Dachtragwerk der Dreifeldsporthalle

einschl. folgender Lieferungen und Leistungen:
- Anlieferung und Einbringung
- Ausbringung uns Abholung

Die Abrechnung erfolgt pauschal für eine Anfahrt und eine Abfahrt bzw. eine Anlieferung und eine Abholung.

Eine Besichtigung der örtlichen Verhältnisse wird dem Bieter empfohlen.

Pauschal für Anfahrt und Abfahrt
Menge: 1,000 St
Projektkosten nach DIN 276-08: 439

**08.02.02 Gestellung Gelenkteleskopraupenbühne für Arbeitshöhe max. 25 m**
Gestellung Gelenkteleskopraupenbühne für Arbeitshöhe max. 25 m

zum Demontieren und Abheben von Lüftungsleitungen aus dem Dachtragwerk der Dreifeldsporthalle

einschl. folgender Lieferungen und Leistungen:
- Auf- und Abbau
- Nebenkosten wie Versicherung, Sicherheitsprüfung, u.ä.
- Sonderausstattung: Korbdrehung und weiße Gummiketten

Die Abrechnung erfolgt nach tatsächlich geleistetem Zeitaufwand (Einsatztage); die o.g. Lieferungen und Leistungen sind in den Verrechnungssätzen enthalten.

Eine Besichtigung der örtlichen Verhältnisse wird dem Bieter empfohlen.

Technische Eigenschaften
Höhe Aufnahmestelle  ca. 11  m
Ausladung  max. 8  m
Antrieb (kombi)  Diesel und Elektro
Plattformhöhe  max. 23  m
Tragkraft  mind. 200  kg

Gestellung
Menge: 3,000 d
Projektkosten nach DIN 276-08: 439

**08.02.03 An- und Abfahrt Scherenbühne für Arbeitshöhe max. 12 m**
An- und Abfahrt Scherenbühne für Arbeitshöhe max. 12 m

zum Heben und Montieren von Lüftungsleitungen an das Dachtragwerk der Dreifeldsporthalle und der Ringerhalle 1 und 2

einschl. folgender Lieferungen und Leistungen:
- Anlieferung und Einbringung
- Ausbringung uns Abholung

Die Abrechnung erfolgt pauschal für eine Anfahrt und eine Abfahrt bzw. eine Anlieferung und eine Abholung.

Eine Besichtigung der örtlichen Verhältnisse wird dem Bieter empfohlen.

Pauschal für Anfahrt und Abfahrt
Menge: 2,000 St
Projektkosten nach DIN 276-08: 439

**08.02.04 Gestellung Scherenbühne für Arbeitshöhe max. 12 m**
Gestellung Scherenbühne für Arbeitshöhe max. 12 m

zum Demontieren und Abheben von Lüftungsleitungen aus dem Dachtragwerk der Dreifeldsporthalle und der Ringerhalle 1 und 2

einschl. folgender Lieferungen und Leistungen:
- Auf- und Abbau
- Nebenkosten wie Versicherung, Sicherheitsprüfung, u.ä.
- Sonderausstattung: weiße Bereifung

Die Abrechnung erfolgt nach tatsächlich geleistetem Zeitaufwand (Einsatztage); die o.g. Lieferungen und Leistungen sind in den Verrechnungssätzen enthalten.

Eine Besichtigung der örtlichen Verhältnisse wird dem Bieter empfohlen.

Technische Eigenschaften
Höhe Aufnahmestelle  ca. 11  m
Ausladung  ohne
Antrieb (kombi)  Elektro
Plattformhöhe  max. 10  m
Tragkraft  mind. 450  kg

Gestellung
Menge: 5,000 d
Projektkosten nach DIN 276-08: 439

#### 08.03 Stundenlohnarbeiten - Abbrucharbeiten

*Hinweis: Stundenlohnarbeiten*
Stundenlohnarbeiten

Stundenlohnarbeiten dürfen nur nach vorheriger detaillierter Freigabe bzw. Anweisung durch den Auftraggeber oder seinem Bevollmächtigten ausgeführt werden.

Die vom Auftragnehmer oder seinem Bevollmächtigten unterschriebenen Stundenlohnzettel müssen für jeden Kalendertag getrennt ausgestellt sein und sind arbeitstäglich der Bauüberwachung zur Anerkennung vorzulegen.

Nachträglich eingereichte Stundenlohnbelege werden nicht anerkannt.

Etwa anfallende Stundenlohnarbeiten werden mit den vereinbarten Stundenverrechnungssätzen abgerechnet. Die Stundenverrechnungssätze beinhalten ggf. Reisezeiten, Fahrkosten, Auslösung und Spesenkosten.

Stundenlohnarbeiten sind vorgesehen für:
- Demontage von gewerkefremden Bauteilen an den Lüftungsleitungen
- Abstimmung mit dem Auftraggeber über den Verbleib der Bauteile und Installationen

**08.03.01 Monteurstunde**
Menge: 30,000 h
Projektkosten nach DIN 276-08: 439

**08.03.02 Helferstunde**
Menge: 30,000 h
Projektkosten nach DIN 276-08: 439

### 09 Prüf- und Inbetriebnahmearbeiten, Dokumentation

#### 09.01 Hygieneerstinspektionen

**Ausführungsbeschreibung 24 Hygieneerstinspektion der Lüftungsanlagen**
*Hygieneerstinspektion nach VDI 6022, Blatt 1*
Hygieneerstinspektion nach VDI 6022, Blatt 1
durch den Auftragnehmer oder ein von ihm beauftragtes und qualifiziertes Unternehmen;
fachliche Mindestqualifikation des Personals: Hygienefachkraft VDI 6022 Blatt 1, für Raumlufttechnische Anlagen;

einschl. folgender Lieferungen und Leistungen:
- Terminkoordination mit Prüfunternehmen unter Berücksichtigung des Bauzeitenplans und der erforderlichen Betriebszeiten der Anlagen
- Gestellung von Personal (des AN) zum Bedienen der Anlage und zum Öffnen und Schließen von Revisionsöffnungen und -zugängen
- Gestellung evtl. erforderlicher Steighilfen (Leitern, Gerüste, u.ä.)
- Dokumentation mit Formblättern/Checklisten nach VDI 6022 Blatt 1
- Prüfberichte mit Angaben für weitere Hygienekontrollen
- Übergabe der Prüfprotokolle an den AG vor der Inbetriebnahme
- Einpflegen der Prüfprotokolle in die Dokumentationsunterlagen
(Probenahme und deren Auswertung werden gesondert vergütet)

**09.01.01 Hygieneerstinspektion Lüftungsanlage 6.600 m³/h, Dreifeldhalle**
Menge: 3,000 St
Projektkosten nach DIN 276-08: 439

**09.01.02 Hygieneerstinspektion Lüftungsanlage 2.400 m³/h, Ringerhalle 1**
Menge: 1,000 St
Projektkosten nach DIN 276-08: 439

**09.01.03 Hygieneinspektion Lüftungsanlage 8.000 m³/h, Ringerhalle 2**
Menge: 1,000 St
Projektkosten nach DIN 276-08: 439

**09.01.04 Hygieneerstinspektion Lüftungsanlage 2.850 m³/h, Sanitärbereich Ringer**
Menge: 1,000 St
Projektkosten nach DIN 276-08: 439

**09.01.05 Hygieneerstinspektion Lüftungsanlage 5.160 m³/h, Sanitär-/Umkleidebereich**
Menge: 1,000 St
Projektkosten nach DIN 276-08: 439

**09.01.06 Hygieneerstinspektion Lüftungsanlage 910 m³/h, WC-Zuschauer**
Menge: 1,000 St
Projektkosten nach DIN 276-08: 439

**09.01.07 Hygieneinspektion Lüftungsanlage 2.000 m³/h, Gaststätte**
Menge: 1,000 St
Projektkosten nach DIN 276-08: 439

**09.01.08 Hygieneinspektion Lüftungsanlage 3.000 m³/h, Konditionshalle**
Menge: 1,000 St
Projektkosten nach DIN 276-08: 439

**09.01.09 Abklatschuntersuchung auf Bakterien und Schimmelpilzen**
Abklatschuntersuchung auf Bakterien und Schimmelpilzen

Probenahme als Abklatschprobe (auf Nährmedien DG-18 Agar und CASO-Agar mit Enthemmer) und Abklatschuntersuchung zur Gesamtkeimzahlbestimmung nach VDI 6022 in zur Durchführung der Hygieneinspektionen

einschl. folgender Lieferungen und Leistungen:
- sämtliche Transport- und Versandkosten für die Proben
- Auswertung gem. VDI 6022-1 durch ein qualifiziertes Labor
- Prüfbericht mit Auswertung der Ergebnisse und Aufnahme in Dokumentation

durchführen
Menge: 57,000 St
Projektkosten nach DIN 276-08: 439

#### 09.02 Inbetriebsetzung der lüftungstechnischen Anlagen

**Ausführungsbeschreibung 25 Inbetriebsetzung der lüftungstechnischen Anlage**
*Inbetriebsetzung und Funktionsmessung der RLT-Anlage*
Inbetriebsetzung und Funktionsmessung der RLT-Anlage

im Wesentlichen bestehend aus:
- Kontrolle der elektrischen Anschlüsse vom Gerät, Fühler, Regler, Stellglieder
- Prüfung der Sicherheits-, Verriegelungs- sowie Klappenfunktionen
- Laden aller zum Lieferumfang gehörenden Anwenderprogramme
- Inbetriebsetzung der lüftungstechnischen Anlage und der zum Lieferumfang gehörenden Feldgeräte
- Prüfung und Einregulierung der Regelkreise
- Einstellen der Sollwerte, Ermittlung der Parameter, Überprüfen des dynamischen Betriebsverhaltens
- Funktionsprüfung der Regelgeräte und Regelkreise
- Messung der Lufttemperatur und Ermittlung der Luftströmung mittels Rauchröhrchentest in maximal 5 vom Auftraggeber ausgewählten Räumlichkeiten
- Messungen von Betriebsdaten der Hauptkomponenten (Antriebe, Wärmetauscher, Ventilatoren, u.ä.)
- Luftmengenmessungen an den Ventilatoren
- Luftmengenmessungen an allen Zuluftauslässen
- Erstellung von Protokollen mit den Mess- und Einstellwerten
- Übergabe der Inbetriebnahmeprotokolle an den AG vor der Inbetriebnahme
- Einpflegen der Inbetriebnahmeprotokolle in die Dokumentationsunterlagen

einschl. folgender Lieferungen und Leistungen:
- Gestellung der zum Nachweis von Funktionen und Verteilung erforderlichen Hilfsmittel (z. B. Rauchproben, Messgeräte, usw.)
- Gestellung evtl. erforderlicher Steighilfen (Leitern, Gerüste, u.ä.)
- einmaliges Einweisen des zuständigen Betreiberpersonals in die wesentlichen Anlagenfunktionen

Hinweis:
Die bauordnungsrechtliche Prüfung der haustechnischen Anlage (Lüftungsanlage) auf der Grundlage der HTechAnlV RP - "Landesverordnung über die Prüfung haustechnischer Anlagen und Einrichten vom 13.07.1990" des Landes Rheinland-Pfalz in der aktuellen Fassung erfolgt im Auftrag des AG und ist nicht Bestandteil dieser Leistungsbeschreibung.

**09.02.01 Inbetriebsetzung Lüftungsanlage 6.600 m³/h, Dreifeldhalle**
Menge: 3,000 St
Projektkosten nach DIN 276-08: 439

**09.02.02 Inbetriebsetzung Lüftungsanlage 2.400 m³/h, Ringerhalle 1**
Menge: 1,000 St
Projektkosten nach DIN 276-08: 439

**09.02.03 Inbetriebsetzung Lüftungsanlage 2.850 m³/h, Sanitärbereich Ringer**
Menge: 1,000 St
Projektkosten nach DIN 276-08: 439

**09.02.04 Inbetriebsetzung Lüftungsanlage 5.160 m³/h, Sanitär-/Umkleidebereich**
Menge: 1,000 St
Projektkosten nach DIN 276-08: 439

**09.02.05 Inbetriebsetzung Lüftungsanlage 910 m³/h, WC-Zuschauer**
Menge: 1,000 St
Projektkosten nach DIN 276-08: 439

**09.02.06 Inbetriebsetzung Lüftungsanlage 2.000 m³/h, Gaststätte**
Menge: 1,000 St
Projektkosten nach DIN 276-08: 439

#### 09.03 Prüfung der haustechnischen Anlage (Lüftungsanlage) vor Erstinbetriebnahme

**Ausführungsbeschreibung 26 Prüfung der Lüftungsanlage vor Erstinbetriebnahme**
*Prüfung der haustechn. Anlage*
Prüfung der haustechn. Anlage
(bauordnungsrechtliche Prüfung) auf der Grundlage der HTechAnlV RP - "Landesverordnung über die Prüfung haustechnischer Anlagen und Einrichten vom 13.07.1990" des Landes Rheinland-Pfalz in der aktuellen Fassung

Prüfung durch eine sachverständige Person (auf Wunsch des Auftraggebers auch unter Beteiligung der Genehmigungsdirektion und der Brandschutzdienststelle);
Koordination der Prüfung (Termin, Beteiligte) erfolgt durch den Auftragnehmer.
Die vom Auftragnehmer gewählte sachverständige Person/Organisation ist dem Auftraggeber rechtzeitig zu benennen.
Für die Prüfungen hat der Auftragnehmer fachlich geeignete Arbeitskräfte zur Begleitung und Unterstützung beizustellen und die erforderlichen Unterlagen bereitzuhalten.

Die Prüfungen der einzelnen Lüftungsanlagen erfolgen entsprechend dem Bauablauf (und in teilweise größeren zeitlichen Abständen) vor Inbetriebnahme bzw. Wiederinbetriebnahme der Anlagen. Prüftermine sind rechtzeitig mit dem Auftraggeber zu vereinbaren.

Die Protokolle des Sachverständigen sind unmittelbar nach Abschluss der Prüfung dem AG vorzulegen.

**09.03.01 Prüfung Lüftungsanlage 6.600 m³/h, Dreifeldhalle**
Menge: 3,000 St
Projektkosten nach DIN 276-08: 439

**09.03.02 Prüfung Lüftungsanlage 2.400 m³/h, Ringerhalle 1**
Menge: 1,000 St
Projektkosten nach DIN 276-08: 439

**09.03.03 Prüfung Lüftungsanlage 8.000 m³/h, Ringerhalle 2**
Menge: 1,000 St
Projektkosten nach DIN 276-08: 439

**09.03.04 Prüfung Lüftungsanlage 2.850 m³/h, Sanitärbereich Ringer**
Menge: 1,000 St
Projektkosten nach DIN 276-08: 439

**09.03.05 Prüfung Lüftungsanlage 5.160 m³/h, Sanitär-/Umkleidebereich**
Menge: 1,000 St
Projektkosten nach DIN 276-08: 439

**09.03.06 Prüfung Lüftungsanlage 910 m³/h, WC-Zuschauer**
Menge: 1,000 St
Projektkosten nach DIN 276-08: 439

**09.03.07 Prüfung Lüftungsanlage 2.000 m³/h, Gaststätte**
Menge: 1,000 St
Projektkosten nach DIN 276-08: 439

**09.03.08 Prüfung Lüftungsanlage 3.000 m³/h, Konditionshalle**
Menge: 1,000 St
Projektkosten nach DIN 276-08: 439

#### 09.04 Dokumentationsunterlagen

**09.04.01 Dokumentationsunterlagen**
Dokumentationsunterlagen

im Wesentlichen bestehend aus:
- Installations-, Betriebs- und Wartungsanleitungen der installierter Komponenten
- Ersatzteillisten wesentlicher installierter Komponenten
- Zertifizierungen und Herstellerbescheinigungen (z.B. Konformitätserklärungen) der installierten Komponenten
- Nachweise, wie Bauartzulassungen, Eignungsnachweise, Übereinstimmungserklärungen, u.ä.
- Prüfprotokolle
- Protokolle zur Inbetriebsetzung der lufttechnischen Anlagen
- Revisionspläne (incl. Eintragungen von Dimensionen/Maßen, Ausführung der Dämmung, Brandschutzmaßnahmen, Stücklisten, usw.);
  Grundlage für die Anfertigung der Revisionspläne sind die Ausführungspläne

einschl. folgender Lieferungen und Leistungen:
- Vorlage eines Vorabexemplars zur Prüfung durch den AG spätestens zwei Wochen vor der Inbetriebsetzung jeder einzelnen Lüftungsanlage
- Revision der Unterlagen mit Übernahme berechtigter Änderungswünsche des AG

Alle Unterlagen sind übersichtlich geordnet einfach in Papierform und 1-fach elektronisch (auf CD oder per Datentransfer) zu übergeben.

liefern
Menge: 1,000 psch
Projektkosten nach DIN 276-08: 439

### 10 Wartung

#### 10.01 Wartung Raumlufttechnischer Anlagen

**Ausführungsbeschreibung 27 Wartung Raumlufttechnische Anlagen**
*Wartung Raumlufttechnische Anlagen für die Dauer von 4 Jahren (Gewährleistungszeit)*
Wartung Raumlufttechnische Anlagen für die Dauer von 4 Jahren (Gewährleistungszeit)

Alle Wartungsarbeiten sind so auszuführen, dass die dem Bauherrn zustehenden Verpflichtungen, zur Wahrung seiner Gewährleistungsansprüche, ständig erfüllt sind.

Die Wartung umfasst im Leistungsverzeichnis enthaltenen Komponenten,
insbesondere:
- 3 Stck. Lüftungsanlagen, 6.600 m³/h, Dreifeldhalle
- 1 Stck. Lüftungsanlage, 2,400 m³/h, Ringerhalle 1
- 1 Stck. Lüftungsanlage, 2.850 m³/h, Sanitärbereich Ringer
- 1 Stck. Lüftungsanlage, 5.160 m³/h, Sanitär-/Umkleidebereich
- 1 Stck. Lüftungsanlage, 910 m³/h, WC-Zuschauer
- 1 Stck. Lüftungsanlage, 2.000 m³/h, Gaststätte
- 1 Stck. Lüftungsanlage Sprecherkabine
jeweils einschl. zugehöriger Brandschutzklappen, lüftungstechnischer Komponenten und Auslässe.

Die Bestandsanlagen
- 1 Stck. Lüftungsanlage, 3.000 m³/h, Konditionshalle
- 1 Stck. Lüftungsanlage, 8.000 m³/h, Ringerhalle 2
sind (noch) nicht Bestandteil dieser Leistungsposition. Ggf. werden diese Anlagen im Nachgang mit dem AN verhandelt und einem Wartungsvertrag hinzugefügt.

Für die erforderlichen Zeiträume gelten die Gewährleistungsbedingungen der VOB, VOL und der Hersteller.
Sollten sich aus dem Betrieb der Anlage kürzere Wartungsintervalle ergeben, so sind diese entsprechend zu berücksichtigen und vom Bieter durchzuführen.

Alle vorstehenden Wartungsarbeiten umfassen nicht die Durchführung von Kleinreparaturen einschl. Materialien, die nicht durch die Gewährleistung gedeckt sind. Diese Arbeiten werden separat vergütet.

Über die durchgeführten Wartungsarbeiten und die Funktionskontrollen sind Berichte zu erstellen und dem Bauherrn zu übergeben.

Zusätzlich vergütet werden alle Materiallieferungen, die sich aus dem Betrieb der Anlage ergeben. Hierzu gehören u.a. Dichtungen, Filter, Verschleißteile.

Während der Gewährleistungsfrist der VOB übernimmt der AN die Wartung für die gesamten o.g. Anlagen.
Vom Auftragnehmer sind die Arbeitskarte/n (Wartungslisten) über die von ihm für erforderlich gehaltenen Wartungsarbeiten zu erstellen.
Des Weiteren muss der Auftragnehmer für Fragen und für die Behebung eventuell auftretender Störungen unter einer Servicerufnummer während der regelmäßigen Arbeitszeit (Mo. - Fr. 09:00 – 17:00 Uhr) zur Verfügung stehen.

Für die Wartungen/Prüfungen beabsichtigt der Auftraggeber den Abschluss eines separaten Wartungsvertrages (losgelöst vom Bauvertrag). Darin vereinbart werden u.a. Zahlungskonditionen, Teilzahlungen, usw. Der Wartungsvertrag endet nach Ablauf der vereinbarten Gewährleistungszeit automatisch.

Wartung der Raumlufttechnischen Anlagen für die Dauer der Gewährleistungszeit von 4 Jahren
in Anlehnung an VDMA Einheitsblatt 24186-1 und entsprechend den Vorgaben der Komponentenhersteller;
incl. Dokumentation der Wartung im Betriebstagebuch

**10.01.01 Wartung Raumlufttechnische Anlagen (Jahresgebühr)**
*** gemäß Ausführungsbeschreibung 27
Wartung Raumlufttechnische Anlagen (Jahresgebühr)

Alle Wartungsarbeiten sind so auszuführen, dass die dem Bauherrn zustehenden Verpflichtungen, zur Wahrung seiner Gewährleistungsansprüche, ständig erfüllt sind.

Die Wartung umfasst im Leistungsverzeichnis enthaltenen Komponenten:
- 3 Stck. Lüftungsanlagen, 6.600 m³/h, Dreifeldhalle
- 1 Stck. Lüftungsanlage, 2,400 m³/h, Ringerhalle 1
- 1 Stck. Lüftungsanlage, 2.850 m³/h, Sanitärbereich Ringer
- 1 Stck. Lüftungsanlage, 5.160 m³/h, Sanitär-/Umkleidebereich
- 1 Stck. Lüftungsanlage, 910 m³/h, WC-Zuschauer
- 1 Stck. Lüftungsanlage, 2.000 m³/h, Gaststätte
- 1 Stck. Lüftungsanlage Sprecherkabine
jeweils einschl. zugehöriger Brandschutzklappen, lüftungstechnischer Komponenten und Auslässe.

Die Bestandsanlagen
- 1 Stck. Lüftungsanlage, 3.000 m³/h, Konditionshalle
- 1 Stck. Lüftungsanlage, 8.000 m³/h, Ringerhalle 2
sind (noch) nicht Bestandteil dieser Leistungsposition. Ggf. werden diese Anlagen im Nachgang mit dem AN verhandelt und einem Wartungsvertrag hinzugefügt.

Für die erforderlichen Zeiträume gelten die Gewährleistungsbedingungen der VOB, VOL und der Hersteller.
Sollten sich aus dem Betrieb der Anlage kürzere Wartungsintervalle ergeben, so sind diese entsprechend zu berücksichtigen und vom Bieter durchzuführen.

Alle vorstehenden Wartungsarbeiten umfassen nicht die Durchführung von Kleinreparaturen einschl. Materialien, die nicht durch die Gewährleistung gedeckt sind. Diese Arbeiten werden separat vergütet.

Über die durchgeführten Wartungsarbeiten und die Funktionskontrollen sind Berichte zu erstellen und dem Bauherrn zu übergeben.

Zusätzlich vergütet werden alle Materiallieferungen, die sich aus dem Betrieb der Anlage ergeben. Hierzu gehören u.a. Dichtungen, Filter, Verschleißteile.

Während der Gewährleistungsfrist der VOB übernimmt der AN die Wartung für die gesamten o.g. Anlagen.
Vom Auftragnehmer sind die Arbeitskarte/n (Wartungslisten) über die von ihm für erforderlich gehaltenen Wartungsarbeiten zu erstellen.
Des Weiteren muss der Auftragnehmer für Fragen und für die Behebung eventuell auftretender Störungen unter einer Servicerufnummer während der regelmäßigen Arbeitszeit (Mo. - Fr. 09:00 – 17:00 Uhr) zur Verfügung stehen.

Für die Wartungen/Prüfungen beabsichtigt der Auftraggeber den Abschluss eines separaten Wartungsvertrages (losgelöst vom Bauvertrag). Darin vereinbart werden u.a. Zahlungskonditionen, Teilzahlungen, usw. Der Wartungsvertrag endet nach Ablauf der vereinbarten Gewährleistungszeit automatisch.

Wartung der Raumlufttechnischen Anlagen für die Dauer der Gewährleistungszeit von 4 Jahren
in Anlehnung an VDMA Einheitsblatt 24186-1 und entsprechend den Vorgaben der Komponentenhersteller;
incl. Dokumentation der Wartung im Betriebstagebuch
Menge: 4,000 Jr
Projektkosten nach DIN 276-08: 439
